# Klinikum Frankfurt Höchst - Umbau K-Bau
Angebotsaufforderung (GAEB DA 2000 1.2, DA83)
Projekt: KFH2022
Währung: EUR
Auftraggeber: Zentrale Errichtungsgesellschaft mbH - ZEG, Klinikum Frankfurt-Höchst, Gotenstraße 6 bis 8 - Gebäude M
Erstellt mit: BUILDUP, ava, 12.11.2025

## 041 Tischlerarbeiten Allg. Einbauten
Datum: 30.12.1899

### 41 Tischlerarbeiten Allg. Einbauten

#### 41.01 Besonderer Teil

*Hinweis: Besonderer Teil*
Allgemeine Vorbemerkungen

0.0 Angaben zum Projekt

Der Bauherr, die ZEG - Zentrale Errichtungsgesellschaft mbH für das Klinikum Frankfurt Höchst - baut derzeit den K-Bau am Klinik - Campus Höchst um.

Der K-Bau beherbergte bisher im UG Lager, Logistik-, Technikflächen und die zentrale Personalumkleide. Ein ebenerdiger Zugang zum Wirtschaftshof ist in dieser Ebene gegeben. Im EG ist die Zentrale Notaufnahme mit Liegend-Anfahrt, im 1.OG eine OP-Abteilung mit 6 OP-Sälen sowie im 2. OG eine Intensivstation angeordnet.
Das Gebäude stammt aus dem Jahre 2005.
Zukünftig sieht das medizinische Konzept folgendes Leistungsspektrum als Magnet für das Klinikum Höchst vor:
Erdgeschoss
Die bestehenden Eingänge bleiben erhalten. Die Wände und Tore der derzeit geschlossenen Liegend-Anfahrt werden abgebrochen. Das Dach wird bis auf einen ca. 1m breiten Streifen im Anschluss an das Gebäude ebenfalls rückgebaut. Die tragende Stahlstruktur (Stützen und Träger) bleiben als offene Pergola erhalten und wird über dem Eingang mit einem transparenten Vordach versehen. Somit erfährt dieser Haupteingang eine erhebliche gestalterische Aufwertung. Der seitliche Eingang (Zugang vom Parkplatz) bleibt in seiner derzeitigen Ausbildung unverändert bestehen.
Der Umbau im EG sieht als neue Nutzungen einen kleinen Kiosk, ein kleines Sanitätshaus sowie die ambulanten Untersuchungs- und Behandlungsräume der HNO - Abteilung vor. Ergänzt wird das Spektrum durch die Praxen der Gynäkologie - Abteilung des MVZ sowie eines niedergelassenen Chirurgen. Nach dem neuen Windfang an der Gotenstraße ist ein gemeinsamer Empfang geplant. Gemeinsam genutzt werden Toilettenanlagen (getrennt für Besucher und Mitarbeiter), Personal- Aufenthaltsraum und Wartebereiche.
Auf der südlichen Erdgeschoßfläche war bisher eine Apotheke geplant. Hierfür sind neue Zugangstüren an der Gotenstraße sowie auch in der rückwärtigen Fassade erstellt worden. Die Planung der Apotheke ruht derzeit. .

1. Obergeschoß
Die räumliche Struktur des OP-Bereichs mit Einschleusung und Aufwachraum bleibt im Wesentlichen erhalten. Die 6 Operationssäle werden zukünftig für ambulante Operationen und Operationen der Kurzzeitchirurgie genutzt.
Die derzeitige Bettenwarte wird als Empfang und Wartebereich umgenutzt. Im danebenliegenden Raum (bisher Patienten Warten) wird ein Nachruhebereich für operierte Patienten eingerichtet.
Im Aufwachraum wird ein kleiner Teilbereich zur Patientenumkleide mit Toilette und integrierter Fäkalienspüle abgeteilt.

2.Obergeschoß
In diesem Geschoß (derzeit Intensivstation) wird eine neue kurzzeitchirurgische Pflegestation mi 30 Betten in 15 2-Bett-Zimmern mit jeweils einer Nasszelle geplant.
Die Station dient der medizinisch - pflegerischen Nachsorge für im Hause operierte Patienten für ein bis maximal drei Nächte. Es sind ausschließlich nicht - Intensivmedizinisch zu versorgende Patienten untergebracht, die Mehrzahl dieser Patienten wird gehfähig sein.
Die Pflegestation weist alle notwendigen Nebenräume wie Arbeitsräume rein / unrein, Pflegestützpunkt, Lager, Aufenthaltsräume Personal und Patienten, Toiletten für Personal und Patienten getrennt, ein Putzraum sowie ein kombiniertes Büro für Pflege und Ärzte mit Untersuchungsmöglichkeit auf. Die Bettenaufbereitung erfolgt auf dem Zimmer. Im Untergeschoß sind zusätzlich Räume für Bettenreparatur, Aufbereitung sowie Lagerung vorhanden.
Im östlichen Teilbereich der Etage sind ergänzende Räume des Arztdienstes der HNO-Abteilung sowie einer weiteren Disziplin angesiedelt.

3. Obergeschoß
In diesem Geschoß befindet sich eine Technikzentrale. Hier sind keine Umbauten vorgesehen. Notwendig sind lediglich Anpassungen der Installationen sowie Verlagerung von Rückkühlern auf der zum Abbruch A-Bau gehörenden Dachfläche.

Untergeschoß
Im Untergeschoß befinden sich die Umkleide- und Waschräume für das gesamte Personal des K- Baus incl. der Reinigungskräfte. Die Nutzungen werden im Wesentlichen beibehalten.
Außerdem wird dort eine neue Druckluftzentrale etabliert.

Die neue Raumaufteilung erfolgt mittels nichttragender Leichtbau-Trennwände.

0.1  Angaben zur Baustelle

0.1.1  Lage der Baustelle, Umgebungsbedingungen, Zufahrtsmöglichkeiten und Beschaffenheit der Zufahrt sowie etwaige Einschränkungen bei ihrer Benutzung.

Die Baustelle befindet sich auf dem Krankenhauscampus Frankfurt Höchst, Gotenstraße 6-8, 65929 Frankfurt am Main, Das so bezeichnete Gebäude K liegt direkt an der Gotenstraße . Der Campus befindet sich inmitten eines Wohngebiets, in welchem Parken erschwert möglich ist. Die Zufahrt zur Baustelle erfolgt über die Gotenstraße (Einbahnstraße).
Im Baustellenbereich stehen keine eigens für die Baustelle vorgesehenen Parkplätze zur Verfügung. Abstellen von Fahrzeugen auf dem Gelände aller Art in Halteverbotszonen, Feuerwehrzufahrten, der LIEGENDKRANKENVORFAHRT UND VOR ALLEM DEM HUBSCHRAUBERLANDEPLATZ sowie sonstigen Einfahrten bzw. auf Grünflächen ist strengstens verboten! Widerrechtlich abgestellte Fahrzeuge werden umgehend auf Kosten des Fahrzeughalters abgeschleppt. Widerrechtlich genutzte Abstellflächen werden umgehend auf Kosten des Benutzers geräumt.
Die Flucht- und Rettungswege bzw. Angriffswege der Feuerwehr und Rettungskräfte auf dem Baugrundstück und angrenzenden Grundstücken sind freizuhalten. Hierzu zählt auch der Boden- und Luftraum, um den Anflug für Rettungshubschrauber zu ermöglichen.
Zum Be- und Entladen von schwerem, sperrigen Material o. ä. kann kurzzeitig der alte Wirtschaftshof direkt am Gebäude K genutzt werden. Es ist sich zu arrangieren und den Anweisungen der Bauleitung Folge zu leisten.
Der AN muss sich im Vorfeld ein Bild von der Anliefersituation machen und entsprechend die Größe und v.a. die Länge der anliefernden LKW´s an die Lieferfirmen vorgeben.

0.1.2 Ortsbesichtigung

Der Bieter wird darauf hingewiesen, dass er sich vor Angebotserstellung über die örtliche Situation und hier v.a. die Lagermöglichkeiten und die Anlieferproblematik selbst ein Bild macht. Hierzu sind einer oder mehrere Vor-Ort-Termine notwendige, welche nicht vergütet werden.

Bei dem Baufeld handelt es sich um den Randbereich der Liegendanfahrt und Zufahrt zum Wirtschaftshof und den Wirtschaftshof selbst. Weiterhin sind die Transporte auf die Straßenbreiten und Kurvenradien abzustimmen.

Zusätzliche Kosten infolge der beengten Platzverhältnisse, der beengten Zuwegungen, und der gesamten An- und Abtransporte o.ä. werden nicht gesondert vergütet. Der Bieter kann sich auch nicht auf Unwissenheit berufen, da ein oder mehrere Vor-Ort-Termine zur Angebotserstellung zwingend vorgegeben wurden.

Etwaige Zweifel über Ausführungsart, Leistung und Material sind vor Angebotsabgabe zu klären. Spätere Einwendungen wegen Unkenntnis können nicht geltend gemacht werden.

0.1.3  Besondere Belastungen aus Immissionen sowie besondere klimatische oder betriebliche Bedingungen

Zum Zeitpunkt der Bauausführung liegen keine besonderen Belastungen vor.

0.1.4  Art und Lage der baulichen Anlagen, z.B. auch Anzahl und Höhe der Geschosse

Das Gebäude besteht aus einem Untergeschoß (zum Wirtschaftshof freistehend) und 4 Obergeschossen. Geschoßhöhen UG-3,50m, EG 3,60m, 1.OG 4,00m, 2.OG 4,15m und 3.OG 4,35m.

0.1.5 Verkehrsverhältnisse auf der Baustelle, insbesondere Verkehrsbeschränkungen

Informationen zu den Verkehrsverhältnissen sind Pkt. 0.1.1 zu entnehmen.

0.1.6 Für den Verkehr freizuhaltende Flächen

Die Beschreibungen zu den freihaltenden Flächen sind bitte Pkt. 0.1.1 zu entnehmen.

0.1.7  Art, Lage, Maße und Nutzbarkeit von Transporteinrichtungen und Transportöffnungen, z.B. Montageöffnungen

Der Bieter wird darauf hingewiesen, dass seitens des Bauherren kein Aufzug (weder Außen- noch Innenaufzug) zur Verfügung gestellt wird.
Absetzbühnen vor Fensteröffnungen sind ebenfalls nicht vorgesehen.
Der Materialtransport in die einzelnen Geschosse erfolgt über das einzige, vorhandene Treppenhaus.
Ein Transport über Fenster ist aufgrund der im Bestand vor den Fenstern montierten Fensterscheiben nicht möglich.
Die Kosten hierfür sind in die Baustelleneinrichtung einzukalkulieren. Mehrkosten infolge eines erschwerten Materialtransport werden nicht gesondert vergütet.

In Ausnahmefällen kann auf Antrag und in Absprache mit dem Bauherrn ein zugewiesener Aufzug temporär genutzt werden. Dem Klinikbetrieb ist immer und in jedem Fall den Vorrang einzuräumen. Die Umbaumaßnahme findet im laufenden Klinikbetrieb (1. OG Operationssäle) statt. Alle Transportwege sind ständig von Verschmutzungen jeglicher Art sauber zu halten.

0.1.8  Lage, Art, Anschlusswert und Bedingungen für das Überlassen von Anschlüssen für Wasser, Energie und Abwasser

Der AG lässt zentrale Entnahmestellen für Wasser und Strom einrichten. Die Installation der individuell erforderlichen Verlängerungsleitungen und Kabel zu den einzelnen Arbeitsstellen obliegt dem einzelnen AN. Die Kosten für die Verbräuche von Bauwasser und Baustrom werden durch den AG getragen, soweit ein den Erfordernissen angemessener Verbrauch zu verzeichnen ist.

0.1.9  Lage und Ausmaß der dem Auftragnehmer für die Ausführung seiner Leistungen zur Benutzung oder Mitbenutzung überlassenen Flächen und Räume

Erforderliche Lagerplätze werden auf dem Campus in Form der Baustelleneinrichtung bereitgestellt. Es wird kein Sanitär- und kein Mannschaftscontainer zur Mitbenutzung zur Verfügung gestellt. Der Bauherr stellt im Untergeschoß Toilettenanlagen zur gemeinsamen Benutzung zur Verfügung.
Des Weiteren werden durch die einzelnen Gewerke gemeinsam zu nutzende Lagerflächen auf dem Campus ausgewiesen.
Entsprechend dem beiliegenden Baustelleneinrichtungsplan können ohne gesonderte Berechnung Mannschafts- und Magazincontainer aufgestellt werden. Bei einer mehrgeschossigen Aufstellung sind die Treppenanlagen für die oberen Container vom AN auf eigene Kosten zu errichten.
Die Lager- und Arbeitsplätze hat der AN in Absprache mit dem AG einzurichten und zu unterhalten. Anfahrtswege / Zufahrtswege, Lager- und Arbeitsplätze sind laufend im aufgeräumten Zustand zu halten. In Anspruch genommene Flächen sind wieder in den alten Zustand herzustellen, sofern nicht ausdrücklich etwas Abweichendes vereinbart wird.
Übernachtungen auf dem Baugrundstück und im Gebäude sind nicht zulässig.

0.1.10  Bodenverhältnisse, Baugrund und seine Tragfähigkeit. Ergebnisse von Bodenuntersuchungen
Keine Angaben da Bestandsgebäude.

0.1.11  Hydrologische Werte von Grundwasser und Gewässern. Art, Lage, Abfluss, Abflussvermögen und Hochwasserverhältnisse von Vorflutern. Ergebnisse von Wasseranalysen
Keine Angaben, da Bestandsgebäude.

0.1.12  Besondere umweltrechtliche Vorschriften

Es dürfen grundsätzlich keine lösungsmittelhaltigen oder als gesundheitsschädlich eingestuften Materialien verarbeitet werden. Lösungsmittelhaltige Materialien sind nur zulässig, wenn keine technischen Alternativen möglich sind und bei entsprechendem Nachweis die eingesetzten Materialien vor Beginn der Arbeiten vom Auftraggeber genehmigt werden. Die Datenblätter der Materialien sind hierfür vorzulegen und in die Dokumentation zu übernehmen.
Für alle zum Einbau kommenden Materialien muss der Nachweis der gesundheitlichen Unbedenklichkeit gemäß ABG - Anforderungen an bauliche Anlagen bezüglich des Gesundheitsschutzes - des Deutschen Institutes für Bautechnik (DIBt) erbracht sein. Die entsprechenden Nachweise (z. B. Verwendbarkeitsnachweis) sind vom AN vorzulegen und in die Dokumentation zu übernehmen.
Der Punkt 3.3.2 aus den beiliegenden "Leitlinien wirtschaftliches Bauen 2022" der Stadt Frankfurt sind zu beachten (Seite 12 und 13).

0.1.13 Besondere Vorgaben für die Entsorgung, z.B. Beschränkungen für die Beseitigung von Abwasser und Abfall

Der AN ist für die Einhaltung der Sicherheit, Ordnung, Sauberkeit und pflegliche Behandlung der Vorleistungen anderer AN innerhalb der Baustelle verantwortlich. Die geordnete tägliche und vorschriftsmäßige Entfernung des bei der Erfüllung der Vertragsleistung entstehenden Bauschuttes, Abfällen, Verpackungsmaterialien und sonstiger Abfälle ist vorgeschrieben. Lagerungen auf zugänglichen Flächen innerhalb der Baustelle sowie auf dem Campusgelände sind nicht zulässig.

Die Einheitspreise beinhalten auch die Kosten für die Entsorgung des anfallenden Schuttmaterials (Transport und Kippgebühr), sofern in den jeweiligen Positionen keine abweichenden Festlegungen getroffen sind. Die Entsorgung hat entsprechend den geltenden Vorschriften zu erfolgen.
Hierbei sind zu berücksichtigen:
- Kreislaufwirtschafts- und Abfallgesetz KrW-/AbfG
- Transportgenehmigungsverordnung TgV
- Gewerbeabfallverordnung GewAbfV
- Altholzverordnung AltholzV
- Abfallverzeichnis-Verordnung AVV
- Vorgaben der LAGA
Die Entsorgung hat außerdem entsprechend den Satzungen/ Richtlinien der zuständigen Verwaltung (Stadt/Kreis) zu erfolgen.
Die Entsorgung ist über Entsorgungsnachweise und Begleitscheine bzw. Übernahmescheine zu dokumentieren. Diese Nachweise aller entsorgten Materialien sind der Schlussrechnung in gesondertem Ordner beizufügen.
Bei Nichteinhaltung erfolgt eine einmalige schriftliche Anmahnung / Aufforderung zur Abfallbeseitigung durch den Auftraggeber per E-Mail. Als Erledigungsfrist gilt 17:00 Uhr des dem Maileingang folgenden Werktages. Eine einmalige Nachfrist wird eingeräumt. Erfüllt der AN diese Forderung nicht, behält sich der AG vor, die entsprechenden Arbeiten nach Teilleistungskündigung durch Dritte ausführen zu lassen und den AN mit den entsprechenden Kosten zu belasten. Schutt und Abfälle durch Fenster und Öffnungen nach draußen zu werfen, Abkippen von Gerüstbohlen und dergleichen Handhabungen, die zur Staubbildung und Beschädigung von Einbauteilen führen könnten, sind untersagt.

Es wird kein gemeinsam nutzbarer Bauschuttcontainer vom Bauherrn gestellt. Die Kosten für die Container und die Schuttentsorgung sind, sofern nicht separat als Positon beschrieben, grundsätzlich über die angebotenen Einheitspreise des AN abgegolten und gehen deshalb zu seinen Lasten.
Bauschuttcontainer mit brennbaren Materialien dürfen aus brandschutztechnischen Gründen nach Möglichkeit nicht in der Nähe (< als 5,00 m) von der Fassade abgestellt werden und wenn, dann muss noch am gleichen Tage der Verfüllung mit brennbaren Materialen dieser geleert, d.h. bis spätestes abends wieder abgeholt/ausgetauscht werden. Keinesfalls darf ein mit brennbaren Materialien gefüllter Container in Gebäudenähe wegen Brandüberschlagsgefahr über Nacht stehen bleiben.
Jede Firma hat somit ihren Müll in eignen Containern und vor allem auch in eigenen Müllsäcken zu entsorgen. Die Verwendung von Müllsäcken der Klinik oder gar die Entsorgung in deren Containern oder Müllpresse (dies kann zu schweren Schäden führen) ist strengstens untersagt.

Fertiggestellte Bereiche sind dem nachfolgenden Gewerk grundsätzlich immer besenrein zur Verfügung zu stellen.

0.1.14  Schutzgebiete oder Schutzzeiten im Bereich der Baustelle, z.B. wegen Forderungen des Gewässer-, Boden-, Natur-, Landschafts- oder Immissionsschutzes; vorliegende Fachgutachten oder dergleichen

Keine speziellen Anforderungen.

0.1.15  Art und Umfang des Schutzes von Bäumen, Pflanzenbeständen, Vegetationsflächen, Verkehrsflächen, Bauteilen, Bauwerken, Grenzsteinen und dergleichen im Bereich der Baustelle

Keine speziellen Anforderungen.

0.1.16  Im Bereich der Baustelle vorhandene Anlagen, insbesondere Abwasser- und Versorgungsleitungen

Im Bereich der Baustelle sind die vorhandenen Abwasser- und Versorgungsleitungen teilweise nach Rücksprache mit der Objektüberwachung nutzbar.

0.1.17  Bekannte oder vermutete Hindernisse im Bereich der Baustelle, z.B. Leitungen, Kabel, Dräne, Kanäle, Bauwerksreste soweit bekannt.

Bestandsleitung u. ä. sind dem Plananhang der jeweiligen Ausschreibungen zu entnehmen und zu beachten. Mit unbekannten Leitungen oder Hindernissen ist dennoch zu rechnen.

0.1.18  Bestätigung, dass die im jeweiligen Bundesland geltenden Anforderungen zu Erkundungs- und ggfs. Rettungsmaßnahmen hinsichtlich Kampfmittel erfüllt wurde

Entfällt, da Bestandsgebäude

0.1.19 Gegebenenfalls gemäß der Baustellenverordnung getroffenen Maßnahmen

Die für den AN verbindlichen Unfallverhütungsvorschriften nach den Richtlinien der Berufsgenossenschaften sowie die allgemein anerkannten sicherheitstechnischen Regeln sind zu beachten.
Für die Überwachung der Einhaltung von Sicherheits- und Gesundheitsschutz (SiGe) gemäß Baustellenverordnung ist durch den AG ein SiGe-Koordinator (SiGeKo) beauftragt.
Der SiGe-Plan sowie die Hinweise des SiGeKo sind zu berücksichtigen.
Alle im Rahmen der Baustellenverordnung vorzulegenden Unterlagen sind auf Anweisung des SiGeKo vorzuweisen. Die Kosten hierfür sind in die Einheitspreise einzukalkulieren.
Die Baustellenordnung soll einen störungsfreien Bauablauf ermöglichen und wesentlich zur Sicherheit und zum Gesundheitsschutz der Beschäftigten und sonstigen Personen beitragen. Jeder Auftragnehmer hat sein Personal über den Inhalt der nachfolgenden Punkte zu unterrichten. Ihre Einhaltung ist Teil der Vertragspflicht. Jeder AN erhält eine Adressen-/Telefonliste aller am Bau beteiligter Firmen.
Der SiGe-Plan wird – sofern dieser erforderlich sein sollte - jedem AN als PDF zugestellt. Eine Unterweisung/Bauanlaufberatung erfolgt vom SiGeKo nur einmalig auf der Baustelle. Wechseln die Mitarbeiter, hat der AN die Verpflichtung, diese neuen Mitarbeiter entsprechend dem SiGe-Plan einzuweisen. Die Verantwortlichkeit des Auftragnehmers für die Erfüllung der Arbeitsschutzpflichten gegenüber seinen Beschäftigten bleibt hiervon unberührt. Die einschlägigen Schutzausrüstungen, einschl. PSA sind auf der Baustelle vorzuhalten. Der AN hat deren Benutzung sicherzustellen. Personen die gegen Arbeitsschutz- oder Unfallverhütungsvorschriften verstoßen oder Anweisungen des Bauherrn oder seiner Beauftragten nicht Folge leisten, sind abzuberufen und zu ersetzten. Der AN hat Personen, bei denen der begründetet Verdacht auf Alkohol- oder Drogeneinfluss besteht, unverzüglich von der Baustelle zu entfernen. Beim Umgang mit Gefahrstoffen sind die Betriebsanweisungen auf der Baustelle vorzuhalten. Für den Brandfall gilt der ausgehängte Alarmplan.

0.1.20 Besondere Anordnungen, Vorschriften und Maßnahmen der Eigentümer (oder anderer Weisungsberechtigten) von Leitungen, Kabeln, Dränen, Kanälen, Straßen, Wegen, Gewässern, Gleisen, Zäunen und dergleichen im Bereich der Baustelle

Keine speziellen Anforderungen.

0.1.21 Art und Umfang von Schadstoffbelastungen, z.B. des Bodens, der Gewässer, der Luft, der Stoffe und Bauteile; vorliegende Fachgutachten oder dergleichen

Keine speziellen Anforderungen.

0.1.22 Art und Zeit der vom Auftraggeber veranlassten Vorarbeiten

Der Höhenriss wird bauseits nur einmal angebracht und muss vom AN eigenverantwortlich an die für ihn relevanten Stellen übertragen werden. Dies ist in die Einheitspreise einzukalkulieren.

0.1.23 Arbeiten anderer Unternehmer auf der Baustelle

Es sind zeitgleich andere Unternehmer auf der Baustelle tätig.

0.2 Angaben zur Ausführung
0.2.1 Arbeitszeiten
Arbeitszeiten sind zwischen 07:00 Uhr und 20:00 Uhr Werktags möglich, Arbeiten am Wochenende oder in der Nacht sind mit ausreichender Vorlaufzeit mit dem AG abzustimmen.
Lärmintensive Arbeiten sind grundsätzlich zwischen 13:00 Uhr und 15:00 Uhr zu unterlassen. Des Weiteren sind lärmintensive Arbeiten mit der Bauleitung abzustimmen, Siehe auch Anlage  "Verhaltensregel für Fremdfirmen bei der Durchführung von Arbeiten". Den Inhalten ist Folge zu leisten.
Feuergefährliche Arbeiten sind grundsätzlich nur in Abstimmung mit dem AG oder den durch den AG benannten Vertreter möglich, siehe auch Anlage "Erlaubnisschein für feuergefährliche Arbeiten".
Die Baumaßnahme wird bei laufendem Klinikbetrieb (OP-Betrieb im 1. OG einschließlich der Ver- und Entsorgungswege) stattfinden. Es wird darauf hingewiesen, dass der laufende Klinikbetrieb nicht mehr als unbedingt notwendig gestört werden darf.
Leistungen, die durch Nachunternehmer ausgeführt werden, sind vor Ausführungsbeginn dem AG zu benennen.
Die Benutzung von Baustellenradios oder anderen Anlagen zur Darbietung von Musik oder Unterhaltung ist nicht gestattet.
Den am Bau beteiligten Handwerkern und Firmenvertretern ist es nicht gestattet, zu den baulichen Tätigkeiten gegenüber Fremden, Privatpersonen, Zeitungsmitarbeitern oder sonstig Interessierten Stellung zu nehmen.
0.2.2 Stundenlohnarbeiten
Stundenlohnarbeiten sind nur nach ausdrücklicher Anordnung der Fachbauleitung zulässig. Stundenlohnarbeiten sind täglich, nach deren Ausführung der Objektüberwachung und dem AG zur Anerkennung vorzulegen.
0.2.3 Terminkontrollgespräche
Einmal wöchentlich werden auf der Baustelle Terminkontrollgespräche durchgeführt. Die Teilnahme eines deutschsprachigen Vertreters des AN ist während der Ausführungszeiten des AN sowie 2 Wochen vor Ausführungsbeginn Pflicht. Darüber hinaus besteht Teilnahmepflicht bei Anforderung durch die Objektüberwachung.
0.2.4 Ausführung an der Baustelle
Es ist Aufgabe des AN, sich fünf Arbeitstage vor Beginn seiner Arbeiten auf der Baustelle über den Zustand und den Stand der Vorleistungen zu unterrichten. Kommt der AN zu der Meinung, dass er mit dem vorgesehenen Beginn seiner Arbeiten behindert ist, so hat er sofort den AG zu informieren, damit eventuelle Behinderungen noch rechtzeitig beseitigt werden können.
Alle Leistungen umfassen neben dem Einbau auch die Lieferung der dazugehörigen Stoffe und Bauteile, wenn in der Leistungsbeschreibung nichts anderes vorgeschrieben ist.
0.2.5 Vertreter des AN
Der AN hat über die gesamte Bauzeit hinweg einen bevollmächtigten Vertreter zu stellen und zur Verfügung der Objektüberwachung zu halten. Dieser Vertreter muss fachkundig und als verantwortlicher Bauleiter u. a. berechtigt sein, Weisungen in Empfang zu nehmen und auszuführen. Er muss über eine mindestens 3-jährige Baustellenerfahrung verfügen. Er hat an den wöchentlichen Baubesprechungen teilzunehmen.
Der Vertreter des AN hat das Baustellentagebuch im Durchschreibeverfahren zu führen und der Objektüberwachung wöchentlich zur Baubesprechung unaufgefordert vorzulegen. Darin ist die erbrachte Bauleistung zu beschreiben sowie Bericht über Baufortschritt, Verzögerungen, besondere Vorkommnisse, Abnahme und Abschluss von Arbeiten, die Zahl der am Bau Beschäftigten u. ä. zu erstatten.
Der Vertreter des AN muss die deutsche Sprache in Wort und Schrift beherrschen. Der Austausch des Vertreters des AN durch den AN ist dem AG schriftlich anzuzeigen.
0.2.6 Ausführungsunterlagen (VOB/B §3)
Die Zeichnungen und Berechnungen der Architekten/Ingenieure werden dem AN im digitalen Format zur Verfügung gestellt und sind allein für die Arbeiten verbindlich. Weitere Exemplare als Papierpause können gegen Berechnung ausgegeben werden.
Firmenzeichnungen sind für die Ausführung nur verbindlich, wenn sie den entsprechenden Freigabevermerk der Architekten/ Ingenieure tragen „Zur Ausführung freigegeben“.
Werden nach dem Vertrag vom Architekten/ Ingenieur für die Ausführung Zeichnungen, Berechnungen und andere Unterlagen zur Verfügung gestellt, so gehört es zur ordnungsgemäßen Vertragserfüllung, dass der AN sie gemäß VOB/B § 3.3 auf etwaige Unstimmigkeiten überprüft und den AG auf entdeckte oder vermutete Mängel, auf jeden Fall vor Beginn der Arbeiten, hinweist. Unterlässt der AN dies, und sollte daraus ein Mangel entstehen, so haftet der AN dafür.
Abweichungen gegenüber der festgelegten Planung dürfen nur nach vorheriger Rücksprache mit dem Bauherrn und der Objektüberwachung und nach deren schriftlicher Zustimmung getroffen werden. Alle für seine Leistungen benötigten Pläne und Berechnungen hat der AN vom AG rechtzeitig anzufordern. Sofern sie der AN nach VOB anzufertigen und zu ergänzen hat, sind diese eigenverantwortlich vom AN zu erstellen sowie erforderliche Aufmaße auf der Baustelle vorzunehmen.
Die vom AN zu erstellenden Werkstattzeichnungen sind anhand der zur Verfügung gestellten Planunterlagen anzufertigen und dem AG bzw. der Bauüberwachung rechtzeitig vor Beginn der Ausführung nach folgendem Schema vorzulegen:
Das erste Prüfexemplar (ungeprüfte Werkstattzeichnung - in digitaler Form) zur Prüfung an den Architekten/Ingenieur. Der AN erhält ein Exemplar ebenfalls in digitaler Form zurück. Eventuell vermerkte Korrekturen sind in die Ausführungspläne (Werkstattzeichnungen) einzuarbeiten und dem Architekten/Ingenieur digital zur Freigabe vorzulegen.
Bei Prüfexemplaren (ungeprüfte Werkstattzeichnung) ohne den Vermerk „Zur Ausführung freigegeben“ sind die eingetragenen Korrekturen vorzunehmen und wieder zur zweiten Prüfung vorzulegen.
Sofern im Leistungsverzeichnis nicht anders beschrieben, sind die Werkstattzeichnungen zeitgerecht vor Freigabe bzw. Fertigungsbeginn vorzulegen. Als Zeitraum für die Prüfung sind dem Architekten/Ingenieur 8 Tage und zur Freigabe 8 Tage einzuräumen. Diese Termine sind vom AN bei Erstellung und Einreichung seiner Zeichnungen zu beachten. Von den Planungsunterlagen mit Prüfvermerk „Zur Ausführung freigegeben“ sind die Unterlagen für den AG über den Architekten/Ingenieur digital und 3-fach als Papierpause unentgeltlich zu erstellen und zu liefern.
0.2.7  Vorgesehene Arbeitsabschnitte, Arbeitsunterbrechungen und Arbeitsbeschränkungen nach Art, Ort und Zeit sowie Abhängigkeiten von Leistungen anderer
Arbeiten vor 7.00 Uhr und nach 20.00 Uhr, sowie Sonn- und Feiertagsarbeiten bedürfen nach dem Arbeitszeitgesetzt zusätzlich auch der vorherigen Zustimmung durch das Gewerbeaufsichtsamt.
0.2.8 Arbeiten an vorhandenen Bauteilen
Bei Arbeiten an vorhandenen Bauteilen bzw. Anschlussarbeiten an vorhandene Bauteile ist der AN verpflichtet zu prüfen, ob alle technischen Medien (Gas, Wasser, Strom, Heizung, Lüftung o.ä. Installationen) so abgesichert sind, dass weder für die eingesetzten Arbeitskräfte noch für die technischen Anlagen eine Gefährdung besteht.
Mit den im Leistungsverzeichnis enthaltenen Angaben über Bauart, Bauteil, Baustoff und Abmessungen gelten auch der Herstellungsvorgang und -ablauf bis zur fertigen Leistung unter Zugrundelegung der anerkannten Regeln der Technik und der gesetzlichen und behördlichen Vorschriften als beschrieben.
Hierbei bedeutet Bauart das Herstellen durch Zusammenfügen der Stoffe und Bauteile bis zur fertigen Leistung.
0.2.9 Besondere Erschwernisse während der Ausführung, z.B. Arbeiten in Räumen, in denen der Betrieb weiterläuft, Arbeiten im Bereich von Verkehrswegen oder bei außergewöhnlichen äußeren Einflüssen
siehe 0.2.7
0.2.10  Besondere Anforderungen für Arbeiten in kontaminierten Bereichen, gegebenenfalls besondere Anordnungen für Schutz- und Sicherheitsmaßnahmen
Entfällt
0.2.11  Besondere Anforderungen an die Baustelleneinrichtung und Entsorgungseinrichtungen, z.B. Behälter für die getrennte Erfassung
siehe 0.1.13
0.2.12 Besonderheiten der Regelung und Sicherung des Verkehrs, gegebenenfalls auch, wie weit der Auftraggeber die Durchführung der erforderlichen Maßnahmen übernimmt.
Entfällt
0.2.13 Besondere Anforderungen an das Auf- und Abbauen sowie Vorhalten von Gerüsten
Die Errichtung und Vorhaltung aller erforderlichen Gerüste und sonstigen Arbeitsschutzmaßnahmen, sowie spezielle Hebegeräte für die Montagearbeiten sind in die Einheitspreise miteinzukalkulieren insofern nicht gesondert ausgeschrieben. Arbeitshöhen: siehe Angaben im Leistungsverzeichnis bzw. beiliegende Schnittzeichnungen
0.2.14 Mitbenutzung fremder Gerüste, Hebezeuge, Aufzüge, Aufenthalts- und Lagerräume, Einrichtungen und dergleichen durch den Auftragnehmer
Entfällt
0.2.15 Wie lange, für welche Arbeiten und gegebenenfalls für welche Beanspruchung der Auftragnehmer Gerüste, Hebezeuge, Aufzüge, Aufenthalts- und Lagerräume, Einrichtungen und dergleichen für andere Unternehmer vorzuhalten hat
Entfällt
0.2.16 Verwendung oder Mitverwendung von wiederaufbereiteten (Recycling-) Stoffen
Entfällt
0.2.17 Anforderungen an wiederaufbereitete (Recycling-)Stoffe und an nicht genormte Stoffe und Bauteile
Die Vorgaben aus dem beiliegndem "Leitlinien wirtschaftliches Bauen 2022" der Stadt Frankfurt sind zu beachten
0.2.18 Besondere Anforderungen an Art, Güte und Umweltverträglichkeit der Stoffe und Bauteile, auch z.B. an die schnelle biologische Abbaubarkeit von Hilfsstoffen
Die Vorgaben aus dem beiliegndem "Leitlinien wirtschaftliches Bauen 2022" der Stadt Frankfurt sind zu beachten
0.2.19 Art und Umfang der vom Auftraggeber verlangten Eignungs- und Gütenachweise
Bei der Verwendung von zulassungspflichtigen Stoffen und Bauteilen ist der gültige Zulassungsbescheid vorzulegen und in die Dokumentationsunterlagen zu übernehmen. Die Vorgaben aus dem beiliegndem "Leitlinien wirtschaftliches Bauen 2022" der Stadt Frankfurt sind zu beachten
0.2.20 Unter welchen Bedingungen auf der Baustelle gewonnenen Stoffe verwendet werden dürfen oder müssen oder einer anderen Verwertung zuzuführen sind
Im Allgemeinen keine, sonst gemäß Positionsbeschreibung.
0.2.21 Art, Zusammensetzung und Menge der aus dem Bereich des Auftraggebers zu entsorgenden Böden, Stoffe und Bauteile; Art der Verwertung oder bei Abfall die Entsorgungsanlage; Anforderungen an die Nachweise über Transporte, Entsorgung und die vom Auftraggeber zu tragenden Entsorgungskosten.
Alle ausgebauten Materialien sind abzutransportieren und ordnungsgemäß zu entsorgen, ein unter Punkt 0.1.13 beschrieben.
0.2.22 Art, Anzahl, Menge oder Masse der Stoffe und Bauteile, die vom Auftraggeber beigestellt werden, sowie Art, genaue Bezeichnung des Ortes und Zeit der Übergabe.
Im Allgemeinen keine, sonst gemäß Positionsbeschreibung.
0.2.23 In welchem Umfang der Auftraggeber Abladen, Lagern und Transport von Stoffen und Bauteilen übernimmt oder dafür dem Auftragnehmer Geräte oder Arbeitskräfte zur Verfügung stellt.
Grundsätzlich ist der Transport der Materialien zu den Verwendungsstellen, d. h. zum Verarbeitungs-/Einbauort in die jeweiligen Positionen mit einzukalkulieren, sofern nicht besondere Ansätze in den Positionen enthalten sind.
0.2.24 Leistungen für andere Unternehmer
Entfällt
0.2.25 Mitwirken beim Einstellen von Anlagenteilen und bei der Inbetriebnahme von Anlagen im Zusammenwirken mit anderen Beteiligten, z. B. mit dem Auftragnehmer für Gebäudeautomation
Falls, dann im entsprechendem Leistungsverzeichnis berücksichtigt.
0.2.26 Beseitigung von Schäden und Verunreinigungen
Durch den AN verursachte Beschädigungen und Verunreinigungen sind von ihm auch während der Durchführung der Vertragsleistungen ohne besondere Vergütung laufend zu beseitigen.
0.2.27 Melden von Diebstählen
Ansprüche Dritter wegen eines im Zusammenhang mit der Bauleistung entstandenen Schadens sind vom AN unverzüglich mitzuteilen. Dies betrifft auch Schäden durch Dritte, wie beispielsweise Diebstahl.
0.2.28 Benutzung von Teilen von Leistungen vor der Abnahme
Entfällt.
0.2.29 Übertragung der Wartung während der Dauer der Verjährungsfrist für die Mängelansprüche für maschinelle und elektrotechnische sowie elektronische Anlagen oder Teile davon, bei denen die Wartung Einfluss auf die Sicherheit und die Funktionsfähigkeit hat (Vergleiche § 13 Absatz 4 Nummer 2 VOB/B), durch einen besonderen Wartungsvertrag
Siehe Regelungen im LV. Insofern Wartungsleistungen im LV gefordert sind, so ist die Einreichung eines Angebotes AMEV-konform zu gestalten.
0.2.30 Abrechnung nach bestimmten Zeichnungen oder Tabellen
Der AN hat seine Rechnung einfach, sowie die dazu gehörigen Aufmaße in Papierform und elektronisch an das mit der Objektüberwachung beauftragte Planungsbüro zu übergeben. Zusätzlich ist ein Duplikat elektronisch an den AG zu übermitteln.
0.2.31 Abnahmen
Die Voraussetzung für die Abnahme ist die vollständig abgeschlossene Leistung, dazu gehören:
?  Inbetriebnahme
?  gewerkeübergreifende Einregulierung,
?  Einweisung des Betreibers,
?  erforderliche Abnahmen durch Sachverständige,
?  Bestandsunterlagen gemäß Angaben zur Bestandsdokumentation
Für Abnahmen sind Fachpersonal, Messgeräte, Prüfeinrichtungen etc. beizustellen.
0.2.32 Weitere Anmerkungen (Abnahmeunterlagen)
Folgende Anforderungen sind Vertragsbestandteil und verhindern bei Nichterfüllung die Schlussabnahme.
Grundsätzlich sind bei allen Anlagen, Anlagenteilen, Bauteilen, Baukörpern, Maschinen, und sonstigen Konstruktionen Revisionspläne in Ordnern sortiert mittels Trennlaschen, beschriftet und durchnummeriert in 2-facher Ausfertigung und einmal auf Datenträger komplett an den Bauherrn zu übergeben. Die Unterlagen sind in deutscher Sprache abzufassen.
Um Doppelarbeit zu vermeiden wird empfohlen, vor endgültiger Abgabe der Revisionsunterlagen diese zur Vorprüfung an den Auftraggeber über den Planer einzureichen.
Zu den Unterlagen gehören auch:
Grundrisse, sämtliche Installationseintragungen in geeigneter übersichtlicher Form, mittels Legende definiert, alle elektrischen Schaltpläne, Rohrschaltpläne, pneumatischen Schaltpläne, Anlagenschaltpläne oder Kanalschaltpläne eindeutig beschriftet und einzelnen Baugruppen sinngebend zugeordnet, und ggf. schriftlich erläutert.
Die Anlagenteile wie Ventile, Klappen, Geber, Motore, Ventilatoren Pumpen, Schalter in Anlagen, Fühler etc. sind dauerhaft und unverlierbar zu beschriften und in den Plänen darzustellen.
Schaltkästen, Verteilungen etc. sind mittels eindeutiger und unverlierbarer Bauteilbeschriftung auf der Montageplatte oder mittels topographischer Zeichnung darzustellen. Klemmleisten sind eindeutig zu beschriften und im Schaltplan eindeutig zuzuordnen. Diese Anforderungen müssen auch bei zugekauften Schaltkästen, Verteilungen und Schaltanlagen erfüllt werden.
Bei Türen, Raumtüren, Fenstern, Schubladen, Auszügen, Klappen etc. sind auch die Typenbezeichnungen der Hersteller und Lieferanten der verwendeten Einzelteile wie Dichtungsprofile, Bänder, Scharniere, Drückergarnituren etc. eindeutig den Anlagen/Anlageteilen, Bauteilen wiederfindend zuordnend aufzulisten.
Weiterhin sind mitzuliefern Bedienungsanleitungen, Funktionsbeschreibungen, Ersatzteillisten, Explosionszeichnungen, Hersteller- und Lieferantennachweise, Konformitätsnachweise, Typenprüfungsnachweise, Abnahmebescheinigungen, elektrischen Messungen und Erstmessungen mit Wertetabellen, Validierungsergebnisse. Diese Nachweise müssen sich eindeutig auf die jeweiligen Anlagen, Geräte etc. beziehen und dürfen keine Fragen des gemeinten Typs offenlassen.
Alle technischen Anlagen sind mittels Einweisungen und ggf. Schulungen an die Mitarbeiter der Technischen Abteilung zu übergeben.
Alle Termine sind mit dem Technischen Leiter der Klinik abzustimmen und es sind grundsätzlich je Einweisung und oder Schulung 2 Termine einzukalkulieren, das kann je nach Anlagenumfang mehrere Stunden in Anspruch nehmen.
0.2.33  Sonstige Anmerkungen
Die folgende Hausordnung ist ebenfalls zu beachten:

Von höchster Wichtigkeit ist die Abschottung der Arbeitsbereiche - vor allem auch bei Durchbrüchen in andere Bereiche - in absoluter staubdichter Ausführung, einschl. der ständigen Dichtigkeitskontrollen. Sämtliche am Bau Beteiligte sind um höchste hygienische Sorgfalt angehalten. Das Betreten von anderen Stockwerken oder Abteilungen ist nur im Zusammenhang von dringend notwendigen Arbeiten in den betreffenden Bereichen und nur nach vorheriger Abstimmung mit der Technischen Leitung der Klinik zulässig.

Die Auftragnehmer sind verpflichtet, die Baustellenzugänge und das Umfeld der Baustelle, ihren Arbeitsbereich sowie ihre zugewiesenen Unterkünfte und zugewiesene sanitären Anlagen in ordentlichem Zustand zu halten und pfleglich zu behandeln und täglich zu reinigen. Mögliche Verunreinigungen sind unverzüglich zu beseitigen.

Arbeiten, auch mit geringen Rauch- oder Staubentwicklungen außerhalb der abgeschotteten Baustelle sind zwingend vorab beim technischen Leiter oder seinem Stellvertreter anzumelden und von diesem sind dann alle  in der Nähe befindliche Brand-, bzw. Rauchmelder abzuschalten,  d. h. in Betrieb befindliche Rauchmelder beachten und vor Aufnahme von Arbeiten innerhalb vom Bestandsgebäude diese ab- und nach Feierabend wieder einschalten lassen. Bei Missachtung sind die Kosten für den Feuerwehreinsatz bei einem ausgelösten Fehlalarm vom Verursacher zu tragen. Bei starker Staubentwicklung sind die Rauchmelder zusätzlich vorab noch entsprechend abzukleben, da diese durch Staubeinwirkung sonst funktionsunfähig werden!

Durchbrüche in andere Bereiche hinein sind grundsätzlich vorher anzumelden und mit der betroffenen Abteilung abzustimmen und dürfen somit erst nach Freigabe durch die Technische Leitung der Klinik durchgeführt werden.

Werden Schweiß- oder Trennarbeiten erforderlich, ist dies bei offenen Flammen grundsätzlich mit der Bauleitung abzustimmen und aus brandschutztechnischen Gründen immer vorab eine schriftliche Genehmigung (Formular) von der Technischen Leitung der Klinik einzuholen. Schutzeinrichtungen (Feuerlöscher, Wasser, Löschdecken, etc.) sind dabei zwingend immer ausnahmslos vorzuhalten. Ohne Schweißgenehmigung der Klinik dürfen solche Arbeiten keinesfalls ausgeführt werden.

Bei Trennarbeiten mit einer Flex sind grundsätzlich alle in der Nähe befindliche, hitzeempfindliche Oberflächen, wie z. B. Glasscheiben oder Lackoberflächen, vor Funkenflug (verursachen Brand-, bzw. Schmelzflecken) zwingend vorab mit entsprechendem Abdeckmaterial für die Dauer dieser Trennarbeiten zu schützen.

Ausnahmslos muss sich jeder Handwerker, welcher innerhalb den Bestandsgebäuden arbeitet, vor Arbeitsbeginn an der Rezeption an- und später wieder abmelden. Bei längerfristigen Arbeiten kann ggf. auch ein Ausweis für Fremdarbeiter ausgestellt werden. Beim sichtbaren Tragen dieses Ausweises kann dann auf die ständigen Anmeldungen verzichtet werden. Mitarbeiterwechsel oder Mitarbeiterergänzungen sind ebenfalls vorab anzuzeigen.

Grundsätzlich dürfen keine Reinigungsabwässer aus Putz- oder Farbbehälter an einem Abfluss oder Bodeneinlauf innerhalb vom Gebäude ausgeschüttet werden! Es dürfen aber auch keine Abwässer aus Geräte- oder Gefäßreinigungen in Ablauf-Gullys außerhalb vom Gebäude ausgekippt werden. Es besteht Verstopfungsgefahr, vor allem durch Mörtel- oder Putzreste. Wird dem zuwidergehandelt, muss der Verursacher die Reinigungskosten dafür übernehmen!

Erfolgen Materialanlieferungen, können diese nicht von Mitarbeitern der Klinik angenommen werden. Material darf nur abgeladen werden, wenn Vertreter/Mitarbeiter des Bestellers vor Ort sind und zugleich dafür Sorge tragen, dass das Material ordnungsgemäß, d.h. ohne Beeinträchtigungen des Klinikbetriebes, abgeladen, kurzfristig zwischengelagert und dann umgehend in die Baustelle eingebracht wird.

Bestandsdecken, neue Decken, sowie Revisionsklappen sind grundsätzlich nur mit sauberen Handschuhen (Latex oder Baumwolle) zu öffnen. Das Öffnen mit bloßen Händen ist aufgrund der viel zu großen Verschmutzungsgefahr untersagt.

Baustellenzugänge, oder zugewiesene Lagerräume innerhalb vom Bestandsgebäude mit verschlossenen „Bautüren“ müssen in Notfällen für die Betriebshandwerker ständig zugänglich bleiben, d.h. diesem ist zwingend ein entsprechend gekennzeichneter Schlüssel dafür zu übergeben, oder es ist mit diesen eine andere einvernehmliche diesbezügliche Regelung (z. B. Schlüsselversteck) zu treffen! Dies gilt ebenso auch für Bauzaunverschlüsse und mögliche BE-Container.

In Zufahrten darf weder geparkt, noch dort Material ab-, auf- oder gar zwischengelagert werden.

Nach Feierabend ist generell darauf zu achten, dass sowohl der Baustellenzugang als auch das Tor für die Baustellenandienung, oder der Bauzaun immer geschlossen wird. Sollte die Baustelle ohne Verschluss verlassen werden, muss die letzte anwesende Firma die Kosten vom Haushandwerkereinsatz übernehmen, welcher an deren statt dann die Baustelle verschlossen hat.

Es wird darauf hingewiesen, dass auf der Baustelle ein absolutes Rauchverbot gilt, wie in der gesamten Klinik, und dass dieses Rauchverbot strengstens kontrolliert wird. Wer sich nicht an dieses Verbot hält, muss dann, ohne weitere Vorwarnung, umgehend von der Baustelle verwiesen werden!

Der Auftragnehmer hat dafür Sorge zu tragen, dass während der Ausführung seiner Leistungen immer mindestens ein fließend deutsch sprechender Mitarbeiter seiner Firma auf der Baustelle anwesend ist.

Das Arbeiten auf Leitern ist nur für geringfügige Arbeiten erlaubt, d.h. es sind zwingend  fahrbare Arbeitsbühnen zu verwenden.

Der Einsatz von defekten elektrischen Betriebsmittel – hier vor allem beschädigte oder für den Baustellenbetrieb absolut untaugliche Kabeltrommeln – ist untersagt. Sollte dies vorkommen, muss die betroffene Firma zum Schutz der anderen Arbeiter,  nach einer vorherigen ersten Verwarnung von der Baustelle verwiesen werden.

Die Abstimmung zwischen den Fach-Bauleitungen, der
Rohbau-, Ausbau- und Haustechnik-Gewerken ist vor dem Beginn eines Ausbauabschnittes und auch während der weiteren Arbeiten zur Klärung von Fragen und besonderen Detailausbildungen erforderlich, d. h. an den dafür durch schriftliche Einladungen einberufenen Baubesprechungen ist deshalb zwingend teilzunehmen.

Um dem Verdacht auf Schwarzarbeit entgegenzutreten, müssen alle Bauhandwerker einen gültigen Sozial-Versicherungsausweis mit sich führen. Sinnvoll ist es, wenn der AN eine Liste der am Bau tätigen Mitarbeiter arbeitstäglich aktuell führt und Kopien der Sozialversicherungsausweise vorhält.

Schallschutz
Einzusetzende Baumaschinen müssen den Vorgaben der beiliegenden "Leitlinien wirtschaftliches Bauen 2022" der Stadt Frankfurt entsprechen - hier Lärmschutzanforderungen des RAL UZ 53. Baumaschinen haben den aktuellen "Grenzwerten für mobile Maschinen und Geräte" unter ww.uba.de einzuhalten (B591 Rußfilter bei Baumaschinen vom 10.09.2010)

*Hinweis: 2.1 Ausführungsgrundlage:*
2.1 Ausführungsgrundlage:

Zur technischen Ausführung sind alle nach DIN 18345 (ATV), DIN 18299 (ATV) sowie DIN 18350 gültigen Regeln
zu beachten. Darüber hinaus gelten alle zum
Ausführungszeitpunkt gültigen EN- und DIN-Normen,
Arbeitstättenrichtlinien, Unfallverhütungsvorschriften,
behördlichen Erlasse und Gesetze sowie die anerkannten
Regeln der Technik und Auflagen der Feuerwehr.

2.2 Art und Umfang der Leistung:

Gegenstand der Ausschreibung sind Tischlerarbeiten für Einbaumöbel und Einrichtungen im Innenausbau.
Bestandteil der Ausschreibung und somit bei der Kalkulation der Einheitspreise zu beachten sind:

2.2.1 Fertigung:

Alle Einbaumöbel sind fachtechnisch einwandfrei in der beschriebenen Qualität herzustellen. Sämtliche festen Verbindungen sind verdeckt und in Objektqualität herzustellen und müssen den Hygienestandards für
Krankenhäuser entsprechen und beständig gegen Desinfektionsmittel nach VAH sein. Vor Beginn der Fertigung sind Werkzeichnungen anzufertigen, aus denen sämtliche Details, Werkstoffe und Verbindungen ersichtlich sind. Diese Werkzeichnungen sind dem Planungsbüro rechtzeitig zur Prüfung und Freigabe vorzulegen. Mit der Fertigung ist erst nach Freigabe der Werkzeichnungen zu beginnen. Die Erstellung ausführlicher Werkzeichnungen ist Bestandteil der Leistung. Sämtliche Maße sind vor Ort durch ein Aufmaß zu prüfen.

2.2.2 Lieferung:

Bestandteil der Leistung ist die Lieferung sämtlicher, im Leistungsverzeichnis beschriebenen Elemente in mängelfreier Qualität. Die Lieferung der beschriebenen Einbaugeräte hat ebenfalls in mängelfreier Qualität zu erfolgen und beinhaltet auch sämtliche für den betriebsfertigen Einbau notwendigen Anschlusselemente und Befestigungsmaterialien. Die Anlieferung hat in Absprache mit der Bauleitung und unter Einhaltung der Anforderungen der FMG zu erfolgen. Anfallendes Verpackungsmaterial ist Eigentum des Auftragnehmers und umgehend von der Baustelle zu entfernen.

2.2.3 Montage:

Für die Montage der beschriebenen Einbauten sind nur Materialien zu verwenden, die den Krankenhausstandards entsprechen. Die Montage der Sockel erfolgt vor Verlegen der Bodenbeläge.Wand-, Decken- und Bodenanschlüsse sind mit dauerelastischem Dichtungsmaterial abzudichten, das beständig gegen Desinfektionsmitte nach VAH ist.
Der Einbau der ausgeschriebenen Geräte (BTM, Kühlschränke, Spül- und Waschbecken, usw.) hat nach den Vorgaben der Hersteller zu erfolgen. Die Geräte sind betriebsfertig einzubauen. Die in den Unterbeschreibungen beschriebenen Leistungen sind Bestandteil der jeweiligen Leitbeschreibung und im Einheitspreis dieser Leitbeschreibung mit einzukalkulieren.

2.2.4 Normen und Richtlinien:

Für die Auftragsabwicklung gelten:
VOB / B  Allgemeine Vertragsbedingungen für die Ausführung von Bauleistungen
VOB / C  Allgemeine Technische Vertragsbedingungen für Bauleistungen
insbesondere:
DIN 68120  Holzprofile - Grundformen
DIN EN 13307-1 Holzkanteln und Halbfertigprofile für nicht tragende Anwendungen
DIN EN 13986  Holzwerkstoffe zur Verwendung im Bauwesen
DIN EN 14322  Holzwerkstoffe – Melaminbeschichtete Platten zur Verwendung im Innenbereich
DIN EN 312  Spanplatten
DIN EN 622 (alle Teile) Faserplatten
DIN 68740-2  Paneele - Teil 2: Furnier-Decklagen auf Holzwerkstoffen
DIN 4079  Furniere - Dicken
DIN EN 438-1  Hochdruck-Schichtpressstoffplatten (HPL) -Platten auf Basis härtbarer Harze-
DIN EN 204  Klassifizierung von thermoplastischen Holzklebstoffen für nicht tragende Anwendungen
DIN 18545  Abdichten von Verglasungen mit Dichtstoffen
DIN EN 15338  Möbelbeschläge - Festigkeit und Dauerhaltbarkeit von Auszügen und deren Komponenten
DIN EN 15570  Möbelbeschläge - Festigkeit und Dauerhaltbarkeit von Scharnieren und deren Komponenten - Scharniere mit
vertikaler Drehachse
DIN EN 16014  Möbelbeschläge – Festigkeit und Dauerhaltbarkeit von Verschlussmechanismen
DIN 18202  Toleranzen im Hochbau - Bauwerke
DIN 18203-3  Toleranzen im Hochbau – Bauteile aus Holz und Holzwerkstoffen
DIN 68861-4  Möbeloberflächen - Teil 4 Verhalten bei Kratzbeanspruchungen
DIN EN 12721  Möbel - Bewertung der Beständigkeit von Oberflächen gegen kalte Oberflächen
DIN EN 12721  Möbel - Bewertung der Beständigkeit von Oberflächen gegen feuchte Hitze
DiN EN 12722  Möbel - Bewertung der Beständigkeit von Oberflächen gegen trockene Hitze
DIN EN 15186  Möbel - Bewertung der Kratzfestigkeit von Oberflächen
DIN EN 14749  Möbel - Wohn- und Küchenbehältnismöbel und Küchenarbeitsplatten
DIN 68874-1  Möbel-Einlegeböden und -Bodenträger; Anforderungen und Prüfung im Möbel

2.4 Ausführung

2.4.1 Allgemeines

Vor Arbeiten, die Feinstaub erzeugen, sind die Räume
entsprechend abzudichten, der Staub zu beseitigen
und/oder Absauggeräte zu verwenden.

Vor der Durchführung von Stemm-, Bohr- und
Einsetzarbeiten an Estrichen, geputzten Wänden und
Decken sind Leitungen mit einem Suchgerät zu orten.

Dübel zur Befestigung müssen auf den Untergrund
abgestimmt sein; ihre Spreizkräfte dürfen keine zu
großen inneren Spannungen erzeugen. Bei nicht ausreichend festem Untergrund sind Injektionsanker zu verwenden. Das Einschlagen von Schrauben in Standarddübel ist nicht zulässig. Fehlbohrungen sind mindestens im Abstand entsprechend der Tiefe des Bohrloches bzw. des fünffachen Dübelaußendurchmessers zu korrigieren.

Ist Schleifen und Spachteln vorgesehen, so bleibt die
Anzahl der Schleifgänge und Spachtelaufträge sowie die Wahl der richtigen Körnung dem Auftragnehmer überlassen und ist auf die vorgesehene Beschichtung einzustellen.

Elastische Fugen sind grundsätzlich zu hinterfüllen, um eine
Dreiflankenhaftung zu vermeiden. Als Hinterfüllung sind
geschlossenzellige, nicht saugende Meterialien zu verwenden.

#### 41.02 Baustelleneinrichtung

*Hinweis: Hinweispositionen*
ACHTUNG:
Hinweispositionen dürfen nicht bepreist werden. Eine Wertung möglicher Bepreisungen kann nicht erfolgen.

*Hinweis: Schuttbeseitigung*
Der Auftragnehmer hat für die Beseitigung seines
Bauschuttes, d.h. für die bei seinen Arbeiten
anfallenden Abfälle, gem. DIN 18299 umgehend selbst
Sorge zu tragen. Die Kosten sind über die angebotene
Einheitspreise abgegolten und gehen deshalb zu seinen
Lasten.

Wird dieser Verpflichtung nicht umgehend von selbst
nachgekommen, setzt ein Kostenerstattungsanspruch des
AG eine entsprechende Mahnung (Verzug) voraus.

Wird nach der ersten Mahnung durch die Bauleitung der
Bauschutt nicht beseitigt, erfolgt die Beseitigung
umgehend durch eine andere Firma auf Kosten des
Auftragnehmers.

*Hinweis: Baustelleinrichtung*
Entsprechend VOB Teil C, DIN 18299 Absatz 4, ist das
Vorhalten der Baustelleneinrichtung einschl. der Geräte
und dgl. eine Nebenleistung.

Die Baustelleneinrichtung wird - sofern hier nicht
durch Einzelpositionen erfaßt  - auf die
Leistungspositionen umgelegt.

Die zur Verfügung gestellten Einrichtungen müssen den
einschlägigen DIN-Normen entsprechen.
Es wird hier nochmals ausdrücklich darauf hingewiesen,
dass aus hygienischen Gründen die Aufzüge innerhalb vom Krankenhaus dafür nicht benutzt werden dürfen.

Der AN ist verpflichtet, Tages-Unterkunft-Container zu stellen. Es ist eine  erforderliche Aufstell-Genehmigung bei der Bauleitung einzuholen. Das gleiche gilt auch für die Aufstellung eines evtl. notwendigen Material-Containers.

Die Möglichkeiten zum Händewaschen und WC
wird bauseitig für alle Gewerke vorgehalten. Es wird
hier nochmals ausdrücklich darauf hingewiesen, dass aus
hygienischen Gründen sowohl die Toiletten als auch die
Waschgelegenheiten welche nicht explizit dafür
zugewiesen wurden, innerhalb vom Krankenhaus nicht
mitbenutzt werden dürfen.

**41.02.0001 Baustelleneinrichtung liefern, vorhalten und räumen**
Baustelle für den ersten Bauabschnitt einrichten für
sämtliche in der Leistungsbeschreibung aufgeführten
Möbelmontagearbeiten einschl.  An- und Abtransport
aller dafür erforderlichen Werkzeugen, Geräte und
Maschinen, einschl. der dafür erforderlichen Last-/
bzw. Hebeeinrichtungen, sofern nicht in separater
Position beschrieben. Diese über die gesamte eigene
Auf- und Abbauzeit vorhalten, sowie spätere komplette
Räumung der Baustelle und Wiederherstellung des
Umfeldes, einschl. dem Entfernen von verursachten
Verunreinigungen jeglicher Art, mit folgenden in den
Pauschalpreis einzurechnenden weiteren Leistungen je
nach Erfordernis:

Fracht-, Lohn-, Lohnnebenkosten sowie An- und Abreise
des Fachpersonals.

Herrichten der erforderl. Lager- und Arbeitsplätze in
ausreichender Größe.

notwendige Geräte, Werkzeuge und Hilfsmittel,

Ver- und Entsorgungsleitungen bis zum bauseitig vorhd.
Übergabepunkt (Anschluss 230 V/10 A und nach vorheriger
Bedarfsanmeldung 380V/25A/40A).

Erste Hilfe - Einrichtungen gem. VBG 109,

Verkehrssicherungseinrichtung einschl. Leistung zur
Verkehrssicherung - sofern erforderlich.

Sofern erforderlich Lagerräume, Werkstatt, Magazin
(Materialcontainer), jedoch  nur in vorheriger Abstimmung möglich.

Gebühren im Zusammenhang mit der Baustelleneinrichtung,
soweit nicht durch Vorschriften anders geregelt.

Alle sonstigen Kosten, die der Auftragnehmer zur
ordnungsgemäßen Durchführung der Bauaufgabe zu
erbringen hat; insbesondere Sicherungsmaßnahmen zur
Unfallverhütung.

Baustelleneinrichtung nach Erfordernis liefern und
einrichten, sowie über die gesamte eigene Bauzeit
vorhalten und später wieder abbauen, einschl. aller
dafür erforderlichen Nebenarbeiten, d.h. komplett in
fix und fertiger Arbeit.
Menge: 1 psch

#### 41.03 Allgemeine Beschreibung bzw. Leitbeschreibung

*Hinweis: Hinweis*
LEITBESCHREIBUNG SCHRÄNKE, SIDEBOARDS UND REGALE, etc.

1. Allgemeine Anforderungen:
Das geforderte Möbelsystem darf die volle Eignung für die Aufnahme und den Einsatz von genormten und üblichen Arbeitsmitteln nicht einschränken. Alle Materialien, Materialstärken und Beschichtungen müssen den zu erwartenden Beanspruchungen entsprechen und sind unter diesen Gesichtspunkten anzubieten. Die zur Verwendung kommenden Spanplatten müssen den Richtlinien des Bundesgesundheitsamtes und den Bestimmungen der Bundesländer über Emissionswerte von Formaldehyd entsprechen, d.h. es sind ausschließlich Dreischicht-Güte-Feinspanplatten der Emissionsklasse E1 einzusetzen, die durch ihre Beschichtungen die Klasse E1/1 erreichen. Grundsätzlich müssen alle Spanplatten mit kunststoffbeschichteten Oberflächen gefertigt werden. Für die Arbeitsflächen wird eine Schichtstoffdicke von mind.  0,6 mm vorgeschrieben.  Die Kunststoffoberflächen müssen blendfrei strukturiert sein. Als Glanzgrad wird generell matt bis seidenmatt vorgeschrieben.

Die angebotenen Möbel müssen außerderdem den hohen Anforderungen des Klinikeinsatzes gewachsen sein. Die verwendeten Konstruktionen, Materialien und Oberflächen müssen den hohen Ansprüchen an die Hygiene genügen und höchster mechanischer Beanspruchung sowie der ständigen Verwendung von Desinfektionsmitteln standhalten. Schubladen und Auszüge sind mit Teleskop- Vollauszügen in Objektqualität für extrem hohe Beanspruchung herzustellen.

Alle sichtbaren und beanspruchten Aussen- und Innenflächen der Möbel sind beidseitig mit HPL-Schichtstoff, Stärke mind. 0,6 mm nach DIN EN 438 beleimt (Klebstoff B3 nach DIN 68602) auszuführen, Schichtstoffabrikat nach Angabe.

Je nach LV-Angabe erhalten alle Hochschränke bzw. Oberschränke eine vertikale Blende, bündig abschließend mit dem Schrankkorpus. Die Blende ist reversibel herzustellen.

2.  Anforderungen:
Die einzelnen Schrankelemente sind in gedübelter und verleimter Korpusbauweise ausgeführt und frei aufstellbar. Sie besitzen eine allseitig eingenutete und verleimte zurückspringende Rückwand. Die Schrankseiten haben Bohrungen im Raster von 32 mm zur Aufnahme, bzw. Befestigung diverser Einrichtungsteile, wie z. B.  höhenverstellbare Einlegeböden.. Die Schranktiefen sind ca 60, 45 und 35 cm (Regale). Die Schränke können mit entspr. stabilen Möbelberbindern miteinander gekoppelt werden. Alle Schränke sollten zusätzlich an der Aufstellwand gegen Umkippen gesichert werden. Bänder sind als verdeckt liegende Topfbänder in Objektqualität für extrem hohe Beanspruchung auszulegen.

Alle Schrankanlagen sind je nach Einbausituation mit seitlichen, hinteren und/ oder oberen Blenden als hygienisch einwandfreiem Anschluß zu angrenzenden Bauteilen und den Wänden (Deckenanschluß mittels Z- Profil) zu versehen. Blenden sind grundsätzlich selbsttragend auszuführen.

Alle Schränke werden mit  höhenverstellbaren Sockeln zum Niveauausgleich (bzw. Verstellschrauben zum Ausgleich von Bodenunebenheiten) geliefert. Die Standardhöhe beträgt ca. 10 cm. Die Sockelblenden sind aus wasserfest verleimten Spanplatten sowie abnehmbar (angeklipsst) und an den Aussenecken auf Gehrung gearbeitet. Werden einzelne Schränke aneinandergereiht, versteht es sich von selbst, dass dann der Sockel an einem Stück durchlaufen soll.
Werden Schränke in Nischen eingebaut, so ist der Sockel immer wandbündig einzubauen, damit die bauseitige Sockelbeklebung ohne Verprung durchlaufen kann.

Alle Schränke mit Flügeltüren erhalten eine Kunststoff-Schlagleiste mit Dichtungslippe und verdeckter Befestigung.

Nicht deckenhohe Schränke erhalten ggf., d.h. je nach Positionsbeschreibung, eine 2- oder 3-seitig Oberblende zur Überbrückung der Distanz zwischen Oberkante Schrankkorpus und Unterkante Decke. Werden einzelne Schränke aneinandergereiht, versteht es sich von selbst, dass dann die Oberblende an einem Stück durchlaufen soll.
Bei freistehenden Schränken ohne Deckenanschluss sind die "Böden" auf ihrer Oberseite, aus hygienischen Gründen, vollflächig über dem ganzen Möbel herzustellen.

Sämtliche Fugen an anschließende Wand-, Decken- und Bodenflächen sind zu silikonieren. Die Silikonfarbe ist mit dem AG abzustimmen. Sämtliche Silikonfugen sind in die nachfolgenden Positionen einzukalkulieren.

3. Materialstärken sofern in der Position nicht beschrieben:
    -  Seiten  19 mm
    -  Unterer Boden  19 mm
    -  Oberer Boden  19 mm
    -  Einlegeböden  22 mm höhenverstellbar
  und kippgesichert
    -  Flügeltüren  19 mm
    -  Rückwand  8 mm, bzw. 10 mm
     -  Tablarböden 30 mm

4. Ausbildung der Kanten:
Korpus-Sichtkanten, sofern in der Position nicht anders angegeben, mit ABS, absolut passend zu Piave Cherry oder Glen Oak.  Alle Aussenkanten mind. 2 mm gerundet.

5. Mögliche Inneneinrichtungen soweit wie im LV
angegeben:
    -  Reihenbohrungen/eingefrästen Lochschienen
    -  Fachböden mit ausreichend stabilen
  Fachbödenträgern, zwingend kippgesichert
    -  Garderoben
    -  Kleiderstangen und -bügel
    -  Sonstiges

6. Schubläden:
Die Schubladen sind ausschließlich, sofern in der Position nicht anders angegeben, mit Bügelgriffen ausgestattet. Die Schubladenmit Teleskopvollauszügen müssen im Endbereich einen Selbsteinzug haben.

7. Türbänder/Türschlösser:
Alle Flügeltüren erhalten ausreichend viele und stabil dimensionierte Topfbänder (nach der Beschlagtabelle) in Ganz-Metall-Ausführung mit Schließautomatik.

Schrank-Drehtüren, nur sofern in der jeweiligen Position angegeben abschließbar mit Sicherheits-Zylinder als General-Haupt-Schlüssel- Einrichtung, in Abstimmung mit dem AG, d.h. passend zu der Bestandsanlage. Die Schließanlage muss von einem namhaften Hersteller geliefert und verbaut werden. NoName-Pordukte sind nicht zugelassen.  Die angebotenen Schränke lassen sich zumindest  leicht mit einem entsprechend abschließbarem Schloss - je nach Nutzerwunsch - nachrüsten, z. B. Aufschraub-Riegelschloss, oder Einlass-Fallenschloss, mit vernickelter Oberfläche,  d.h. passend zum ausgewählten Griff,  nach Wahl des AG aus Mustervorlage des AN..

8. Gewählte Materialien:
Oberflächenbeschichtungen aus HPL mit kratz-, abrieb- und stoßfester Oberfläche. Die Oberflächensind lichtecht, desinfektionsmittelbeständig und zur Anwendung in sensiblen Bereichen wie Krankenhäusern geeignet.
Die Farben richten sich gem. dem CI nach dem jeweiligen Geschoss wie folgt:
Nicht sichtbare Korpusteile, sowie Einlegeböden und Schübe sind immer Weiß, sichtbare Korpusteile und Fronten nach Wahl des AG.

Edelstahl-Segment-Bügelgriffe 128, oder 288 mm, sofern nicht anders in der Position beschrieben, bzw. nach Wahl des AG aus Mustervorlage des AN, bzw. absolut passend zu den Bügelgriffen der mitgenutzten Bestandsmöbel.

9. Zum Leistungsumfang gehören außerdem:
a) Vor Fertigungsbeginn
Das Maßnehmen auf der Baustelle zwecks Überprüfung der örtlichen Gegebenheiten und Anpassung der Werkplanung auf diese Ergebnisse.

Die Herstellung von Werkzeichnungen aller Elemente, zur rechtzeitigen Vorlage bei Auftraggeber/Architekt zwecks Abstimmung von Detailfragen und Bemusterung, falls von Vorgaben dieses LV´s abweichend und Freigabe.

Zu sämtlichen vorgesehenen Oberflächen, einschließlich der Fotodruckmotive, sind vorab entsprechende Muster anzufertigen und dem AG zur Bemusterung und Freigabe vorzulegen.

b) Während der Montage
Bei Anschluß eines Möbelkorpus an Wände sind Passblenden gemäß Detailplanung auszuführen, Deckenanschlüsse sind mit Schattenfugenkonstruktion (passend zu ggf. gleitenden Deckenanschlüssen von Trockenbauwänden) herzustellen.
Wandanschlüsse sind ebenfalls mit Schattenfugenkonstruktion (10mm) bzw. Blendenanschlüssen herzustellen.

Alle Anschlußfugen von Arbeitsflächen, Schränken, Regalen und Ihrer Blenden untereinander und an angrenzende Bauteile sind in sauberer, dauerelastischer Ausführung herzustellen (Acryl).

Sämtliche erforderlichen Anpassarbeiten, wie Zuschnitte und Ausklinkungen und alle Ausschnitte oder Bohrungen für mögliche  Installationen aller Art.

10. Hinweise
Für die nachträgliche Installation durch Fremdgewerke (Montage von Tableaus, Armaturen, etc.) in das montierte Möbelement sind ggf. mehrfache Anfahrten zur Baustelle mit einzukalkulieren.
Schränke innerhalb von Rettungswegen müssen zwingend überwiegend aus nicht brennbarem Material (A2) hergestellt werden. Prüfzeugnisse der verwendeten Materialien sind vorzulegen. In den Positionen ist vermerkt, wenn A2-Material verwendet werden soll.

*Hinweis: Hinweis*
LEITBESCHREIBUNG SYSTEM-
GARDEROBENSCHRÄNKE

Leitbeschreibung, wie vor in der Leitbeschreibung zu Schränke, Sideboards und Regale bereits in vollem Wortlaut beschrieben, für die Lieferung und Montage von Einbauschrankanlagen gem. Planung, sowie:

Einbauschrank bestehend aus mehreren Schrankfeldern mit geschlossenen Fronten und integriertem Regalsystem, vor Ort passgenau eingebaut. Der Schrank ist raumhoch bis UK-Decke geführt und seitlich eingefasst. Der Einbau erfolgt wandbündig in vorbereiteter Nische nach örtlichem Aufmaß.

Höhe:  ca. 2700 mm
Breite:  ca. 1500 bis 1800mm
Tiefe:  ca. 600 mm
Einpassleiste:  ca. 50 mm rechts und links zwecks
  besserem Türaufschlag.

1. Allgemeine Anforderungen:
Wie bereits in der Leitbeschreibung für Schränke in vollem Wortlaut beschrieben.

2. Numerierung:
Sofern gewünscht Nummernschild, stabil genietet, schwarz mit weiß gravierten Ziffern nach Angabe AG.

3. Schließsystem:
Folgende 3 Varianten stehen zur Auswahl:

A) Oliven-Zylinder n. Wahl des AG aus Prospekt- oder Mustervorlage des AN, passend - sofern vorhanden -zur Schließanlage des Hauses.

B) Schrankschloss-Set LockerLock LL 100
für Türdicke:  | 13–19 mm |
Lieferumfang:
1 Schrankschloss LockerLock LL 100
1 Bedienungsanleitung als Piktogramm, selbstklebend
1 Nummernschild ohne Nummerierung

C) Pfandschloss:
Die Wertschließfächer für die Mitarbeiter werden mit einem 2-Münz-Einwurf-Pfandschloßsystem ausgerüstet.
Funktion des Schlosses: Nach Pfandeinwurf ist der Schlüssel abziehbar, nach Aufschließen blockiert der Riegel wieder. Promax-Zylinder mit 6 Stiftpaaren, 20.000 verschiedene Schließungen, Anschlag rechts oder links, Zylinderdurchmesser 22mm, Zylindergehäuselänge 27,5mm, zur Schraubmontage. Lieferung incl. Schlüssel und geschlitzter Raide, Schließwinkel und Hinweisschild.

Angebotenes Pfandschloß: '....................''

4. Gewählte Materialien:
Wie bereits in der Leitbeschreibung für Schränke in vollem Wortlaut beschrieben.

Türen:
Drehtüren aus 13 mm HPL-Vollkernkunststoffplatten nach DIN EN 438 (DIN 16926), Oberfläche mit erhöhter Kratz- und Abriebfestigkeit nach DIN 552799 durch ein zusätzliches Overlay. Unfallschutz durch gerundete Ecken und Kanten. Türen mit ausreichend vielen und stabilen eingelassenen Bändern in Edelstahl-Ausführung, robustem Öffnungsbegrenzer (90°), zusätzlichem Sicherungsstift und -öse, Ausführung der Metallteile in Edelstahl nach DIN 1.4301. Tür vorgerichtet zum Einbau des gewählten PZ bzw. des elektronischen Schrankschlosses.

Fabrikat Vollkernkunststoffplatten - HPL

Oberfläche und Farbe:

Oberflächenbeschichtungen aus HPL mit kratz-, abrieb- und stoßfester Oberfläche. Die Oberflächensind lichtecht, desinfektionsmittelbeständig und zur Anwendung in sensiblen Bereichen wie Krankenhäusern geeignet.
Die Farben richten sich gem. dem CI nach dem jeweiligen Geschoss wie folgt:
Nicht sichtbare Korpusteile, sowie Einlegeböden und Schübe sind immer Weiß, sichtbare Korpusteile und Fronten nach Wahl des AG.

5. Zum Leistungsumfang gehören außerdem:
Pro Fach 3 Stck. nicht aushängbare Kleiderbügel aus Holz, Farbe nach Wahl des AG, mit Netztasche aus Nylongewebe mit Rockösen und Hosenbügel, bzw. stabiler Unterbau-3-Fach-Drehhaken. Ansonsten wie bereits vor in der Leitbeschreibung für Schränke in vollem Wortlaut beschrieben.

6. Untergestell:
Den unteren Abschluss unter den Schrankzeilen bildet eine Sockelblende aus Vollkernkunststoff, Qualität wie bereits vorausgehend beschrieben, Höhe 100 mm mit ca. 20-30 mm Rücksprung unter den Schränken und den Seitenblenden von Wand zu Wand, bzw. über Eck durchlaufend.

7. Zum Leistungsumfang gehören außerdem:
1.  Vor Fertigungsbeginn
Das Maßnehmen auf der Baustelle zwecks Überprüfung der örtlichen Gegebenheiten und Anpassung der Werkplanung auf diese Ergebnisse.

2.  Bei der Montage
Bei Anschluß eines Möbelkorpus an Wände sind Passblenden gemäß Detailplanung auszuführen. Alle Anschlußfugen von Arbeitsflächen, Schränken, Regalen und Ihrer Blenden untereinander und an angrenzende Bauteile sind in sauberer, dauerelastischer Ausführung herzustellen (Acryl).

8. Hinweise
Die Schränke müssen den gestellten Anforderungen in Bezug auf Arbeitsschutz- und Unfallverhütungsvorschriften  entsprechen. Ansonsten wie bereits vor in der Leitbeschreibung für Schränke in vollem Wortlaut beschrieben.

*Hinweis: Hinweis*
LEITBESCHREIBUNG SCHREIBTISCHE / TISCHE

1. Allgemeine Anforderungen:
Das geforderte Tischsystem darf die volle Eignung für die Aufnahme und den Einsatz von genormten und üblichen Arbeitsmitteln nicht einschränken. Das Produkt muß den Sicherheitsrichtlinien für Büro- und Bildschirmarbeitsplätze, sowie den EU-Richtlinien für Bildschirmarbeitsplätze entsprechen. Den arbeitsmedizinischen Forderungen muss vollständig nachgekommen werden, indem auf die individuellen Gegebenheiten (Art der Arbeit, Größe der Person, Arbeitsgewohnheiten etc.) eingegangen werden kann. Alle Materialien, Materialstärken und Beschichtungen müssen den zu erwartenden Beanspruchungen entsprechen und sind unter diesen Gesichtspunkten anzubieten. Die zur Verwendung kommenden Spanplatten müssen den Richtlinien des Bundesministeriums für Gesundheit und den Bestimmungen der Bundesländer über Emissionswerte von Formaldehyd entsprechen, d.h. es sind ausschließlich Dreischicht-Güte-Feinspanplatten der Emissionsklasse E1 einzusetzen, die durch ihre Beschichtungen die Klasse E1/1 erreichen. Grundsätzlich müssen alle Spanplatten mit kunststoffbeschichteten Oberflächen gefertigt werden. Für die Arbeitsflächen wird eine Schichtstoffdicke von mind. 0,6 mm vorgeschrieben. Die Kunststoffoberflächen müssen blendfrei strukturiert sein. Als Glanzgrad wird generell matt bis seidenmatt vorgeschrieben. Der Reflexionsgrad der Tischplatten muß im Normbereich (DIN 4554) liegen.

Die angebotenen Möbel müssen außerderdem den hohen Anforderungen des Klinikeinsatzes gewachsen sein. Die verwendeten Konstruktionen, Materialien und Oberflächen müssen den hohen Ansprüchen an die Hygiene genügen und höchster mechanischer Beanspruchung sowie der ständigen Verwendung von Desinfektionsmitteln standhalten. Schubladen und Auszüge sind mit Teleskop- Vollauszügen in Objektqualität für extrem hohe Beanspruchung herzustellen.

Alle sichtbaren und beanspruchten Aussen- und Innenflächen der Möbel sind beidseitig mit HPL-Schichtstoff, Stärke mind. 0,6 mm nach DIN EN 438 beleimt (Klebstoff B3 nach DIN 68602) auszuführen, Schichtstoffabrikat nach Angabe.

2. Form:
a) Rechteckform
b) Trapezform
c) Sonderform (z. B. Rauten- oder Cockpitform, etc.)

3. Tischplatte und Kanten:
Alle Platten müssen eine Dicke von mind. 38 mm erreichen. Die Tischplatten haben wahlweise beidseitig abgeschrägte Längskanten mit 6 mm Radius oder gerade Kanten.

4. Gestell:
Das Gestell besteht aus zwei seitlichen Blenden und einer durchgehenden Rückenblende in Form einer Stabilisierungs-Traverse. Die seitlichen Wangen übernehmen die tragende Funktion und werden form- und kraftschlüssig mit der Tischplatte verbunden. Zur zusätzlichen Versteifung wird auf der Unterseite der Tischplatte ein rundes Metallrohr mit einem Durchmesser von ca. 30mm verdeckt montiert. Alle sichtbaren Flächen sind im gleichen Dekor wie die Tischplatte ausgeführt.

5. Kabelführung:
Vertikal über eine Kabelkanalkette, um eine individuell anpassbare Form der Kabelführung horizontal zu ermöglichen, sollte das Tischprogramm mit einer enstprechenden horizontalen Kabelführung ausgestattet sein, z. B. in Form von Kabelspangen und einer 3-fach-Steckdose mit Halterung.

b) Kabeldurchlässe: Pro Tischplatte ist die in den Detailplänen vorgesehene Anzahl von Kabeldurchlässen vorzusehen.
Bohrdurchmesser 80mm, mit gefedertem, drehbarem Segment im Deckel, zum Eindrücken in die Tischplatte. Kunststoff, Oberfläche "weißaluminium", RAL 9006.

Angeb. Fabrikat: '..........'''

7. Gewählte Materialien:
Wie bereits in der Leitbeschreibung für Schränke in vollem Wortlaut beschrieben.

8. Zum Leistungsumfang gehören außerdem:
Wie bereits vor in der Leitbeschreibung für Schränke in vollem Wortlaut beschrieben.
9. Hinweise
Wie bereits vor in der Leitbeschreibung für Schränke in vollem Wortlaut beschrieben.

*Hinweis: Hinweis*
LEITBESCHREIBUNG TRESEN

1. Allgemeine Anforderungen:
Wie bereits in der Leitbeschreibung für Schränke in vollem Wortlaut beschrieben.

2. Form:
Aus mehrteiligen Elemente, ggf. im Zusammhang mit Schreibtischen oder aber mit mehreren Unterschränken bzw. Stützwangen, Kabelverteiler-Schränken und -Kanälen mit darüber liegenden Arbeitsflächen und Theken-Aufsatzelementen.

3. Arbeitsplatten / Thekenplatte / Kanten:
Alle Platten müssen eine Dicke von mind. 40 mm erreichen. Die Platten haben wahlweise beidseitig abgeschrägte Längskanten mit 6 mm Radius oder gerade Kanten.

4. "Gestell":
Die Unterkonstruktion besteht aus miteinander verbundenen Einzelelementen, wie Kabelverteiler-Schränke, -Kanäle und Unterschränken und Stützwangen oder Tischbeine (passend zu den Schreibtischen) an der die Arbeitsplatten und Aufsatzelemente, sowie die CPU-Halter montiert werden. Ausgesteift wird die Anlage durch die kraftschlüssige Verbindung aller Teile miteinander.

5. Kabelführung:
Um eine individuelle anpaßbare Form der Kabelführung horizontal zu ermöglichen, wird hier bauseitig vom Elektriker innerhalb eines Holzschachtes mit innenliegenden Revisionstüren ein Kabelkanal gemäß Detailplan / Angabe der Bauleitung montiert. Die notwendigen Bohrungen für die Kabel-Durchlässe und Auslassdosen werden vor Ort gemeinsam mit der Bauleitung festgelegt.

6. Zubehör:
a) CPU-Halter: Zur Aufnahme von Zentraleinheiten ist pro EDV-Arbeitsplatz eine verstellbare CPU-Halterung vorzusehen.
CPU-Halter zum Befestigen von CPU´s unter der Tischplatte. 360° drehbar, mit ausziehbarer Führungsschiene, Schnellspanngurten und Schutzpolster, silberfarben.

Angeb. Fabrikat: '..........'''

Der CPU-Halter, bzw. Box bestehl im Einzelnen aus folgenden Elementen:
Unter der Arbeitsplatte eine Halterung für Rechner, als Winkelkonsole oder Rahmen, ausgerüstet mit Befestigungsmöglichkeit für den Rechner, mit variabler Breite, aus  Metall.

Die Kompatibilität des gewählten Produktes ist vor Bestellung/ Fertigung zwingend mit dem zu verwendenden bauseitigen Rechner (Auskunft über die EDV-Abteilung) abzugleichen und mit der Bauleitung abzustimmen.
Ggf. kann auch eine entsprechende rollbare Box angeboten und geliefert werden.

Kabeldurchlässe: wie bereits bei Schreibtische in vollem Wortlaut beschrieben.

Weiterhin sind die vom AG beigestellten Einbaugeräte fachmännisch in die dafür vorgesehenen Tableaus einzubauen.

7. Gewählte Materialien:
Alle Spanplatten-Oberflächen kunststoffbeschichtet (HPL),  je nach dem, wie in der entsprechenden Position beschrieben.

8. Zum Leistungsumfang gehören außerdem:
Wie bereits vor in der Leitbeschreibung für Schränke in vollem Wortlaut beschrieben.
9. Hinweise
Wie bereits vor in der Leitbeschreibung für Schränke in vollem Wortlaut beschrieben.
Tresen innerhalb von Rettungswegen müssen zwingend überwiegend aus nicht brennbarem Material (A2) hergestellt werden. Prüfzeugnisse der verwendeten Materialien sind vorzulegen.

#### 41.04 Empfang EG 4.01.001

**41.04.0001 Tresen, 640/338/110 cm (L/B/H), L-Form, gerundet, A2-Material**
Tresenanlage in L-Form mit gerundetem Eckbereich, wie vor in Leitbeschreibung bereits in vollem Wortlaut beschrieben nach eigenem Aufmaß und eigener Werkzeichnung herstellen, liefern und vor Ort fertig montieren,  jedoch hier überwiegend aus nicht brennbarem Material, sowie:

Einbauort:  Empfang 4.01.001

Gemäß Zeichnung:
  ARC_DT_E0_0020_A_03_v_01.03.08.023,
  TIS_FE_E0_0001_A_00_f_TR01_1_2024-11-22,
  TIS_FE_E0_0002_A_00_f_TR01_2_2024-11-22

Grösse:  ca. 640/338/110 cm
  (Länge/Breite/Höhe)

Oberfläche:  HPL-beschichtet holzfarben, nach HPL-  Farbfächer des AN, Richtwert Tischplatte  und Thekenaufsatz: Glen Oak, übrige  Teile nach Wahl des AG, Richtwert gelb

Sichtkanten:  ABS-Anleimer, absolut passend zur
  Oberfläche

Beanspruchung:  hochabriebfest für starke
  Beanspruchung (Krankenhaus)

Der Tresen besteht im Einzelnen aus folgenden Elementen:

Arbeitsfläche:  ca. 6,40m lang und 3,38m breit, in L-  Form mit gerundeter Außenecke gemäß  Zeichnung, ca. 40mm dick, Tiefe ca.  100cm, im Bereich der  zurückspringenden Trockenbauwand und  Stütze ca. 76cm tief, beidseitig mit  stabilen, Auflagerwinkel an
  Trockenbauverkleidung absolut bruch-
  und kippsicher ausreichend stabil  montiert. Zusätzlich abgestützt durch 3  Stck. Stützen aus Edelstahl, rund, D= ca.  80mm, Höhe ca. 71cm, verdeckt  verschraubt mit der Arbeitsplatte,  Befestigungsart obliegt dem AN.

Seitenwand:  1 Stck., ca. 76/71/ 2 cm (B/H/T),
  1 Stck., ca. 112/71/ 2 cm (B/H/T), an  beiden Enden als tragende Konstruktion  unterhalb der Arbeitsfläche. Material und  Oberfläche gemäß Tresenanlage,  Befestigung verdeckt verschraubt,  kippsicher, Befestigungsart obliegt dem  AN.

Stellwand:  in L-Form mit abgerundeter Außenecke,  verlaufend gemäß Verlauf der  Arbeitsplatte, als Doppelstellwand mit  einer Innen- und Außenseite zur  Ausbildung eines Installationsraums. Die  Stellwand wird mittig durch eine bauseitig  hergestellte Trockenbaustütze, ca. 77cm  breit, unterbrochen.
  An den Enden mit wandbündigem  Anschluss an Trockenbauwand- und  Stütze, einseitig mit seitlicher  Abschlussblende aus gleichem Material,  verdeckt verschraubt.

  Die beiden Stellwände haben einen
  Abstand von ca. 17 cm untereinander,
  die Innen-Wandhöhe beträgt ca. 33 cm,
  die Außenwandhöhe beträgt
  ca. 108 cm. Die Innenseite erhält im
  oberen Bereich mind. 3 Stck.
  Revisionstüren, je ca. 40/40 cm mit
  Klavierband,  bzw. alternativ mit
  Magnetschnäpper-Verschluss und je
  einem Fingerloch als Griff, zur
  bauseitigen Montage von Kabelkanälen
  durch den Elektriker.

Stellwand
unterfahrbar:  einfache Wandverkleidung als  Rückwandverkleidung im Bereich der  unterfahrbaren Arbeitsfläche, Höhe ca.  71cm hoch, Breite ca. 122cm, Verlauf der  Stellwand gerundet gemäß Zeichnung,  ca. 60cm zurückversetzt von Vorderkante  der Arbeitsplatte, 20mm dick, beidseitig  seitliche Abschlussblende im gleichen  Material, ca. 60/71/2cm (B/H/T),  Anschluss an Trockenbauwand, verdeckt  verschraubt.

Tresenaufsatz:  Aufsatzkonstruktion gemäß Zeichnung  oberhalb der Doppelstellwand montiert,  Tiefe ca. 32cm, ca. 20mm dick, in voller  Länge des Tresens, Form folgt Verlauf  der Stellwand und Arbeitsfläche  Sichtkante zur Flurseite ca. 30cm hoch,  Sichtkante zur Empfangsseite ca. 10cm  hoch, unterseitige Verblendung mit ca.  5cm Tiefe auf Empfangsseite, ca. 10cm  Tiefe auf Flurseite, verdeckte  Verschraubungen.

Der Tresen erhält eine Ausstattung aus folgenden Zubehörteilen:
  Unterhalb vom Thekenbrett - hier rechts
  und links der eckigen Säule je eine
  Formularablage, ca. 26/42 cm in
  begradigter Form mit jeweils 4-5
  verstellbaren Einlegeböden.

  Schaltzentrale/Steuertableau beim
  Wandanschluss mit  einem
  frontseitigen,  abschraubbarerem
  "Schrägtableau" ca. 40/42 cm zum
  bauseitigen Einbau div. Schalter und
  Steuereinheiten
  (Schwesternruf, Lichtsteuerungen, etc.),
  d.h. einschl. 3-4 Stck. Ausschnitte in
  unterschiedlichen Größen - nach Angabe
  des Elektrikers - für div. Steuertableaus
  und Überwachungsgeräte, z. B. von D =
  6 cm bis ca. 15x15 cm. Hierzu ist
  vorab eine separate Zeichnung vom
  Elektriker wegen der Aufteilung über die
  Bauleitung anzuforden.

  1 Stck. CPU-Box, bzw. CPU-Halterung

  8-10 Stck. Kabelauslassdosen oberhalb
  dem Installationsraum, Farbe Silber, mit
  entsprechenden Ausschnitten, d.h. den
  Bohrungen sowie Einbau nach Angabe
  vor Ort in Abstimmung mit Elektriker und
  der Bauleitung.

  20-30 Stück Dosenbohrungen innerhalb
  der Arbeitsplatte im Kabelkanalschrank

Sonstiges:
Bezüglich dem A2-Material wurde dies bereits vor in der Leitposition in vollem Wortlaut beschrieben. Die Anforderung des A-Materials wird in Zulageposition abgefragt.

Die Kompatibilität des gewählten CPU-Produktes ist vor Bestellung/ Fertigung zwingend mit dem zu verwendenden bauseitigen Rechner (Auskunft über die EDV-Abteilung) abzugleichen und mit der Bauleitung abzustimmen.

Falls nötig im Innenraum des Tresens nach statischer und konstruktiver Erfordernis zusätzliche Aussteifungen vorsehen, hierbei jedoch auf Beinfreiheit im Bereich des Arbeitsplatzes und auf die bauseitge Installationsführung (Kabelkanal) achten, z. B. entlang der Wand eine Seitenwange, oder eine Auflagerleiste und ggf. mittig zusätzlich ein Winkeleisen je nach Erforderis.

Unterhalb der Arbeitsplatte wird bauseitig ein Elektrokanal innerhalb der Doppel-Stellwand montiert. Die Bohrung für den Wandauslaß der Elektroleitungen ist nach Angabe des Elektrikers vor Ort vom Tischler auszuführen.

Tresenanlage in Halbkreisform als komplettes Element, einschl. Einpaß- und Ausklinkungsarbeiten, notwendiger Bohrungen und Ausschnitte für Installationen sowie Zubehörteile und Verbindungsmittel liefern und betriebsbereit montieren, d.h. in fix und fertiger Arbeit.
Menge: 1 St

**41.04.0002 Zulage Tresenanlage in A2-Material**
Zulage zur Tresenanlage aus Vorposition für die Verwendung sämtlicher Spanplatten, der Arbeitsplatten, Seitenwände Aufsätze etc. als A2-Material gem. Leitbeschreibung.
Menge: 1 St

**41.04.0003 Glasabtrennung 295/85cm**
Glasabtrennung nach eigenem Aufmaß und eigener Werkzeichnung herstellen, liefern und vor Ort fertig montieren, sowie:

Einbauort:  Empfang 4.01.001

Gemäß Zeichnung:
  ARC_DT_E0_0020_A_03_v_01.03.08.023,
  TIS_FE_E0_0001_A_00_f_TR01_1_2024-11-22,
  TIS_FE_E0_0002_A_00_f_TR01_2_2024-11-22

Gesamtlänge:  ca. 295cm

Material:  ESG-Sicherheitsglas

Glasstärke:  ca. 10mm bzw. nach Auslegung des AN

Die Glasabtrennung besteht im Einzelnen aus folgenden Elementen:

Aufbau:  2 Stck Glasfelder, je ca. 147,5/85cm  (B/H),
  mittige Aussteifung, eingefasst durch  zwei seitliche Aussteifungen aus  Edelstahl, ca. 10mm dick, Glasfelder  verdeckt verschraubt in Edelstahlhaltern,  auf dem Tresenaufsatz befestigt,  kippsicher und spannungsfrei montiert.  Unterkante Glas bündig mit  Tresenoberfläche, Stoßfugen zwischen  Glaselementen mit transparenter  Silikonfuge ausgeführt.

Ausstattung:  1 Stck. Sprechstelle je Glaselement,  Position gemäß Zeichnung.

Öffnung:  Durchreicheöffnung, ca. 40/16cm (B/H),  Kanten geschliffen und poliert, mit  abgerundeten Ecken, Position unterhalb  der Sprechstelle gemäß Zeichnung.
Menge: 1 St

**41.04.0004 Glasabtrennung 120/85cm**
Glasabtrennung nach eigenem Aufmaß und eigener Werkzeichnung herstellen, liefern und vor Ort fertig montieren, sowie:

Einbauort:  Empfang 4.01.001

Gemäß Zeichnung:
  ARC_DT_E0_0020_A_03_v_01.03.08.023,
  TIS_FE_E0_0001_A_00_f_TR01_1_2024-11-22,
  TIS_FE_E0_0002_A_00_f_TR01_2_2024-11-22

Gesamtlänge:  ca. 120 cm

Material:  ESG-Sicherheitsglas

Glasstärke:  ca. 10mm bzw. nach Auslegung des AN

Die Glasabtrennung besteht im Einzelnen aus folgenden Elementen:

Aufbau:  1 Stck Glasfeld, ca. 120/85cm (B/H),  gemäß Verlauf des Tresens,  eingefasst durch zwei seitliche  Aussteifungen aus  Edelstahl, ca. 10mm  dick, Glasfelder verdeckt verschraubt in  Edelstahlhaltern, auf dem Tresenaufsatz  befestigt, kippsicher und spannungsfrei  montiert. Unterkante Glas bündig mit  Tresenoberfläche, Stoßfugen zwischen  Glaselementen mit transparenter  Silikonfuge ausgeführt.

Ausstattung:  ohne Sprechstelle

Öffnung:  ohne Durchreicheöffnung

Die Glasabtrennungen mit der Breite 55cm und 120cm verlaufen polygon dem Rundungsverlauf des Tresens folgend. Die Abtrennungen sind untereinander zur Stabilisierung verbunden.
Menge: 1 St

**41.04.0005 Glasabtrennung 55/85cm**
Glasabtrennung nach eigenem Aufmaß und eigener Werkzeichnung herstellen, liefern und vor Ort fertig montieren, sowie:

Einbauort:  Empfang 4.01.001

Gemäß Zeichnung:
  ARC_DT_E0_0020_A_03_v_01.03.08.023,
  TIS_FE_E0_0001_A_00_f_TR01_1_2024-11-22,
  TIS_FE_E0_0002_A_00_f_TR01_2_2024-11-22

Gesamtlänge:  ca. 55 cm

Material:  ESG-Sicherheitsglas

Glasstärke:  ca. 10mm bzw. nach Auslegung des AN

Die Glasabtrennung besteht im Einzelnen aus folgenden Elementen:

Aufbau:  1 Stck Glasfeld, ca. 55/85cm (B/H),  gemäß Verlauf des Tresens,  eingefasst durch zwei seitliche  Aussteifungen aus  Edelstahl, ca. 10mm  dick, Glasfelder verdeckt verschraubt in  Edelstahlhaltern, auf dem Tresenaufsatz  befestigt, kippsicher und spannungsfrei  montiert. Unterkante Glas bündig mit  Tresenoberfläche, Stoßfugen zwischen  Glaselementen mit transparenter  Silikonfuge ausgeführt.

Ausstattung:  ohne Sprechstelle

Öffnung:  ohne Durchreicheöffnung

Die Glasabtrennungen mit der Breite 55cm und 120cm verlaufen polygon dem Rundungsverlauf des Tresens folgend. Die Abtrennungen sind untereinander zur Stabilisierung verbunden.
Menge: 2 St

**41.04.0006 Glasabtrennung 55/85cm**
Glasabtrennung nach eigenem Aufmaß und eigener Werkzeichnung herstellen, liefern und vor Ort fertig montieren, sowie:

Einbauort:  Empfang 4.01.001

Gemäß Zeichnung:
  ARC_DT_E0_0020_A_03_v_01.03.08.023,
  TIS_FE_E0_0001_A_00_f_TR01_1_2024-11-22,
  TIS_FE_E0_0002_A_00_f_TR01_2_2024-11-22

Gesamtlänge:  ca. 55cm

Material:  ESG-Sicherheitsglas

Glasstärke:  ca. 10mm bzw. nach Auslegung des AN

Die Glasabtrennung besteht im Einzelnen aus folgenden Elementen:

Aufbau:  1 Stck Glasfeld, ca. 55/85cm (B/H),  gemäß Verlauf des Tresens,  eingefasst durch zwei seitliche  Aussteifungen aus  Edelstahl, ca. 10mm  dick, Glasfelder verdeckt verschraubt in  Edelstahlhaltern, auf dem Tresenaufsatz  befestigt, kippsicher und spannungsfrei  montiert. Unterkante Glas bündig mit  Tresenoberfläche, Stoßfugen zwischen  Glaselementen mit transparenter  Silikonfuge ausgeführt.

Ausstattung:  1 Stck. Sprechstelle, mittig, gemäß  Zeichnung.

Öffnung:  Durchreicheöffnung, ca. 40/16cm (B/H),  Kanten geschliffen und poliert, mit  abgerundeten Ecken, Position unterhalb  der Sprechstelle, gemäß Zeichnung.

Die Glasabtrennungen mit der Breite 55cm und 120cm verlaufen polygon dem Rundungsverlauf des Tresens folgend. Die Abtrennungen sind untereinander zur Stabilisierung verbunden.
Menge: 1 St

**41.04.0007 Glasabtrennung 55/120cm**
Glasabtrennung nach eigenem Aufmaß und eigener Werkzeichnung herstellen, liefern und vor Ort fertig montieren, sowie:

Einbauort:  Empfang 4.01.001

Gemäß Zeichnung:
  ARC_DT_E0_0020_A_03_v_01.03.08.023,
  TIS_FE_E0_0001_A_00_f_TR01_1_2024-11-22,
  TIS_FE_E0_0002_A_00_f_TR01_2_2024-11-22

Gesamtlänge:  ca. 55 cm

Material:  ESG-Sicherheitsglas

Glasstärke:  ca. 10mm bzw. nach Auslegung des AN

Die Glasabtrennung besteht im Einzelnen aus folgenden Elementen:

Aufbau:  1 Stck Glasfeld, ca. 55/120cm (B/H),  gemäß Verlauf des Tresens,  eingefasst durch zwei seitliche  Aussteifungen aus  Edelstahl, ca. 10mm  dick, Glasfelder verdeckt verschraubt in  Edelstahlhaltern, auf dem Tresenaufsatz  befestigt, kippsicher und spannungsfrei  montiert. Unterkante Glas bündig mit  Tresenoberfläche, Stoßfugen zwischen  Glaselementen mit transparenter  Silikonfuge ausgeführt.

Ausstattung:  ohne Sprechstelle

Öffnung:  ohne Durchreicheöffnung

Die Glasabtrennungen mit der Breite 55cm und 120cm verlaufen polygon dem Rundungsverlauf des Tresens folgend. Die Abtrennungen sind untereinander zur Stabilisierung verbunden.
Menge: 1 St

**41.04.0008 Glasabtrennung 55/120cm**
Glasabtrennung nach eigenem Aufmaß und eigener Werkzeichnung herstellen, liefern und vor Ort fertig montieren, sowie:

Einbauort:  Empfang 4.01.001

Gemäß Zeichnung:
  ARC_DT_E0_0020_A_03_v_01.03.08.023,
  TIS_FE_E0_0001_A_00_f_TR01_1_2024-11-22,
  TIS_FE_E0_0002_A_00_f_TR01_2_2024-11-22

Gesamtlänge:  ca. 55 cm

Material:  ESG-Sicherheitsglas

Glasstärke:  ca. 10mm bzw. nach Auslegung des AN

Die Glasabtrennung besteht im Einzelnen aus folgenden Elementen:

Aufbau:  1 Stck Glasfeld, ca. 55/120cm (B/H),  gemäß Verlauf des Tresens,  eingefasst durch zwei seitliche  Aussteifungen aus  Edelstahl, ca. 10mm  dick, Glasfelder verdeckt verschraubt in  Edelstahlhaltern, auf dem Tresenaufsatz  befestigt, kippsicher und spannungsfrei  montiert. Unterkante Glas bündig mit  Tresenoberfläche, Stoßfugen zwischen  Glaselementen mit transparenter  Silikonfuge ausgeführt.

Ausstattung:  1 Stck. Sprechstelle, mittig, gemäß  Zeichnung.

Öffnung:  Durchreicheöffnung, ca. 40/16cm (B/H),  Kanten geschliffen und poliert, mit  abgerundeten Ecken, Position unterhalb  der Sprechstelle, gemäß Zeichnung.

Die Glasabtrennungen mit der Breite 55cm und 120cm verlaufen polygon dem Rundungsverlauf des Tresens folgend. Die Abtrennungen sind untereinander zur Stabilisierung verbunden.
Menge: 1 St

#### 41.05 Aufenthalt Pers. EG 1.03.08.003

**41.05.0001 Küchenzeile, ca. 270/60/214 cm**
Schrankzeile, wie in der Leitbeschreibung bereits in vollem Wortlaut beschrieben, herstellen, liefern und vor Ort fertig montieren, jedoch als Küchenzeile, sowie:

Einbauort:  Personal-Aufenthalt 1.03.08.003

Gemäß Zeichnung:
  ARC_DT_E0_0003_A_03_v_01.03.08.003,
  TIS_FE_E0_0000_A_00_f_KÜ01_2024-11-22

Grösse:  ca. 240/60/210 cm (L/T/H)
  Arbeitsplattenhöhe bei ca. 90 cm

Oberfläche:  Vorderseite HPL- beschichtet nach HPL-  Farbfächer des AN, Auswahl durch den  AG.

Sichtkanten:  ABS-Anleimer, absolut passend zur  Oberfläche

Beanspruchung:  hochabriebfest für starke
  Beanspruchung (Krankenhaus)

Selbsttragende Schrankkonstruktion, vor einer Trockenbauwand mit bauseitigen Verstärkungseinlagen aufgebaut, beidseitig freistehend, im Einzelnen bestehend aus:

Spülmaschinenunterschrank:  ca. 60/58/85 cm (B/T/H),
  Korpus offen zum Einbau eines
  Geschirrspülers gem. separater Position,
  Spülm.-Blende ca. 60/75 cm, zum
  Aufschrauben auf die Spülmaschinenklappe, (mit Schlepp-, bzw.
  Mitholbeschlag).
  1 Segementbügelgriff 200 mm,
  waagerecht montiert.

Spülenunterschrank  ca. 60/58/85 cm (B/T/H),
  1 Stck. Drehtür, DIN rechts,
  1 Segementbügelgriff 200 mm,
  senkrecht montiert,
  1 Stck. feststehende Spülenblende,
  Blendengröße ca. 60/15 cm,
  innen offen zum Einbau von einem
  Müllsammler gem. separater Position.

Unterschrank:  ca. 60/58/85 cm (B/T/H),
  3 Stck. Voll-Auszüge, von unten nach  oben Blendenhöhe ca. 35cm, 25cm und  15cm, 3 Stck. Segementbügelgriffe 200  mm, waagrecht montiert, mit einem  Besteckeinsatz und gedämpftem  Selbsteinzug.

Arbeitsfläche:  ca. 180cm x 60 cm  inkl. dem  Spülenausschnitt, Höhe ca. 40mm
  mit integriertem Spülbecken

Hochschrank:  ca. 60/58/210 cm (B/T/H), unterteilt in  Hochschrank mit Drehtür, 1-flg., DIN  links, zur Aufnahme des Personal-  Kühlschranks gem. separater Position  (mit Schlepp-, bzw. Mitholbeschlag),  ca.  60/125 cm,
  1 Segementbügelgriff 200 mm,
  senkrecht montiert und einem
  Aufsatzschrank ca. 60/58/75 cm (B/T/H),
  mit Drehtür, 1-flg. DIN links,
  2 Stck. Einlegeboden,
  1 Segementbügelgriff 200 mm,
  senkrecht montiert.

  Wichtig:
  Die Zu- und Abluftmöglichkeiten sind
  entspr. den Einbauanleitungen der
  Geräte bei der Möbelherstellung
  zwingend zu berücksichtigen.

Hängeschrank:  ca. 120/36/60 cm (B/T/H),
  mit Drehtüren, 2-flg, abwechselnd  rechts/links angeschlagen, mitjeweils  einem höhenverstellbaren Einlegeboden,  einer Mittelwand, 2 Stck.  Segementbügelgriffe 200 mm, senkrecht  montiert.

Hängeschrank mit
Mikrowellenfach:  Hängeschrank oben, ca. 60/36/60 cm,
  mit Drehtür, 1-flg., DIN-links, mit einem  Einlegeboden, 1 Segementbügelgriff, ca.  200 mm, senkrecht montiert.
  Mikrowellenfach mittig, offen,
  ca. 60/36/40,
  Offenes Regalfach unten, 1 Regalboden  ca. 20mm hoch, 19cm oberhalb der  Arbeitsplatte.

Lichtblende:  unterhalb vom Hängeschrank, rechts  einseitig über Eck, d.h. in L-Form, ca.  120/35 cm und ca. 6 cm hoch.

LED-Lichtleiste:  zur Beleuchtung der Arbeitsplatte, bis ca.  120 cm lang, einschl. einem Schalter,  vorbereitet zum bauseitigen Anschluss  durch einen Elektriker.

Passblende:  als seitlicher Abschluss, einseitig links,  ca. 200 cm hoch und ca. 8-12 cm breit.

Deckenblende:  als Deckenabschluss, einseitig rechts  über Eck, d.h. dem Hochschrank- und  Hängeschrankverlauf folgend mit einer  Länge von ca. 2,50m + 0,35m, ca. 60cm  hoch.

Rückwandschutz:  HPL-Rückwand, über der Arbeitsfläche  je nach eigenem Detail.

Elektroausschnitt:  10-12  Ausschnitte für die  Elektroinstallationen vor Ort, gemäß  Planangaben.

Zuluftgitter:  aus Edelstahl, ca. 6/50 cm
  zum Einbau im Sockelbereich zur
  Belüftung der Elektro-Einbaugeräte.

Abluftausschnitt:  Ausschnitt im Kopfboden vom Hochrank
  für die Ablfut vom Kühlschrank und der
  Mikrowelle, einschl. einer passenden
  Gitterabdeckung (Abfluftgitter), damit dort
  nichts hineinfallen kann!

Sonstiges:
Die Küchenunter- und Hochschränke werden untereinander fachmännisch verbunden.

Flügeltüren mit einer Kunststoff-Schlagleiste mit Dichtungslippe und verdeckter Befestigung.
Hinweis: Gilt hier generell bei allen Schränken!

Die einzeln gelistete Lichtblenden sollen, wenn die Möbel
zusammen stehen, möglichst ohne Unterteilung aus einem Stück gefertig, d.h. über alle Möbel hinweg hergestellt werden.

Bauseitig wurden Wandverstärkungen in den Trockenbauwänden gem. separaten Wandansichtsplänen eingebaut. Die Lage ist bei der WMP des AN zu beachten.

Küchenzeile als komplettes Element, einschl. aller notwendigen Zubehörteile und Verbindungsmittel liefern und betriebsbereit montieren, d.h. in fix und fertiger Arbeit.
Menge: 1 St

**41.05.0002 Hochschrank mit Wertfächern, ca. 60/60/2100 cm**
Wertfachschrank wie vor in Leitbeschreibung bereits in vollem Wortlaut beschrieben nach eigenem Aufmaß und eigener Werkzeichnung herstellen, liefern und vor Ort fertig als Schrankanlage zusammen mit anderen Schränken montieren, sowie:

Einbauort:  Personal-Aufenthalt 1.03.08.003

Gemäß Zeichnung:
  ARC_DT_E0_0003_A_03_v_01.03.08.003,
  TIS_FE_E0_0000_A_00_f_KÜ01_2024-11-22

Schrankgrösse:  ca. 90/60/210 cm (B/T/H)

Türanzahl:  18 Einzel-Drehtüren

Selbsttragende Schrankkonstruktion, vor einer Trockenbauwand aufgebaut, beidseitig freistehend, im Einzelnen bestehend aus:

Korpus:  ca. 90/60/210cm, einschl. Sockelblende,  Höhe ca. 10cm

Fächer:  Unterteilung in 3 vertikale Spalten je  30cm Breite, horizontal in 6 Reihen je 33  cm Höhe. Insgesamt 18 gleich große,  verschließbare Wertfächer, je ca.  30/33/60 cm.

Drehtüren:  18 Stck. DIN rechts, einzeln zu öffnen,  ca. 30/33 cm, 18 Stck. zylindrischer  Möbelknopf, Edelstahl,  stirnseitig  montiert, Ø 20mm

Schließsystem:  batteriebetriebenes, intelligentes  Schrankschloss für den Innenbereich,  Stand-alone-Betrieb oder  Programmierung über MDU/HDM-App,  Funktionen: „feste Zuordnung“ und „freie  Schrankwahl“, Integrierte Echtzeituhr mit  bis zu 1000 Protokolleinträgen,  Akustische Rückmeldung beim Öffnen  und Schließen, Batterieüberwachung mit  Anzeige der Fälligkeit.
  Batterien diebstahlgeschützt,
  nicht magnetisch beeinflussbar,  Notöffnung auch im Batteriefall.

Passblende:  als seitlicher Abschluss, einseitig rechts,  ca. 200 cm hoch und ca. 8-12 cm breit.

Deckenblende:  als Deckenabschluss, einseitig links  über Eck, d.h. dem Hochschrankverlauf  folgend mit einer Länge von ca. 1,25m +  0,60m.

Hochschrank zum Einbau als komplettes Element, einschl. aller notwendigen Zubehörteile und Verbindungsmittel liefern und gang- sowie schließbar montieren, d.h. in fix und fertiger Arbeit.
Menge: 1 St

**41.05.0003 Spülbecken mit Abtropfblech, ca. 40x40xm**
Einbauspülbecken mit Abtropfblech zum Einbau in die Küchen-Arbeitsfläche, einschl.  Befestigungsmittel liefern sowie absolut dicht vor Ort montieren, bei bauseitigem Sanitäranschluss, im Einzeln bestehend aus:
Einbauort:  Personal-Aufenthalt 1.03.08.003
Gemäß Zeichnung:
ARC_DT_E0_0003_A_03_v_01.03.08.003
TIS_FE_E0_0000_A_00_f_KÜ01_2024-11-22
Material:  z.B. CNS(Chromnickelstahl)oder vergleichbar.
Größe:  ca. 40/40 cm
Zubehör:  SpülenAblaufgarnitur
Hinweise:
Es muss vor der Bestellung noch geklärt werden, ob die bauseitige Standarmatur auf dem Becken, oder aber dahinter auf der Arbeitsplatte, bzw. evtl. sogar als Wandarmatur montiert wird.
Einbauspülbecken, einschl. Befestigungsmittel liefern und fachgerecht gem. Herstellerangabe in die Arbeitsplatte einbauen, d. h. in fix und fertiger Arbeit.
Menge: 1 St

**41.05.0004 Einbau-Kühlschrank mit Gefrierfach**
Einbau-Kühlschrank mit Gefrierfach (Personal) mit möglichst vielen Fachböden zum Einbau in den Hochschrank, einschl. Mitholbeschlag oder Flachscharniertechnik und Befestigungsmittel liefern sowie mit den notwendigen Zu- und Abluftöffnungen vor Ort montieren, bei bauseitigem Elektroanschluß, im Einzeln bestehend aus:

Einbauort:  Personal-Aufenthalt 1.03.08.003

Gemäß Zeichnung:
  ARC_DT_E0_0003_A_03_v_01.03.08.003,
  TIS_FE_E0_0000_A_00_f_KÜ01_2024-11-22

Material:  Stahlblech, einbrennlackiert, weiß

Einbau:  integrierbar, z. b. mit Flachscharnierechnik

Türanschlag:  hier links, jedoch wechselbar

Einteilung:  mind. 4 Abstellfächen

Zubehör:  1 Stck. Flaschenkamm

Verbrauch:  Energielabel: EEK A +
  (ist nachzuweisen!)
  148 l / 117 kWh

Zwingend:  antibakterielle Ausrüstung sowie
  extrem leise

Größe:  ca. 60/60/125 cm (BxTxH)

angebotener Hersteller und Produkt: '..........'....................'

Einbau-Kühlschrank, einschl. Befestigungsmittel liefern und fachgerecht gem. Herstellerangabe in den Hochschrank der vorherigen Position einbauen, d.h. in fix und fertiger Arbeit.
Menge: 1 St

**41.05.0005 Unterbau-Geschirrspüler, Aluminium**
Einbau/Unterbau, bzw. voll integrierbare Spülmaschine mit einer Blende aus Aluminium, zum Einbau in den Unterschrank, einschl. Befestigungsmittel liefern sowie mit den notwendigen Zu- und Abluftöffnungen vor Ort montieren, bei bauseitigem Sanitär- und Elektroanschluß, im Einzeln bestehend aus:

Einbauort:  Personal-Aufenthalt 1.03.08.003

Gemäß Zeichnung:
  ARC_DT_E0_0003_A_03_v_01.03.08.003,
  TIS_FE_E0_0000_A_00_f_KÜ01_2024-11-22

Material:  Stahlblech, einbrennlackiert, weiß

Einbau:  voll integrierbar, d.h. mit einer
  Frontblende (passend zur Küchenzeile)
  abdeckbar.

Größe:  ca. 54,8/57/81-87 cm (BxTxH)

Türanschlag:  Klappe

Programme:  mind. 4

Zwingend:  Geräusch max. 47 dB sowie
  aquaStop

Energieeffizienzklasse:  A++:

angebotener Hersteller und Produkt: '..........'....................'

Unterbau, bzw. vollintegrierbare Einbau-Spülmaschine, einschl. Befestigungsmittel liefern und fachgerecht gem. Herstellerangabe in den Unterschrank aus der Vorposition einbauen, d. h. in fix und fertiger Arbeit.
Menge: 1 St

**41.05.0006 Einbau-Microwelle, Aluminium**
Microwelle zum Einbau in den Oberschrank 50 cm, einschl.  Einbaurahmen und Befestigungsmittel liefern sowie mit den notwendigen Zu- und Abluftöffnungen vor Ort montieren, bei bauseitigem Elektroanschluß, im Einzeln bestehend aus:

Einbauort:  Personal-Aufenthalt 1.03.08.003

Gemäß Zeichnung:
  ARC_DT_E0_0003_A_03_v_01.03.08.003,
  TIS_FE_E0_0000_A_00_f_KÜ01_2024-11-22

Material:  Aluminium, Farbe 17055 (Edelstahl)

Einbau:  in einem Hochschrank, 60 cm breit

Verbrauch:  900-W-Mikrowelle in 5 Leistungsstufen

Zwingend:  Drehtür DIN links mit Sichtfenster sowie
  Leicht-Bedien-Elektronik

Größe:  ca. 50-56/32/30-40 cm (BxTxH)

Fachgröße  ca. 56/58/40 cm (BxTxH)

angebotener Hersteller und Produkt: '..........'....................'

Einbau-Microwelle mit Einbaurahmen, einschl. Befestigungsmittel liefern und fachgerecht gem. Herstellerangabe in den Oberschrank aus der Vorposition einbauen, d.h. in fix und fertiger Arbeit.
Menge: 1 St

**41.05.0007 Dreifach-Abfallsammler**
Dreifach-Abfallsammler für Montage hinter Drehtüren liefern und vor Ort betriebsbereit montieren.

Einbauort:  Personal-Aufenthalt 1.03.08.003

Gemäß Zeichnung:
  ARC_DT_E0_0003_A_03_v_01.03.08.003,
  TIS_FE_E0_0000_A_00_f_KÜ01_2024-11-22

Grösse:  3 x 10 L

Material:  Gehäuse aus Edelstahl

angebotener Hersteller und Produkt: '..........'....................'

Dreifach-Abfallsammler, einschl. Befestigungsmittel liefern und fachgerecht gem. Herstellerangabe im Spülenunterschrank einbauen.
Menge: 1 St

**41.05.0008 LED-Küchenunterbauleuchte, ca. 120 cm**
Unterbauleuchte mit  LED-Warmtonleuchtstoffröhre und eingebautem Wippschalter zum Einbau unter die Hängeschränke, einschl.  Befestigungsmittel liefern sowie  montieren, bei bauseitigem Elektroanschluss, im Einzeln bestehend aus:

Einbauort:  Personal-Aufenthalt 1.03.08.003

Gemäß Zeichnung:
  ARC_DT_E0_0003_A_03_v_01.03.08.003,
  TIS_FE_E0_0000_A_00_f_KÜ01_2024-11-22

Länge:  ca. 120 cm

Leistung:  ca. 21,5 W

Schutzart:  IP20

Leuchtmittel:  LED

Lichtfarbe:  Warmweiß

Nennspannung:  230 V

Kabellänge:  ca. 180 cm

Ausstattung:  Ein-/Ausschalter

angebotener Hersteller und Produkt: '..........'....................'

Unterbauleuchte, einschl. Befestigungsmittel liefern und fachgerecht gem. Herstellerangabe unter den Hängeschränken einbauen, bei bauseitigem Elektroanschluss.
Menge: 2 St

#### 41.06 2-Bett-Suite OG2 2.01.01.005

**41.06.0001 Wandpaneel, Bettenrückwand, ca. 173/260/2cm (B/H/T)**
Wandpaneel als Bettenrückwand, nach eigenem Aufmaß und eigener Werkzeichnung herstellen, liefern und vor Ort montieren, sowie:

Einbauort:  2-Bett-Suite 2.01.01.005

Gemäß Zeichnung:
  ARC_DT_E2_0037_A_04_v_2.01.01.005,
  TIS_FE_E2_0008_A_00_f_WP01-04_2024-11-22,
  TIS_FE_E2_0009_A_00_f_WP05-08_2024-11-22

Grösse:  ca. 173/260/2 cm (B/H/T)
  zzgl. Sockel, Höhe ca. 10cm

Oberfläche:  Vorderseite HPL-beschichtet holzfarben  nach HPL-Farbfächer des AN, Auswahl  durch den AG, Richtwert: Piave cherry

Fotodruck:  lichtecht, wisch- und  kratzfest versiegelt, SK  Hochleistungsfolie, Polymer  Beschichtung mit Schutzlaminat, gem.  Bemusterung und Freigabe durch  Bauherrn oder Planer, Druckdatei  bauseits oder durch AN bereitgestellt.

Sichtkanten:  ABS-Anleimer, absolut passend zur  Oberfläche

Beanspruchung:  hochabriebfest für starke
  Beanspruchung (Krankenhaus).

Wandpaneel vor einer Trockenbauwand, im Einzelnen bestehend aus:

Paneel unten:  ca. 173/105/2cm (B/H/T), piave cherry,  Paneel wird oberhalb eines ca. 10cm  hohen Sockels montiert.

Paneel oben:  ca. 173/155/2cm (B/H/T), weiß  beschichtet und foliert mit  durchgehendem Fotodruck, Paneel wird  oberhalb des unteren Paneels montiert  und reicht bis UK Decke, inkl.  Befestigungsmöglichkeiten für PVE mit  Schwenkarm, Position gem. Zeichnung.

Ausschnitte:  einschl. 5-10  Ausschnitte für die  Elektroinstallationen vor Ort, je nach  eigenem Detail.

Unterkonstruktion:  Paneelrückwand ca. 2 cm stark, mit  rückseitiger Unterkonstruktion zum  Ausgleich von Wandunebenheiten, die  Art und Weise und Stärke der  Unterkonstruktion obliegt dem AN, der  Gesamtaufbau der Bettenrückwand sollte  4cm nicht überschreiten. Die  Bettenrückwand ist verdeckt an die  Massiv- oder Trockenbauwand zu  befestigen. Art der Befestigung obliegt  dem AN.

Wandpaneel als Bettenrückwand, einschl. aller notwendigen Zubehörteile und Verbindungsmittel liefern und betriebsbereit montieren, d.h. in fix und fertiger Arbeit.
Menge: 1 St

**41.06.0002 Wandpaneel mit Garderobenblech, ca. 230/50cm (B/H)**
Wandpaneel mit Garderobenblech, wie bereits vor in der Position 01  in vollem Wortlaut beschrieben, liefern und montieren, jedoch:

Einbauort:  2-Bett-Suite 2.01.01.005

Gemäß Zeichnung:
  ARC_DT_E2_0037_A_04_v_2.01.01.005,
  TIS_FE_E2_0008_A_00_f_WP01-04_2024-11-22,
  TIS_FE_E2_0009_A_00_f_WP05-08_2024-11-22

Grösse:  ca. 50/230/2 cm (B/H/T)
  zzgl. Sockel, Höhe ca. 10cm

Oberfläche:  Vorderseite HPL-beschichtet holzfarben  nach HPL-Farbfächer des AN, Auswahl  durch den AG, Richtwert: Piave cherry

Wandpaneel:  ca. 50/230/2 cm (B/H/T), piave cherry,  Paneel wird oberhalb eines ca. 10cm  hohen Sockels montiert.

Ausstattung:  1 Stck. Garderobenblech, Edelstahl, matt  gebürstet, ca. 50/10cm (B/H),  Montagehöhe ca. 1,79m OKFF, mit 4  Stck. Kleiderhaken, einzeln verschraubt,  Tragfähigkeit je Haken mind. 5kg.

Wandpaneel mit Garderobenblech, einschl. aller notwendigen Zubehörteile und Verbindungsmittel liefern und betriebsbereit montieren, d.h. in fix und fertiger Arbeit.
Menge: 1 St

**41.06.0003 Spiegel, ca. 230/50cm (B/H)**
Wandpaneel mit Spiegel, wie bereits vor in der Position 01 in vollem Wortlaut beschrieben, liefern und montieren, jedoch:

Einbauort:  2-Bett-Suite 2.01.01.005

Gemäß Zeichnung:
  ARC_DT_E2_0037_A_04_v_2.01.01.005,
  TIS_FE_E2_0008_A_00_f_WP01-04_2024-11-22,

Grösse:  ca. 50/230/2 cm (B/H/T)
  zzgl. Sockel, Höhe ca. 10cm

Oberfläche:  Vorderseite HPL-beschichtet holzfarben  nach HPL-Farbfächer des AN, Auswahl  durch den AG, Richtwert: Piave cherry

Wandpaneel:  ca. 50/230/2 cm (B/H/T), piave cherry,  Paneel wird oberhalb eines ca. 10cm  hohen Sockels montiert.

Ausstattung:  Spiegel, ca. 50/230 (B/H), Floatglas, ca.  6mm stark, Vorderkante bündig mit  Wandpaneel, vollflächig verklebt, Kanten  geschliffen und poliert, rückseitig mit  Sicherheitsfolie gegen Splitterbildung.

Wandpaneel mit Spiegel, einschl. aller notwendigen Zubehörteile und Verbindungsmittel liefern und betriebsbereit montieren, d.h. in fix und fertiger Arbeit.
Menge: 1 St

**41.06.0004 Wandpaneel, Schreibtischrückwand, ca. 210/230/2cm (B/H/T)**
Wandpaneel als Schreibtischrückwand, wie bereits vor in der Position 01 in vollem Wortlaut beschrieben, liefern und montieren, jedoch:

Einbauort:  2-Bett-Suite 2.01.01.005

Gemäß Zeichnung:
  ARC_DT_E2_0037_A_04_v_2.01.01.005,
  TIS_FE_E2_0008_A_00_f_WP01-04_2024-11-22,
  TIS_FE_E2_0009_A_00_f_WP05-08_2024-11-22

Grösse:  ca. 210/230/2 cm (B/H/T)
  zzgl. Sockel, Höhe ca. 10cm

Wandpaneel vor einer Trockenbauwand, im Einzelnen bestehend aus:

Paneel links:  ca. 110/230/2cm (B/H/T), piave cherry,  Paneel wird oberhalb eines ca. 10cm  hohen Sockels montiert.

Paneel rechts:  ca. 100/230/2cm (B/H/T), weiß  beschichtet und foliert mit  durchgehendem Fotodruck, Paneel wird  oberhalb eines ca. 10cm hohen Sockels  montiert.

Ausschnitte:  einschl. 5-10  Ausschnitte für die  Elektroinstallationen vor Ort, je nach  eigenem Detail.

Wandpaneel als Schreibtischrückwand, einschl. aller notwendigen Zubehörteile und Verbindungsmittel liefern und betriebsbereit montieren, d.h. in fix und fertiger Arbeit.
Menge: 1 St

**41.06.0005 Schreibtisch, trapezförmig, ca. 160/60/78cm (L/B/H)**
Schreibtisch gemäß eigenem Aufmaß und eigener Werkzeichnung herstellen, liefern und vor Ort fertig montieren, im Einzelnen bestehend aus:

Einbauort:  2-Bett-Suite 2.01.01.005

Gemäß Zeichnung:
  ARC_DT_E2_0037_A_04_v_2.01.01.005,
  TIS_FE_E2_0004_A_00_f_ST01-02_2024-11-22

Größe:  ca. 160/60/78cm (L/B/H)

Material:  Holzwerkstoffplatte, beidseitig HPL-  beschichtet

Oberfläche:  Vorderseite HPL-beschichtet holzfarben  nach HPL-Farbfächer des AN, Auswahl  durch den AG, Richtwert: Piave cherry  Furnierrichtung gem. Zeichnung.

Sichtkanten:  ABS-Anleimer, absolut passend zur
  Oberfläche

Beanspruchung:  hochabriebfest für starke
  Beanspruchung (Krankenhaus)

Arbeitsplatte:  ca. 160/60/3cm (L/B/H), trapezförmig  mit stumpfwinkliger abgerundeter  Außenecke, kurze Seite der Arbeitsplatte  ca. 44cm breit,
  1 Stck. Kabeldurchlassdose Edelstahl,  D= 80mm, eingelassen, Position gem.  Zeichnung.

Tischgestell:  rechte Seitenblende ca. 75/60cm (H/B),  linke Seitenblende ca. 76/25cm (B/H),  Stabilisierungstraverse als Rückblende  ca. 25,5/154cm (H/B), Gestell gem.  Zeichnung gefertigt, alle sichtbaren  Flächen im gleichen Dekor wie die  Tischplatte. Zusätzlich Metallrohr auf  Unterseite der Tischplatte zur  Aussteifung, D= 30mm, verdeckte  Befestigung.

Schreibtisch, einschl. aller notwendigen Zubehörteile und Verbindungsmittel liefern und betriebsbereit montieren, d.h. in fix und fertiger Arbeit.
Menge: 2 St

**41.06.0006 Wandpaneel, Bettenrückwand, ca. 455/260/2cm (B/H/T)**
Wandpaneel als Bettenrückwand, wie bereits vor in der Position 01 in vollem Wortlaut beschrieben, liefern und montieren, jedoch:

Einbauort:  2-Bett-Suite 2.01.01.005

Gemäß Zeichnung:
  ARC_DT_E2_0037_A_04_v_2.01.01.005,
  TIS_FE_E2_0008_A_00_f_WP01-04_2024-11-22,
  TIS_FE_E2_0009_A_00_f_WP05-08_2024-11-22

Grösse:  ca. 455/260/2 cm (B/H/T)
  zzgl. Sockel, Höhe ca. 10cm

Wandpaneel vor einer Trockenbauwand, im Einzelnen bestehend aus:

Paneel unten:  ca. 455/105/2cm (B/H/T), piave cherry,  Paneel wird oberhalb eines ca. 10cm  hohen Sockels montiert.

Paneel oben:  ca. 455/155/2cm (B/H/T), weiß  beschichtet und foliert mit  durchgehendem Fotodruck, Paneel wird  oberhalb des unteren Paneels montiert  und reicht bis UK Decke, inkl.  Befestigungsmöglichkeiten für PVE mit  Schwenkarm, Position gem. Zeichnung.

Ausschnitte:  einschl. 5-10  Ausschnitte für die  Elektroinstallationen vor Ort, je nach  eigenem Detail.

Wandpaneel als Bettenrückwand, einschl. aller notwendigen Zubehörteile und Verbindungsmittel liefern und betriebsbereit montieren, d.h. in fix und fertiger Arbeit.
Menge: 1 St

**41.06.0007 Wandpaneel, TV-Rückwand, ca. 140/230/2 cm (B/H/T)**
Wandpaneel als TV-Rückwand, wie bereits vor in der Position 01 in vollem Wortlaut beschrieben, liefern und montieren, jedoch:

Einbauort:  2-Bett-Suite 2.01.01.005

Gemäß Zeichnung:
  ARC_DT_E2_0037_A_04_v_2.01.01.005,
  TIS_FE_E2_0007_A_00_f_TV01-02_2024-11-22

Grösse:  ca. 140/230/2 cm (B/H/T)
  zzgl. Sockel, Höhe ca. 10cm

Wandpaneel vor einer Trockenbauwand, im Einzelnen bestehend aus:

Paneel:  ca. 140/230/2cm (B/H/T), weiß  beschichtet und foliert mit  durchgehendem Fotodruck, Paneel wird  oberhalb eines ca. 10cm hohen Sockels  montiert, inkl. Befestigungsmöglichkeiten  für Monitor, Position gem. Zeichnung.

Ausstattung:  2 Stck. LED-Stripes zur Hinterleuchtung  des Monitors, jeweils ca. 90cm lang,  horizontal ober- und unterhalb des  Monitors montiert, verdeckt eingebaut,  Position gem. Zeichnung.

Ausschnitte:  einschl. 5-10  Ausschnitte für die  Elektroinstallationen vor Ort, je nach  eigenem Detail.

Wandpaneel als TV-Rückwand, einschl. aller notwendigen Zubehörteile und Verbindungsmittel liefern und betriebsbereit montieren, d.h. in fix und fertiger Arbeit.
Menge: 1 St

**41.06.0008 Wandpaneel, Schreibtischrückwand mit Monitor, ca. 160/230/2 cm (B/H/T)**
Wandpaneel als Schreibtischrückwand mit Monitor, wie bereits vor in der Position 01 in vollem Wortlaut beschrieben, liefern und montieren, jedoch:

Einbauort:  2-Bett-Suite 2.01.01.005

Gemäß Zeichnung:
  ARC_DT_E2_0037_A_04_v_2.01.01.005,
  TIS_FE_E2_0007_A_00_f_TV01-02_2024-11-22

Grösse:  ca. 160/230/2 cm (B/H/T)
  zzgl. Sockel, Höhe ca. 10cm

Wandpaneel vor einer Trockenbauwand, im Einzelnen bestehend aus:

Paneel unten:  ca. 160/230/2 cm (B/H/T), piave cherry,  Paneel wird oberhalb eines ca. 10cm  hohen Sockels montiert,  inkl.  Befestigungsmöglichkeiten für Monitor,  Position gem. Zeichnung.

Ausstattung:  2 Stck. LED-Stripes zur Hinterleuchtung  des Monitors, jeweils ca. 90cm lang,  horizontal ober- und unterhalb des  Monitors montiert, verdeckt eingebaut,  Position gem. Zeichnung.

Ausschnitte:  einschl. 5-10  Ausschnitte für die  Elektroinstallationen vor Ort, je nach  eigenem Detail.

Wandpaneel als Schreibtischrückwand, einschl. aller notwendigen Zubehörteile und Verbindungsmittel liefern und betriebsbereit montieren, d.h. in fix und fertiger Arbeit.
Menge: 1 St

**41.06.0009 Patientenschrankanlage, ca. 90/60/270 cm**
Patientenschrankanlage, wie vor in Leitbeschreibung bereits in vollem Wortlaut beschrieben nach eigenem Aufmaß und eigener Werkzeichnung herstellen, liefern und vor Ort fertig als Schrankanlage zusammen mit anderen Schränken montieren, sowie:

Einbauort:  2-Bett-Suite 2.01.01.005

Gemäß Zeichnung:
  ARC_DT_E2_0037_A_04_v_2.01.01.005,
  TIS_FE_E2_0003_A_00_f_S04_2024-11-22

Schrankgrösse:  ca. 90/60/270 cm (B/T/H)

Oberfläche:  Vorderseite HPL-beschichtet holzfarben  nach HPL-Farbfächer des AN, Auswahl  durch den AG, Richtwert: Piave cherry

Sichtkanten:  ABS-Anleimer, absolut passend zur  Oberfläche

Beanspruchung:  hochabriebfest für starke
  Beanspruchung (Krankenhaus)

Die Schrankanlage besteht im Einzelnen aus folgenden
Elementen:

Hochschrank:  ca. 59/60/230 cm (B/T/H), mit Drehtür,  1-flg., DIN-rechts, einer Griffstange,  Edelstahl matt gebürstet, 330 mm,  senkrecht montiert, sowie mit einem 2-  Münz-Einwurf-Pfandschloßsystem  ausgerüstet.

Ausstattung je
Patientenschrank:  1 Stck. Möbeleinbautresor, gem.  separater Position,
  2 Stck. verstellbare Fachböden, ca.  20mm dick,
  3 Stck. feste Fachböden, ca. 20mm dick,  Abstand zum Unterboden ca. 59cm,  81cm und 183cm.
  1 Stck. Garderobenstange Abstand zum  Unterboden ca. 173cm, Edelstahl matt  gebürstet, inkl. 3 Stck. diebstahlsichere  Kleiderbügel aus Holz in weißer oder  schwarzer Farbe nach Wahl des AG.

Medienleiste:  ca. 31/60/230 (B/T/H),
  Unterer Bereich mit Drehtür,
  ca. 31/39/58/cm (L/B/H),
  1-flg. DIN-links, einer Griffstange,  Edelstahl matt gebürstet, 150 mm,  senkrecht montiert.
  Mittig ein offenes Ablagefach oberhalb  der unteren Drehtür, ca. 29/39/45cm  (L/B/H) lichtes Maß, Nischenoberfläche  dunkelblau nach Beschichtungs-  Farbfächer des AN und Wahl des AG,  inkl. 2  Ausschnitte für die  Elektroinstallationen vor Ort, je nach  eigenem Detail, sowie 1 Stck. bündig  eingelassener Möbeleinbaustrahler LED,  in der oberen Blende des Fachs.  Anschluss bauseitig, gem. Zeichnung.
  Oberer Bereich ca. 31/39/113cm (L/B/H),  mit Drehtür, 1-flg. DIN-links, einer  Griffstange, Edelstahl matt  gebürstet, 150 mm, senkrecht montiert,  inkl. 1 Stck. verstellbarem Fachboden

Mediennische:  im hinteren Bereich der Medienleiste,  seitlich in die linke Blende der  Medienleiste integriert, zur Aufnahme der  Medienversorgungsschiene, lichtes Maß  ca. 18/216/7cm (B/H/T), mit vorbereiteten  Ausschnitten für die Versorgungsschiene  und den Leitungen, gem. Zeichnung.

Kopfblende:  oberhalb der Schrankanlage, in U-Form,  ca. 60cm + 90cm + 60cm breit, ca. 37cm  hoch, flächenbündig zur Schrankfront  verlaufend. mit umlaufender 3cm hohen  Schattenfuge ausgeführt, bis Unterkante  Decke, im selben Material wie der  Schrankkorpus.

Passblende:  als seitlicher Abschluss, beidseitig,  deckenhoch, ca. 270 cm und ca. 3-8 cm  breit.

Patientenschrankanlage zum Einbau vor einer Trockenbauwand als komplettes Element, einschl. aller notwendigen Zubehörteile und Verbindungsmittel liefern und gang- sowie schließbar montieren, d.h. in fix und fertiger Arbeit.
Menge: 2 St

**41.06.0010 Möbeleinbautresor, ca. 36/41/19 cm (B/T/H)**
Möbeleinbautresor, zum Einbau in Patientenschrank der Vorpositionen, einschließlich Befestigungsmittel liefern und einbauen. Die Sicherung des Tresores erfolgt durch ein entsprechendes Verschrauben im Schrank.

Zur Aufbewahrung von Wertgegenständen der Patienten. elektronische PIN-Code-Bedienung, interne Notöffnung per Master-Key oder Master-Code.

Material:  Stahlblech, allseitig doppelwandig,  pulverbeschichtet, glatte  Vorderfront

Ausstattung:  LED-Innenbeleuchtung,  automatisch aktiviert bei  Türöffnung, 4-stelliger Pin-  Code mit elektronischem LED-  Anzeige-Panel, Notöffnung durch  Master-Key

Fassungsvermögen:  ca. 24L

Außenmaß:  ca. 360x410x190 mm (B/T/H)

Schrankfarbe:  anthrazitgrau

Befestigung:  Tresor wird mechanisch in den  Schrankkorpus verschraubt.

Angeb. Hersteller: '..........'....................''

Angeb. Fabrikat: '..........'....................''

Möbeleinbautresor, einschl. Befestigungsmittel liefern und fachgerecht gem. Herstellerangabe in Patientenschrank betriebsbereit montieren.
Menge: 2 St

#### 41.07 2-Bett-Zimmer OG2 2.01.01.007

**41.07.0001 Einbau-Hochschrank, 2-flg., Regalelement, ca. 180/60/270 cm**
Hochschrank, 2-flügelig und ein offenes Regalelement, wie vor in Leitbeschreibung bereits in vollem Wortlaut beschrieben nach eigenem Aufmaß und eigener Werkzeichnung zur Lagerung von Aktenordnern herstellen, liefern und vor Ort fertig als Schrankanlage zusammen mit anderen Schränken montieren, sowie:

Einbauort:  2-Bett-Zimmer 2.01.01.007

Gem. Zeichnung:
  ARC_DT_E2_0021_A_03_v_2.01.01.007,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Nischeneinbau:  JA!!

Hochschrank zum Einbau vor einer Trockenbauwand als
komplettes Element, einschl. aller notwendigen Zubehörteile und Verbindungsmittel liefern und gang- sowie schließbar
montieren, d.h. in fix und fertiger Arbeit.
Menge: 1 Stck

#### 41.08 2-Bett-Zimmer OG2 2.01.01.009

**41.08.0001 Einbau-Hochschrank, 2-flg., Regalelement, ca. 180/60/270 cm**
Hochschrank, 2-flügelig und ein offenes Regalelement, wie vor in Leitbeschreibung bereits in vollem Wortlaut beschrieben nach eigenem Aufmaß und eigener Werkzeichnung zur Lagerung von Aktenordnern herstellen, liefern und vor Ort fertig als Schrankanlage zusammen mit anderen Schränken montieren, sowie:

Einbauort:  2-Bett-Zimmer 2.01.01.009

Gem. Zeichnung:
  ARC_DT_E2_0022_A_03_v_2.01.01.009,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Besonderheit
am Einbauort:  Entlang der Rückwand im Bereich der  Schrankanlage verläuft bauseitig ein  Rohr. Es ist mit einer versetzten  Anordnung der Schrankfüße gegenüber  der üblichen Position zu rechnen. Die  Füße sind so zu platzieren, dass ein  Aufstellen der Schrankelemente trotz des  Rohrverlaufs möglich ist.
  Die erforderlichen Anpassungen sind bei  der werkseitigen Planung und Montage  zu berücksichtigen.

Nischeneinbau:  JA!!

Hochschrank zum Einbau vor einer Trockenbauwand als
komplettes Element, einschl. aller notwendigen Zubehörteile und Verbindungsmittel liefern und gang- sowie schließbar
montieren, d.h. in fix und fertiger Arbeit.
Menge: 1 Stck

#### 41.09 2-Bett-Zimmer OG2 2.01.01.011

**41.09.0001 Einbau-Hochschrank, 2-flg., Regalelement, ca. 166/60/213 cm**
Hochschrank, 2-flügelig und ein offenes Regalelement, wie vor in Leitbeschreibung bereits in vollem Wortlaut beschrieben nach eigenem Aufmaß und eigener Werkzeichnung zur Lagerung von Aktenordnern herstellen, liefern und vor Ort fertig als Schrankanlage zusammen mit anderen Schränken montieren, sowie:

Einbauort:  2-Bett-Zimmer 2.01.01.011

Gem. Zeichnung:
  ARC_DT_E2_0023_A_03_v_2.01.01.011,
  TIS_FE_E2_0002_A_00_f_S01-03_2024-11-22

Schrankgrösse:  ca. 166/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Nischeneinbau:  JA!!

Hochschrank zum Einbau vor einer Trockenbauwand als
komplettes Element, einschl. aller notwendigen Zubehörteile und Verbindungsmittel liefern und gang- sowie schließbar
montieren, d.h. in fix und fertiger Arbeit.
Menge: 1 Stck

#### 41.10 2-Bett-Zimmer OG2 2.01.01.013

**41.10.0001 Einbau-Hochschrank, 2-flg., Regalelement, ca. 166/60/213 cm**
Hochschrank, 2-flügelig und ein offenes Regalelement, wie vor in Leitbeschreibung bereits in vollem Wortlaut beschrieben nach eigenem Aufmaß und eigener Werkzeichnung zur Lagerung von Aktenordnern herstellen, liefern und vor Ort fertig als Schrankanlage zusammen mit anderen Schränken montieren, sowie:

Einbauort:  2-Bett-Zimmer 2.01.01.013

Gem. Zeichnung:
  ARC_DT_E2_0024_A_03_v_2.01.01.013,
  TIS_FE_E2_0002_A_00_f_S01-03_2024-11-22

Schrankgrösse:  ca. 166/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!!

Hochschrank zum Einbau vor einer Trockenbauwand als
komplettes Element, einschl. aller notwendigen Zubehörteile und Verbindungsmittel liefern und gang- sowie schließbar
montieren, d.h. in fix und fertiger Arbeit.
Menge: 1 Stck

#### 41.11 2-Bett-Zimmer OG2 2.01.01.016

**41.11.0001 Einbau-Hochschrank, 2-flg., Regalelement, ca. 180/60/213 cm**
Hochschrank, 2-flügelig und ein offenes Regalelement, wie vor in Leitbeschreibung bereits in vollem Wortlaut beschrieben nach eigenem Aufmaß und eigener Werkzeichnung zur Lagerung von Aktenordnern herstellen, liefern und vor Ort fertig als Schrankanlage zusammen mit anderen Schränken montieren, sowie:

Einbauort:  2-Bett-Zimmer 2.01.01.016

Gem. Zeichnung:
  ARC_DT_E2_0025_A_03_v_2.01.01.016,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!

Hochschrank zum Einbau vor einer Trockenbauwand als
komplettes Element, einschl. aller notwendigen Zubehörteile und Verbindungsmittel liefern und gang- sowie schließbar
montieren, d.h. in fix und fertiger Arbeit.
Menge: 1 Stck

#### 41.12 2-Bett-Zimmer OG2 2.01.01.018

**41.12.0001 Einbau-Hochschrank, 2-flg., Regalelement, ca. 180/60/213 cm**
Hochschrank, 2-flügelig und ein offenes Regalelement, wie vor in Leitbeschreibung bereits in vollem Wortlaut beschrieben nach eigenem Aufmaß und eigener Werkzeichnung zur Lagerung von Aktenordnern herstellen, liefern und vor Ort fertig als Schrankanlage zusammen mit anderen Schränken montieren, sowie:

Einbauort:  2-Bett-Zimmer 2.01.01.018

Gem. Zeichnung:
  ARC_DT_E2_0026_A_04_v_2.01.01.018,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Nischeneinbau:  JA!!

Hochschrank zum Einbau vor einer Trockenbauwand als
komplettes Element, einschl. aller notwendigen Zubehörteile und Verbindungsmittel liefern und gang- sowie schließbar
montieren, d.h. in fix und fertiger Arbeit.
Menge: 1 Stck

#### 41.13 2-Bett-Zimmer OG2 2.01.01.020

**41.13.0001 Einbau-Hochschrank, 2-flg., Regalelement, ca. 180/60/213 cm**
Hochschrank, 2-flügelig und ein offenes Regalelement, wie vor in Leitbeschreibung bereits in vollem Wortlaut beschrieben nach eigenem Aufmaß und eigener Werkzeichnung zur Lagerung von Aktenordnern herstellen, liefern und vor Ort fertig als Schrankanlage zusammen mit anderen Schränken montieren, sowie:

Einbauort:  2-Bett-Zimmer 2.01.01.020

Gem. Zeichnung:
  ARC_DT_E2_0027_A_03_v_2.01.01.020,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!

Hochschrank zum Einbau vor einer Trockenbauwand als
komplettes Element, einschl. aller notwendigen Zubehörteile und Verbindungsmittel liefern und gang- sowie schließbar
montieren, d.h. in fix und fertiger Arbeit.
Menge: 1 Stck

#### 41.14 2-Bett-Suite OG2 2.01.01.024

**41.14.0001 Wandpaneel, Bettenrückwand, ca. 258/260/2cm (B/H/T)**
Wandpaneel als Bettenrückwand, nach eigenem Aufmaß und eigener Werkzeichnung herstellen, liefern und vor Ort montieren, sowie:

Einbauort:  2-Bett-Suite 2.01.01.024

Gemäß Zeichnung:
  ARC_DT_E2_0039_A_04_v_2.01.01.024,
  TIS_FE_E2_0008_A_00_f_WP01-04_2024-11-22,
  TIS_FE_E2_0009_A_00_f_WP05-08_2024-11-22

Grösse:  ca. 258/260/2 cm (B/H/T)
  zzgl. Sockel, Höhe ca. 10cm

Oberfläche:  Vorderseite HPL-beschichtet holzfarben  nach HPL-Farbfächer des AN, Auswahl  durch den AG, Richtwert: Piave cherry

Fotodruck:  lichtecht, wisch- und  kratzfest versiegelt, SK  Hochleistungsfolie, Polymer  Beschichtung mit Schutzlaminat, gem.  Bemusterung und Freigabe durch  Bauherrn oder Planer, Druckdatei  bauseits oder durch AN bereitgestellt.

Sichtkanten:  ABS-Anleimer, absolut passend zur  Oberfläche

Beanspruchung:  hochabriebfest für starke
  Beanspruchung (Krankenhaus).

Wandpaneel vor einer Massivbauwand, im Einzelnen bestehend aus:

Paneel unten:  ca. 258/105/2cm (B/H/T), piave cherry,  Paneel wird oberhalb eines ca. 10cm  hohen Sockels montiert.

Paneel oben:  ca. 258/155/2cm (B/H/T), weiß  beschichtet und foliert mit  durchgehendem Fotodruck, Paneel wird  oberhalb des unteren Paneels montiert  und reicht bis UK Decke, inkl.  Befestigungsmöglichkeiten für PVE mit  Schwenkarm, Position gem. Zeichnung.

Ausschnitte:  einschl. 5-10  Ausschnitte für die  Elektroinstallationen vor Ort, je nach  eigenem Detail.

Unterkonstruktion:  Paneelrückwand ca. 2 cm stark, mit  rückseitiger Unterkonstruktion zum  Ausgleich von Wandunebenheiten, die  Art und Weise und Stärke der  Unterkonstruktion obliegt dem AN, der  Gesamtaufbau der Bettenrückwand sollte  4cm nicht überschreiten. Die  Bettenrückwand ist verdeckt an die  Massiv- oder Trockenbauwand zu  befestigen. Art der Befestigung obliegt  dem AN.

Wandpaneel als Bettenrückwand, einschl. aller notwendigen Zubehörteile und Verbindungsmittel liefern und betriebsbereit montieren, d.h. in fix und fertiger Arbeit.
Menge: 1 St

**41.14.0002 Wandpaneel, Bettenrückwand, ca. 72/260/2cm (B/H/T)**
Wandpaneel als Bettenrückwand, wie bereits vor in der Position 01 in vollem Wortlaut beschrieben, liefern und montieren, hier jedoch:

Einbauort:  2-Bett-Suite 2.01.01.024

Gemäß Zeichnung:
  ARC_DT_E2_0039_A_04_v_2.01.01.024,
  TIS_FE_E2_0008_A_00_f_WP01-04_2024-11-22,
  TIS_FE_E2_0009_A_00_f_WP05-08_2024-11-22

Grösse:  ca. 72/260/2 cm (B/H/T)
  zzgl. Sockel, Höhe ca. 10cm

Wandpaneel vor einer Massivbauwand, im Einzelnen bestehend aus:

Paneel unten:  ca. 72/105/2cm (B/H/T), piave cherry,  Paneel wird oberhalb eines ca. 10cm  hohen Sockels montiert.

Paneel oben:  ca. 72/155/2cm (B/H/T), weiß  beschichtet und foliert mit  durchgehendem Fotodruck, Paneel wird  oberhalb des unteren Paneels montiert  und reicht bis UK Decke.

Wandpaneel als Bettenrückwand, einschl. aller notwendigen Zubehörteile und Verbindungsmittel liefern und betriebsbereit montieren, d.h. in fix und fertiger Arbeit.
Menge: 1 St

**41.14.0003 Wandpaneel, Schreibtischrückwand, ca. 210/230/2cm (B/H/T)**
Wandpaneel als Schreibtischrückwand, wie bereits vor in der Position 01 in vollem Wortlaut beschrieben, liefern und montieren, hier jedoch:

Einbauort:  2-Bett-Suite 2.01.01.024

Gemäß Zeichnung:
  ARC_DT_E2_0039_A_04_v_2.01.01.024,
  TIS_FE_E2_0008_A_00_f_WP01-04_2024-11-22,
  TIS_FE_E2_0009_A_00_f_WP05-08_2024-11-22

Grösse:  ca. 210/230/2 cm (B/H/T)
  zzgl. Sockel, Höhe ca. 10cm

Wandpaneel vor einer Massivbauwand, im Einzelnen bestehend aus:

Paneel links:  ca. 110/230/2cm (B/H/T), piave cherry,  Paneel wird oberhalb eines ca. 10cm  hohen Sockels montiert.

Paneel rechts:  ca. 100/230/2cm (B/H/T), weiß  beschichtet und foliert mit  durchgehendem Fotodruck, Paneel wird  oberhalb eines ca. 10cm hohen Sockels  montiert.

Ausschnitte:  einschl. 5-10  Ausschnitte für die  Elektroinstallationen vor Ort, je nach  eigenem Detail.

Wandpaneel als Schreibtischrückwand, einschl. aller notwendigen Zubehörteile und Verbindungsmittel liefern und betriebsbereit montieren, d.h. in fix und fertiger Arbeit.
Menge: 1 St

**41.14.0004 Schreibtisch, rechteckig, ca. 130/60/78cm (L/B/H)**
Schreibtisch gemäß eigenem Aufmaß und eigener Werkzeichnung herstellen, liefern und vor Ort fertig montieren, im Einzelnen bestehend aus:

Einbauort:  2-Bett-Suite 2.01.01.024

Gemäß Zeichnung:
  ARC_DT_E2_0039_A_04_v_2.01.01.024,
  TIS_FE_E2_0004_A_00_f_ST01-02_2024-11-22

Größe:  ca. 130/60/78cm (L/B/H)

Material:  Holzwerkstoffplatte, beidseitig HPL-  beschichtet

Oberfläche:  Resopal 4109-60 piave cherry,  Furnierrichtung gem. Zeichnung.

Sichtkanten:  ABS-Anleimer, absolut passend zur
  Oberfläche

Beanspruchung:  hochabriebfest für starke
  Beanspruchung (Krankenhaus)

Arbeitsplatte:  ca. 130/60/3cm (L/B/H), rechteckig
  1 Stck. Kabeldurchlassdose Edelstahl,  D= 80mm, eingelassen, Position gem.  Zeichnung.

Tischgestell:  Seitliche Blenden ca. 75/60cm (H/B),  Stabilisierungstraverse als Rückblende  ca. 25,5/126cm (H/B), Gestell gem.  Zeichnung gefertigt, alle sichtbaren  Flächen im gleichen Dekor wie die  Tischplatte. Zusätzlich Metallrohr auf  Unterseite der Tischplatte zur  Aussteifung, D= 30mm, verdeckte  Befestigung.

Schreibtisch, einschl. aller notwendigen Zubehörteile und Verbindungsmittel liefern und betriebsbereit montieren, d.h. in fix und fertiger Arbeit.
Menge: 1 St

**41.14.0005 Schreibtisch, rechteckig, ca. 190/60/78cm (L/B/H)**
Schreibtisch gemäß eigenem Aufmaß und eigener Werkzeichnung herstellen, liefern und vor Ort fertig montieren, im Einzelnen bestehend aus:

Einbauort:  2-Bett-Suite 2.01.01.024

Gemäß Zeichnung:
  ARC_DT_E2_0039_A_04_v_2.01.01.024,
  TIS_FE_E2_0004_A_00_f_ST01-02_2024-11-22

Größe:  ca. 190/60/78cm (L/B/H)

Material:  Holzwerkstoffplatte, beidseitig HPL-  beschichtet

Oberfläche:  Resopal 4109-60 piave cherry,  Furnierrichtung gem. Zeichnung.

Sichtkanten:  ABS-Anleimer, absolut passend zur
  Oberfläche

Beanspruchung:  hochabriebfest für starke
  Beanspruchung (Krankenhaus)

Arbeitsplatte:  ca. 190/60/3cm (L/B/H), rechteckig
  1 Stck. Kabeldurchlassdose Edelstahl,  D= 80mm, eingelassen, Position gem.  Zeichnung.

Tischgestell:  Seitliche Blenden ca. 75/60cm (H/B),  Stabilisierungstraverse als Rückblende  ca. 25,5/183cm (H/B), Gestell gem.  Zeichnung gefertigt, alle sichtbaren  Flächen im gleichen Dekor wie die  Tischplatte. Zusätzlich Metallrohr auf  Unterseite der Tischplatte zur  Aussteifung, D= 30mm, verdeckte  Befestigung.

Schreibtisch, einschl. aller notwendigen Zubehörteile und Verbindungsmittel liefern und betriebsbereit montieren, d.h. in fix und fertiger Arbeit.
Menge: 1 St

**41.14.0006 Wandpaneel mit Garderobenblech, ca. 55/230cm (B/H)**
Wandpaneel mit Garderobenblech, wie bereits vor in der Position 01 in vollem Wortlaut beschrieben, liefern und montieren, hier jedoch:

Einbauort:  2-Bett-Suite 2.01.01.024

Gemäß Zeichnung:
  ARC_DT_E2_0039_A_04_v_2.01.01.024,
  TIS_FE_E2_0008_A_00_f_WP01-04_2024-11-22,
  TIS_FE_E2_0009_A_00_f_WP05-08_2024-11-22

Grösse:  ca. 55/230/2 cm (B/H/T)
  zzgl. Sockel, Höhe ca. 10cm

Oberfläche:  Vorderseite HPL-beschichtet holzfarben  nach HPL-Farbfächer des AN, Auswahl  durch den AG,
  Richtwert: Resopal - piave cherry

Wandpaneel:  ca. 55/230/2 cm (B/H/T), piave cherry,  Paneel wird oberhalb eines ca. 10cm  hohen Sockels montiert.

Ausstattung:  1 Stck. Garderobenblech, Edelstahl, matt  gebürstet, ca. 55/10cm (B/H),  Montagehöhe ca. 1,79m OKFF, mit 4  Stck. Kleiderhaken, einzeln verschraubt,  Tragfähigkeit je Haken mind. 5kg.

Wandpaneel mit Garderobenblech, einschl. aller notwendigen Zubehörteile und Verbindungsmittel liefern und betriebsbereit montieren, d.h. in fix und fertiger Arbeit.
Menge: 1 St

**41.14.0007 Spiegel, ca. 55/230cm (B/H)**
Wandpaneel mit Spiegel, wie bereits vor in der Position 01 in vollem Wortlaut beschrieben, liefern und montieren, jedoch:

Einbauort:  2-Bett-Suite 2.01.01.005

Gemäß Zeichnung:
  ARC_DT_E2_0039_A_04_v_2.01.01.024,
  TIS_FE_E2_0008_A_00_f_WP01-04_2024-11-22

Grösse:  ca. 55/230/2 cm (B/H/T)
  zzgl. Sockel, Höhe ca. 10cm

Oberfläche:  Vorderseite HPL-beschichtet holzfarben  nach HPL-Farbfächer des AN, Auswahl  durch den AG,
  Richtwert: Resopal - piave cherry

Wandpaneel:  ca. 55/230/2 cm (B/H/T), piave cherry,  Paneel wird oberhalb eines ca. 10cm  hohen Sockels montiert.

Ausstattung:  Spiegel, ca. 55/230 (B/H), Floatglas, ca.  6mm stark, Vorderkante bündig mit  Wandpaneel, vollflächig verklebt, Kanten  geschliffen und poliert, rückseitig mit  Sicherheitsfolie gegen Splitterbildung.

Wandpaneel mit Spiegel, einschl. aller notwendigen Zubehörteile und Verbindungsmittel liefern und betriebsbereit montieren, d.h. in fix und fertiger Arbeit.
Menge: 1 St

**41.14.0008 Wandpaneel, Schreibtischrückwand, ca. 190/230/2cm (B/H/T)**
Wandpaneel als Schreibtischrückwand, wie bereits vor in der Position 01 in vollem Wortlaut beschrieben, liefern und montieren, hier jedoch:

Einbauort:  2-Bett-Suite 2.01.01.024

Gemäß Zeichnung:
  ARC_DT_E2_0039_A_04_v_2.01.01.024,
  TIS_FE_E2_0008_A_00_f_WP01-04_2024-11-22,
  TIS_FE_E2_0009_A_00_f_WP05-08_2024-11-22

Grösse:  ca. 190/230/2 cm (B/H/T)
  zzgl. Sockel, Höhe ca. 10cm

Wandpaneel vor einer Trockenbauwand, im Einzelnen bestehend aus:

Paneel links:  ca. 110/230/2cm (B/H/T), piave cherry,  Paneel wird oberhalb eines ca. 10cm  hohen Sockels montiert.

Paneel rechts:  ca. 80/230/2cm (B/H/T), weiß  beschichtet und foliert mit  durchgehendem Fotodruck, Paneel wird  oberhalb eines ca. 10cm hohen Sockels  montiert.

Ausschnitte:  einschl. 5-10  Ausschnitte für die  Elektroinstallationen vor Ort, je nach  eigenem Detail.

Wandpaneel als Schreibtischrückwand, einschl. aller notwendigen Zubehörteile und Verbindungsmittel liefern und betriebsbereit montieren, d.h. in fix und fertiger Arbeit.
Menge: 1 St

**41.14.0009 Wandpaneel, Bettenrückwand, ca. 400/260/2cm (B/H/T)**
Wandpaneel als Bettenrückwand, wie bereits vor in der Position 01 in vollem Wortlaut beschrieben, liefern und montieren, jedoch:

Einbauort:  2-Bett-Suite 2.01.01.024

Gemäß Zeichnung:
  ARC_DT_E2_0039_A_04_v_2.01.01.024,
  TIS_FE_E2_0008_A_00_f_WP01-04_2024-11-22,
  TIS_FE_E2_0009_A_00_f_WP05-08_2024-11-22

Grösse:  ca. 400/260/2 cm (B/H/T)
  zzgl. Sockel, Höhe ca. 10cm

Wandpaneel vor einer Trockenbauwand, im Einzelnen bestehend aus:

Paneel unten:  ca. 400/105/2cm (B/H/T), piave cherry,  Paneel wird oberhalb eines ca. 10cm  hohen Sockels montiert.

Paneel oben:  ca. 400/155/2cm (B/H/T), weiß  beschichtet und foliert mit  durchgehendem Fotodruck, Paneel wird  oberhalb des unteren Paneels montiert  und reicht bis UK Decke, inkl.  Befestigungsmöglichkeiten für PVE mit  Schwenkarm, Position gem. Zeichnung.

Ausschnitte:  einschl. 5-10 Ausschnitte für die  Elektroinstallationen vor Ort, je nach  eigenem Detail.

Wandpaneel als Bettenrückwand, einschl. aller notwendigen Zubehörteile und Verbindungsmittel liefern und betriebsbereit montieren, d.h. in fix und fertiger Arbeit.
Menge: 1 St

**41.14.0010 Wandpaneel, TV-Rückwand, ca. 140/230/2 cm (B/H/T)**
Wandpaneel als TV-Rückwand, wie bereits vor in der Position 01 in vollem Wortlaut beschrieben, liefern und montieren, jedoch:

Einbauort:  2-Bett-Suite 2.01.01.024

Gemäß Zeichnung:
  ARC_DT_E2_0039_A_04_v_2.01.01.024,
  TIS_FE_E2_0007_A_00_f_TV01-02_2024-11-22

Grösse:  ca. 140/230/2 cm (B/H/T)
  zzgl. Sockel, Höhe ca. 10cm

Wandpaneel vor einer Trockenbauwand, im Einzelnen bestehend aus:

Paneel:  ca. 140/230/2cm (B/H/T), weiß  beschichtet und foliert mit  durchgehendem Fotodruck, Paneel wird  oberhalb eines ca. 10cm hohen Sockels  montiert, inkl. Befestigungsmöglichkeiten  für Monitor, Position gem. Zeichnung.

Ausstattung:  2 Stck. LED-Stripes zur Hinterleuchtung  des Monitors, jeweils ca. 90cm lang,  horizontal ober- und unterhalb des  Monitors montiert, verdeckt eingebaut,  Position gem. Zeichnung.

Ausschnitte:  einschl. 5-10 Ausschnitte für die  Elektroinstallationen vor Ort, je nach  eigenem Detail.

Wandpaneel als TV-Rückwand, einschl. aller notwendigen Zubehörteile und Verbindungsmittel liefern und betriebsbereit montieren, d.h. in fix und fertiger Arbeit.
Menge: 2 St

**41.14.0011 Patientenschrankanlage, ca. 90/60/270 cm**
Patientenschrankanlage, wie vor in Leitbeschreibung bereits in vollem Wortlaut beschrieben nach eigenem Aufmaß und eigener Werkzeichnung herstellen, liefern und vor Ort fertig als Schrankanlage zusammen mit anderen Schränken montieren, sowie:
Einbauort:  2-Bett-Suite 2.01.01.024

Gemäß Zeichnung:
  ARC_DT_E2_0039_A_04_v_2.01.01.024,
  TIS_FE_E2_0003_A_00_f_S04_2024-11-22

Schrankgrösse:  ca. 90/60/270 cm (B/T/H)

Oberfläche:  Vorderseite HPL-beschichtet holzfarben  nach HPL-Farbfächer des AN, Auswahl  durch den AG, Richtwert: piave cherry

Sichtkanten:  ABS-Anleimer, absolut passend zur  Oberfläche

Beanspruchung:  hochabriebfest für starke
  Beanspruchung (Krankenhaus)

Die Schrankanlage besteht im Einzelnen aus folgenden
Elementen:

Hochschrank:  ca. 59/60/230 cm (B/T/H), mit Drehtür,  1-flg., DIN-rechts, einer Griffstange,  Edelstahl matt gebürstet, 330 mm,  senkrecht montiert, sowie mit einem 2-  Münz-Einwurf-Pfandschloßsystem  ausgerüstet.

Ausstattung je
Patientenschrank:  1 Stck. Möbeleinbautresor, gem.  separater Position,
  2 Stck. verstellbare Fachböden, ca.  20mm dick,
  3 Stck. feste Fachböden, ca. 20mm dick,  Abstand zum Unterboden ca. 59cm,  81cm und 183cm.
  1 Stck. Garderobenstange Abstand zum  Unterboden ca. 173cm, Edelstahl matt  gebürstet, inkl. 3 Stck. diebstahlsichere  Kleiderbügel aus Holz in weißer oder  schwarzer Farbe nach Wahl des AG.

Medienleiste:  ca. 31/60/230 (B/T/H),
  Unterer Bereich mit Drehtür,
  ca. 31/39/58/cm (L/B/H),
  1-flg. DIN-links, einer Griffstange,  Edelstahl matt gebürstet, 150 mm,  senkrecht montiert.
  Mittig ein offenes Ablagefach oberhalb  der unteren Drehtür, ca. 29/39/45cm  (L/B/H) lichtes Maß, Nischenoberfläche  dunkelblau nach Beschichtungs-  Farbfächer des AN und Wahl des AG,  inkl. 2  Ausschnitte für die  Elektroinstallationen vor Ort, je nach  eigenem Detail, sowie 1 Stck. bündig  eingelassener Möbeleinbaustrahler LED,  in der oberen Blende des Fachs.  Anschluss bauseitig, gem. Zeichnung.
  Oberer Bereich ca. 31/39/113cm (L/B/H),  mit Drehtür, 1-flg. DIN-links, einer  Griffstange, Edelstahl matt  gebürstet, 150 mm, senkrecht montiert,  inkl. 1 Stck. verstellbarem Fachboden

Mediennische:  im hinteren Bereich der Medienleiste,  seitlich in die linke Blende der  Medienleiste integriert, zur Aufnahme der  Medienversorgungsschiene, lichtes Maß  ca. 18/216/7cm (B/H/T), mit vorbereiteten  Ausschnitten für die Versorgungsschiene  und den Leitungen, gem. Zeichnung.

Kopfblende:  oberhalb der Schrankanlage, in U-Form,  ca. 60cm + 90cm + 60cm breit, ca. 37cm  hoch, flächenbündig zur Schrankfront  verlaufend. mit umlaufender 3cm hohen  Schattenfuge ausgeführt, bis Unterkante  Decke, im selben Material wie der  Schrankkorpus.

Passblende:  als seitlicher Abschluss, beidseitig,  deckenhoch, ca. 270 cm und ca. 3-8 cm  breit.

Patientenschrankanlage zum Einbau vor einer Trockenbauwand als komplettes Element, einschl. aller notwendigen Zubehörteile und Verbindungsmittel liefern und gang- sowie schließbar montieren, d.h. in fix und fertiger Arbeit.
Menge: 2 St

**41.14.0012 Möbeleinbautresor, ca. 36/41/19 cm (B/T/H)**
Möbeleinbautresor, zum Einbau in Patientenschrank der Vorpositionen, einschließlich Befestigungsmittel liefern und einbauen. Die Sicherung des Tresores erfolgt durch ein entsprechendes Verschrauben im Schrank.

Zur Aufbewahrung von Wertgegenständen der Patienten. elektronische PIN-Code-Bedienung, interne Notöffnung per Master-Key oder Master-Code.

Material:  Stahlblech, allseitig doppelwandig,  pulverbeschichtet, glatte  Vorderfront

Ausstattung:  LED-Innenbeleuchtung,  automatisch aktiviert bei  Türöffnung, 4-stelliger Pin-  Code mit elektronischem LED-  Anzeige-Panel, Notöffnung durch  Master-Key

Fassungsvermögen:  ca. 24L

Außenmaß:  ca. 360x410x190 mm (B/T/H)

Schrankfarbe:  anthrazitgrau

Befestigung:  Tresor wird mechanisch in den  Schrankkorpus verschraubt.

Angeb. Hersteller: '..........'....................''

Angeb. Fabrikat: '..........'....................''

Möbeleinbautresor, einschl. Befestigungsmittel liefern und fachgerecht gem. Herstellerangabe in Patientenschrank betriebsbereit montieren.
Menge: 2 St

#### 41.15 2-Bett-Zimmer OG2 2.01.01.026

**41.15.0001 Einbau-Hochschrank, 2-flg., Regalelement, ca. 180/60/213 cm**
Hochschrank, 2-flügelig und ein offenes Regalelement, wie vor in Leitbeschreibung bereits in vollem Wortlaut beschrieben nach eigenem Aufmaß und eigener Werkzeichnung zur Lagerung von Aktenordnern herstellen, liefern und vor Ort fertig als Schrankanlage zusammen mit anderen Schränken montieren, sowie:

Einbauort:  2-Bett-Zimmer 2.01.01.026

Gem. Zeichnung:
  ARC_DT_E2_0028_A_03_v_2.01.01.026,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Nischeneinbau:  JA!!

Hochschrank zum Einbau vor einer Trockenbauwand als
komplettes Element, einschl. aller notwendigen Zubehörteile und Verbindungsmittel liefern und gang- sowie schließbar
montieren, d.h. in fix und fertiger Arbeit.
Menge: 1 Stck

#### 41.16 2-Bett-Zimmer OG2 2.01.01.028

**41.16.0001 Einbau-Hochschrank, 2-flg., Regalelement, ca. 180/60/213 cm**
Hochschrank, 2-flügelig und ein offenes Regalelement, wie vor in Leitbeschreibung bereits in vollem Wortlaut beschrieben nach eigenem Aufmaß und eigener Werkzeichnung zur Lagerung von Aktenordnern herstellen, liefern und vor Ort fertig als Schrankanlage zusammen mit anderen Schränken montieren, sowie:

Einbauort:  2-Bett-Zimmer 2.01.01.028

Gem. Zeichnung:
  ARC_DT_E2_0029_A_03_v_2.01.01.028,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!

Hochschrank zum Einbau vor einer Trockenbauwand als
komplettes Element, einschl. aller notwendigen Zubehörteile und Verbindungsmittel liefern und gang- sowie schließbar
montieren, d.h. in fix und fertiger Arbeit.
Menge: 1 Stck

#### 41.17 2-Bett-Zimmer OG2 2.01.01.030

**41.17.0001 Einbau-Hochschrank, 2-flg., Regalelement, ca. 180/60/213 cm**
Hochschrank, 2-flügelig und ein offenes Regalelement, wie vor in Leitbeschreibung bereits in vollem Wortlaut beschrieben nach eigenem Aufmaß und eigener Werkzeichnung zur Lagerung von Aktenordnern herstellen, liefern und vor Ort fertig als Schrankanlage zusammen mit anderen Schränken montieren, sowie:

Einbauort:  2-Bett-Zimmer 2.01.01.030

Gem. Zeichnung:
  ARC_DT_E2_0030_A_03_v_2.01.01.030,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Nischeneinbau:  JA!!

Hochschrank zum Einbau vor einer Trockenbauwand als
komplettes Element, einschl. aller notwendigen Zubehörteile und Verbindungsmittel liefern und gang- sowie schließbar
montieren, d.h. in fix und fertiger Arbeit.
Menge: 1 Stck

#### 41.18 2-Bett-Zimmer OG2 2.01.01.036

**41.18.0001 Einbau-Hochschrank, 2-flg., Regalelement, ca. 166/60/213 cm**
Hochschrank, 2-flügelig und ein offenes Regalelement, wie vor in Leitbeschreibung bereits in vollem Wortlaut beschrieben nach eigenem Aufmaß und eigener Werkzeichnung zur Lagerung von Aktenordnern herstellen, liefern und vor Ort fertig als Schrankanlage zusammen mit anderen Schränken montieren, sowie:

Einbauort:  2-Bett-Zimmer 2.01.01.036

Gem. Zeichnung:
  ARC_DT_E2_0032_A_03_v_2.01.01.036,
  TIS_FE_E2_0002_A_00_f_S01-03_2024-11-22

Schrankgrösse:  ca. 166/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!

Hochschrank zum Einbau vor einer Trockenbauwand als
komplettes Element, einschl. aller notwendigen Zubehörteile und Verbindungsmittel liefern und gang- sowie schließbar
montieren, d.h. in fix und fertiger Arbeit.
Menge: 1 Stck

#### 41.19 2-Bett-Zimmer OG2 2.01.01.038

**41.19.0001 Einbau-Hochschrank, 2-flg., Regalelement, ca. 180/60/213 cm**
Hochschrank, 2-flügelig und ein offenes Regalelement, wie vor in Leitbeschreibung bereits in vollem Wortlaut beschrieben nach eigenem Aufmaß und eigener Werkzeichnung zur Lagerung von Aktenordnern herstellen, liefern und vor Ort fertig als Schrankanlage zusammen mit anderen Schränken montieren, sowie:

Einbauort:  2-Bett-Zimmer 2.01.01.038

Gem. Zeichnung:
  ARC_DT_E2_0033_A_03_v_2.01.01.038,
  TIS_FE_E2_0002_A_00_f_S01-03_2024-11-22

Schrankgrösse:  ca. 180/60/270 cm (B/T/H)

Oberfläche:  Vorderseite HPL-beschichtet holzfarben  nach HPL-Farbfächer des AN, Auswahl  durch den AG, Richtwert: Glen Oak

Sichtkanten:  ABS-Anleimer, absolut passend zur  Oberfläche

Beanspruchung:  hochabriebfest für starke
  Beanspruchung (Krankenhaus)

Der Einbauschrank besteht im Einzelnen aus folgenden
Elementen:

Hochschrank:  ca.60/60/213 cm, einschl.  Sockelblende, ca. 10 cm hoch, Drehtür,  1-flg., DIN-links, einem  Segmentbügelgriff 288 mm, senkrecht  montiert.

Hochschrank:  ca.60/60/213 cm, einschl.  Sockelblende, ca. 10 cm hoch, Drehtür,  1-flg., DIN-links, einem  Segmentbügelgriff 288 mm, senkrecht  montiert..

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Fachböden,  Abstand zum Unterboden ca. 77cm,  99cm und 121cm, geschlossene  Rückwand.

Passblende:  als seitlicher Abschluss, beidseitig,  deckenhoch, ca. 270 cm und ca. 3-8 cm  breit.

Kopfblende:  als durchgehende Blende zwischen  Schrankoberkante und Decke, ca.  55-60cm hoch und ca. 180cm breit.

Besonderheit
am Einbauort:  Entlang der Rückwand im Bereich der  Schrankanlage verläuft bauseitig ein  Rohr. Es ist mit einer versetzten  Anordnung der Schrankfüße gegenüber  der üblichen Position zu rechnen. Die  Füße sind so zu platzieren, dass ein  Aufstellen der Schrankelemente trotz des  Rohrverlaufs möglich ist.
  Die erforderlichen Anpassungen sind bei  der werkseitigen Planung und Montage  zu berücksichtigen.

Nischeneinbau:  JA!!

Hochschrank zum Einbau vor einer Trockenbauwand als
komplettes Element, einschl. aller notwendigen Zubehörteile und Verbindungsmittel liefern und gang- sowie schließbar
montieren, d.h. in fix und fertiger Arbeit.
Menge: 1 Stck

#### 41.20 2-Bett-Zimmer OG2 2.01.01.040

**41.20.0001 Einbau-Hochschrank, 2-flg., Regalelement, ca. 150/60/213 cm**
Hochschrank, 2-flügelig und ein offenes Regalelement, wie vor in Leitbeschreibung bereits in vollem Wortlaut beschrieben nach eigenem Aufmaß und eigener Werkzeichnung zur Lagerung von Aktenordnern herstellen, liefern und vor Ort fertig als Schrankanlage zusammen mit anderen Schränken montieren, sowie:

Einbauort:  2-Bett-Zimmer 2.01.01.040

Gem. Zeichnung:
  ARC_DT_E2_0034_A_03_v_2.01.01.040,
  TIS_FE_E2_0002_A_00_f_S01-03_2024-11-22

Schrankgrösse:  ca. 150/60/270 cm (B/T/H)

Oberfläche:  Vorderseite HPL-beschichtet holzfarben  nach HPL-Farbfächer des AN, Auswahl  durch den AG, Richtwert: Glen Oak

Sichtkanten:  ABS-Anleimer, absolut passend zur  Oberfläche

Beanspruchung:  hochabriebfest für starke
  Beanspruchung (Krankenhaus)

Der Einbauschrank besteht im Einzelnen aus folgenden
Elementen:

Hochschrank:  ca.60/60/213 cm, einschl.  Sockelblende, ca. 10 cm hoch, Drehtür,  1-flg., DIN-rechts, einem  Segmentbügelgriff 288 mm, senkrecht  montiert.

Hochschrank:  ca.60/60/213 cm, einschl.  Sockelblende, ca. 10 cm hoch, Drehtür,  1-flg., DIN-rechts, einem  Segmentbügelgriff 288 mm, senkrecht  montiert.

Ausstattung je
Hochschrank:  Möbelschliessung als  Generalschliessung mit unterschiedlicher  Schliessung je Schrank und einem  Generlaschlüssel zur Schliessung aller  Schränke, 3 Stück Schlüssel je Schrank.  Schlüssel sind mit Kennzeichnung der  Schrankanlage und des Zimmers an den  AG zu übergeben.
  3 Stck. feste Fachböden, Höhe ab OK  Unterboden ca. 28cm, 51cm und 171cm,
  1 Stck. ausziehbare Schuhablage im  unteren Bereich integriert,  Führungsschienen beidseitig,
  1 Stck. Garderobenstange, Abstand zum  Unterboden ca. 161cm, Edelstahl matt  gebürstet, inkl. 3 Stck. nicht aushängbare  Kleiderbügel aus Holz in weißer oder  schwarzer Farbe nach Wahl des AG.

Regalelement:  ca. 60/60/213 cm, einschl.  Sockelblende, ca. 10 cm hoch, offen,  ohne Tür, 3 Stck. feste Einlegeböden,  1.Fachhöhe ca. 79cm, 2.Fachhöhe
  ca. 101 cm, 3. Fachhöhe ca. 123 cm,  geschlossene Rückwand.

Passblende:  als seitlicher Abschluss, beidseitig,  deckenhoch, ca. 270 cm und ca. 3-8 cm  breit.

Deckenblende:  als durchgehende Blende zwischen  Schrankoberkante und Decke, ca. 56cm  hoch und ca. 180cm breit.

Nischeneinbau:  JA!

Hochschrank zum Einbau vor einer Trockenbauwand als
komplettes Element, einschl. aller notwendigen Zubehörteile und Verbindungsmittel liefern und gang- sowie schließbar
montieren, d.h. in fix und fertiger Arbeit.
Menge: 1 Stck

#### 41.21 Stützpunkt OG2 2.01.01.035

**41.21.0001 Tresen mit Sideboard, 419/200/110 cm (L/B/H), L-Form, gerundet, A2-Material**
Tresenanlage in L-Form mit gerundetem Eckbereich, wie vor in Leitbeschreibung bereits in vollem Wortlaut beschrieben nach eigenem Aufmaß und eigener Werkzeichnung herstellen, liefern und vor Ort fertig montieren,  jedoch hier überwiegend aus nicht brennbarem Material, sowie:

Einbauort:  Stützpunkt 2.01.01.035

Gemäß Zeichnung:
  ARC_DT_E2_0040_A_04_v_2.01.01.032,
  TIS_FE_E2_0005_A_00_f_TR02_1_2024-11-22,
  TIS_FE_E2_0006_A_00_f_TR02_2_2024-11-26

Grösse:  ca.419/200/110 cm
  (Länge/Breite/Höhe)

Oberfläche:  Holznachbildung, Tischplatte und  Thekenaufsatz: Glen Oak, übrige Teile:  Farbe nach Wahl AG.

Sichtkanten:  ABS-Anleimer, absolut passend zur
  Oberfläche

Beanspruchung:  hochabriebfest für starke
  Beanspruchung (Krankenhaus)

Der Tresen besteht im Einzelnen aus folgenden Elementen:

Arbeitsfläche:  in U-Form, bestehend aus drei  Abschnitten, ca. 200/88cm (L/B), im  Bereich der vorspringenden  Trockenbauwand wird die Tiefe reduziert,  + ca. 319/60cm (L/B), + ca. 80/40cm  (L/B), gemäß Zeichnung, ca. 40mm dick,  einseitig mit seitlicher  Abschlussblende, ca. 88/71cm (B/H), aus  gleichem Material, verdeckt verschraubt.  absolut bruch- und kippsicher  ausreichend stabil montiert. Siehe hierzu  auch bei Sonstiges. Zusätzlich abgestützt  durch 1 Stck. Stütze aus Edelstahl,  rund, D= ca. 80mm, Höhe ca. 71cm,  verdeckt verschraubt mit der  Arbeitsplatte, Befestigungsart obliegt dem  AN.

Seitenwand:  1 Stck., ca. 68/71/ 2 cm (B/H/T),
  1 Stck., ca. 60/71/ 2 cm (B/H/T), an  beiden Enden als tragende Konstruktion  unterhalb der Arbeitsfläche. Material und  Oberfläche gemäß Tresenanlage,  Befestigung verdeckt verschraubt,  kippsicher, Befestigungsart obliegt dem  AN.

Rückwand:  Unterhalb der Arbeitsplatte wird der  Tresen entlang der Länge der  Trockenbauwand mit einer  durchgehenden Rückwand geschlossen,  Oberfläche gemäß Tresenanlage,  verdeckt befestigt, Befestigungsart  obliegt dem AN.

Unterschrank:  2 Stck, ca. 80/38/71 cm (B/H/T), einschl.  10cm  Sockelhöhe, mit Drehtüren, 2-flg,  abwechselnd rechts/links angeschlagen,  mit einem höhenverstellbaren  Einlegeboden, höhenverstellbarer Sockel,  2 Segementbügelgriffe 300 mm,  senkrecht montiert.

Stellwand:  ca. 145cm lang, als Doppelstellwand mit  einer Innen- und Außenseite zur  Ausbildung eines Installationsraums.
  Beidseitig mit wandbündigem  Anschluss an Trockenbauwand und HPL-  Stütze.

  Die beiden Stellwände haben einen
  Abstand von ca. 17 cm untereinander,
  die Innen-Wandhöhe beträgt ca. 33 cm,
  die Außenwandhöhe beträgt
  ca. 108 cm. Die Innenseite erhält im
  oberen Bereich 2 Stck.
  Revisionstüren, je ca. 40/40 cm mit
  Klavierband,  bzw. alternativ mit
  Magnetschnäpper-Verschluss und je
  einem Fingerloch als Griff, zur
  bauseitigen Montage von Kabelkanälen
  durch den Elektriker.

Tresenaufsatz:  Aufsatzkonstruktion gemäß Zeichnung  oberhalb der Doppelstellwand montiert,  Tiefe ca. 32cm, ca. 20mm dick, in voller  Länge des Tresens, Form folgt Verlauf  der Stellwand und Arbeitsfläche  Sichtkante zur Flurseite ca. 30cm hoch,  Sichtkante zur Empfangsseite ca. 10cm  hoch, unterseitige Verblendung mit ca.  5cm Tiefe auf Empfangsseite, ca. 10cm  Tiefe auf Flurseite, gemäß Zeichnung,  verdeckte Verschraubungen.

Der Tresen erhält eine Ausstattung aus folgenden Zubehörteilen:
  Schaltzentrale/Steuertableau beim
  Wandanschluss mit  einem
  frontseitigen,  abschraubbarerem
  "Schrägtablar" ca. 40/42 cm zum
  bauseitigen Einbau div. Schalter und
  Steuereinheiten
  (Schwesternruf, Lichtsteuerungen, etc.),
  d.h. einschl. 3-4 Stck. Ausschnitte in
  unterschiedlichen Größen - nach Angabe
  des Elektrikers - für div. Steuertableaus
  und Überwachungsgeräte, z. B. von D =
  6 cm bis ca. 15x15 cm. Hierzu ist
  vorab eine separate Zeichnung vom
  Elektriker wegen der Aufteilung über die
  Bauleitung anzuforden.

  1 Stck. CPU-Box, bzw. CPU-Halterung

  3-4 Stck. Kabelauslassdosen oberhalb
  dem Installationsraum, Farbe Silber, mit
  entsprechenden Ausschnitten, d.h. den
  Bohrungen sowie Einbau nach Angabe
  vor Ort in Abstimmung mit Elektriker und
  der Bauleitung.

  5-10 Stück Dosenbohrungen innerhalb
  der Arbeitsplatte im Kabelkanalschrank

Sonstiges:
Bezüglich dem A2-Material wurde dies bereits vor in der Leitposition in vollem Wortlaut beschrieben. Die Anforderung des A-Materials wird in Zulageposition abgefragt.

Die Kompatibilität des gewählten CPU-Produktes ist vor Bestellung/ Fertigung zwingend mit dem zu verwendenden bauseitigen Rechner (Auskunft über die EDV-Abteilung) abzugleichen und mit der Bauleitung abzustimmen.

Falls nötig im Innenraum des Tresens nach statischer und konstruktiver Erfordernis zusätzliche Aussteifungen vorsehen, hierbei jedoch auf Beinfreiheit im Bereich des Arbeitsplatzes und auf die bauseitge Installationsführung (Kabelkanal) achten, z. B. entlang der Wand eine Seitenwange, oder eine Auflagerleiste und ggf. mittig zusätzlich ein Winkeleisen je nach Erforderis.

Unterhalb der Arbeitsplatte wird bauseitig ein Elektrokanal innerhalb der Doppel-Stellwand montiert. Die Bohrung für den Wandauslaß der Elektroleitungen ist nach Angabe des Elektrikers vor Ort vom Tischler auszuführen.

Tresenanlage in Halbkreisform als komplettes Element, mit überwiegend aus nicht brennbarem Material, einschl. Einpaß- und Ausklinkungsarbeiten,  notwendiger Bohrungen und Ausschnitte für Installationen sowie Zubehörteile und Verbindungsmittel liefern und betriebsbereit montieren, d.h. in fix und fertiger Arbeit.
Menge: 1 St

**41.21.0002 Zulage Tresenanlage in A2-Material**
Zulage zur Tresenanlage aus Vorposition für die Verwendung sämtlicher Spanplatten, der Arbeitsplatten, Seitenwände Aufsätze etc. als A2-Material gem. Leitbeschreibung.
Menge: 1 St

**41.21.0003 Glasabtrennung, 145cm**
Glasabtrennung nach eigenem Aufmaß und eigener Werkzeichnung herstellen, liefern und vor Ort fertig montieren, sowie:

Einbauort:  Stützpunkt 2.01.01.035

Gemäß Zeichnung:
  ARC_DT_E2_0040_A_04_v_2.01.01.032,
  TIS_FE_E2_0005_A_00_f_TR02_1_2024-11-22,
  TIS_FE_E2_0006_A_00_f_TR02_2_2024-11-26

Gesamtlänge:  ca. 145cm

Material:  ESG-Sicherheitsglas

Glasstärke:  ca. 10mm bzw. nach Auslegung des AN

Die Glasabtrennung besteht im Einzelnen aus folgenden Elementen:

Aufbau:  1 Stck Glasfeld, ca. 145/90cm (B/H),  eingefasst durch  zwei seitliche U-Profile nach Auslegung  des AN, Glasfelder verdeckt befestigt,  kippsicher und spannungsfrei montiert.  Unterkante Glas bündig mit  Tresenoberfläche, Stoßfugen zwischen  Glaselementen mit transparenter  Silikonfuge ausgeführt.

Ausstattung:  1 Stck. Sprechstelle, mittig,  Position gemäß Zeichnung.

Öffnung:  Durchreicheöffnung, ca. 40/16cm (B/H),  Kanten geschliffen und poliert, mit  abgerundeten Ecken, Position unterhalb  der Sprechstelle gemäß Zeichnung.
Menge: 1 St

**41.21.0004 Glastürelement, 137/250cm (B/H)**
Glastürelement, mit seitlichen Glaspaneelen, gemäß eigenem Aufmaß und eigener Werkzeichnung herstellen, liefern und vor Ort fertig montieren, im Einzelnen bestehend aus:

Einbauort:  Stützpunkt 2.01.01.035

Gemäß Zeichnung:
  ARC_DT_E2_0040_A_04_v_2.01.01.032,
  TIS_FE_E2_0005_A_00_f_TR02_1_2024-11-22,
  TIS_FE_E2_0006_A_00_f_TR02_2_2024-11-26

Größe:  ca. 137/250cm (B/H)

Material:  ESG-Sicherheitsglas

Glasstärke:  ca. 10mm bzw. nach Auslegung des AN

Beanspruchung:  für starke Beanspruchung (Krankenhaus)

Das Glastürelement besteht im Einzelnen aus folgenden Elementen:

Aufbau:  1 Stck. Glastür, 1-flg., ca. 100/200cm  (B/H), eingefasst durch seitliche  Glasfelder (Breite ca. 100mm)
  , links und rechts, sowie ein  Oberlichtpaneel, bündig angeschlossen  an Trockenbauwand rechts, HPL-Stütze  links und Unterkante Decke. Glasfelder  und Türflügel in ESG 10mm, Kanten  geschliffen und poliert, Montage in  schlanken Aluminiumprofilen, Farbe  gemäß Wahl AG, Fugen transparent  silikoniert.

Beschläge:  2 Stck Bandscharniere aus Edelstahl mit  integrierter mechanischer Feststellung  bei 90° Türöffnung, Schlosskasten mit PZ-  Zylinder und Schließung nach Vorgabe,  beidseitiger Edelstahl-Bügelgriff, ca.  120mm lang, matt gebürstet.

Glastürelement mit seitlichen Glaspaneelen, einschl. aller Befestigungsmittel und Beschläge liefern und betriebsbereit montieren, d.h. in fix und fertiger Arbeit.
Menge: 1 St

**41.21.0005 HPL-Stütze, 15/32/250 (B/T/H)**
Stütze aus HPL zur Aufname des Glastürelements, nach eigenem Aufmaß und eigener Werkzeichnung herstellen, liefern und vor Ort fix und fertig montieren, sowie:

Einbauort:  Stützpunkt 2.01.01.035

Gemäß Zeichnung:
  ARC_DT_E2_0040_A_04_v_2.01.01.032,
  TIS_FE_E2_0005_A_00_f_TR02_1_2024-11-22,
  TIS_FE_E2_0006_A_00_f_TR02_2_2024-11-26

Größe:  ca. 15/32/250 (B/T/H)

Material:  HPL

Oberfläche:  farblich passend zum Tresen, Resopal  Farbe nach Wahl AG.

Sichtkanten:  ABS-Anleimer, absolut passend zur
  Oberfläche

Beanspruchung:  hochabriebfest für starke
  Beanspruchung (Krankenhaus)

Aufbau:  rechteckige Stütze, freistehend zwischen  Tresen und Glaselement platziert, obere  Anschlussfläche bündig mit Oberkante  Glasfelder, Unterkante auf dem fertigen  Boden stehend.

Tragkonstruktion:  Material und Art der Tragkonstruktion  obliegt der Wahl des AN

Befestigung:  verdeckt auf Bodenplatte,  Befestigungsart obliegt der Wahl des AN,  seitlich mit Tresen sowie Glaselement  kraftschlüssig verschraubt, Fugen  umlaufend sauber ausgebildet und  farblich passend versiegelt.

HPL-Stütze, einschl. aller erforderlichen Verbindungsmittel und Befestigungsteile liefern und betriebsbereit montieren, d.h. in fix und fertiger Arbeit.
Menge: 1 St

#### 41.22 Aufenthalt Pers. OG2 2.01.01.032

**41.22.0001 Küchenzeile, ca. 392/60/210 cm**
Schrankzeile, wie in der Leitbeschreibung bereits in vollem Wortlaut beschrieben, herstellen, liefern und vor Ort fertig montieren, jedoch als Küchenzeile, sowie:

Einbauort:  Personal-Aufenthalt 2.01.01.032

Gemäß Zeichnung:
  ARC_DT_E2_0040_A_04_v_2.01.01.032,
  TIS_FE_E2_0001_A_00_f_KÜ03_2024-11-22

Grösse:  ca. 360/60/210 cm (L/T/H)

Oberfläche:  Vorderseite HPL- beschichtet nach HPL-  Farbfächer des AN, Auswahl durch den  AG.

Sichtkanten:  ABS-Anleimer, absolut passend zur  Oberfläche

Beanspruchung:  hochabriebfest für starke
  Beanspruchung (Krankenhaus)

Selbsttragende Schrankkonstruktion, vor einer Trockenbauwand mit bauseitigen Verstärkungseinlagen aufgebaut, beidseitig freistehend, im Einzelnen bestehend aus:

Hochschrank:  ca. 60/58/210 cm (B/T/H),
  mit Drehtür, 1-flg, DIN rechts, mit 6 Stck.  höhenverstellbaren Einlegeboden, einem  Segementbügelgriff 200 mm, senkrecht  montiert.

Hochschrank:  ca. 60/58/210 cm (B/T/H), unterteilt in  Hochschrank mit Drehtür, 1-flg., DIN  rechts, zur Aufnahme des Personal-  Kühlschranks gem. separater Position  (mit Schlepp-, bzw. Mitholbeschlag),  ca.  60/125 cm,
  1 Segementbügelgriff 200 mm,
  senkrecht montiert und einem
  Aufsatzschrank ca. 60/58/75 cm (B/T/H),
  mit Drehtür, 1-flg. DIN rechts,
  2 Stck. Einlegeboden,
  1 Segementbügelgriff 200 mm,
  senkrecht montiert.

  Wichtig:
  Die Zu- und Abluftmöglichkeiten sind
  entspr. den Einbauanleitungen der
  Geräte bei der Möbelherstellung
  zwingend zu berücksichtigen.

Spülmaschinenunterschrank:  ca. 60/58/85 cm (B/T/H),
  Korpus offen zum Einbau eines
  Geschirrspülers gem. separater Position,
  Spülm.-Blende ca. 60/75 cm, zum
  Aufschrauben auf die Spülmaschinenklappe, (mit Schlepp-, bzw.
  Mitholbeschlag).
  1 Segementbügelgriff 200 mm,
  waagerecht montiert.

Spülenunterschrank  ca. 60/58/85 cm (B/T/H),
  mit Drehtür, 1-flg., DIN rechts,
  1 Segementbügelgriff 200 mm,
  senkrecht montiert,
  1 Stck. feststehende Spülenblende,
  Blendengröße ca. 60/15 cm,
  innen offen zum Einbau von einem
  Müllsammler gem. separater Position.

Unterschrank:  ca. 60/58/85 cm (B/T/H),  1 Stck.  Voll-Auszug und gedämpftem  Selbsteinzug, Blendenhöhe 15 cm,
  mit Drehtür, 1-flg., DIN links,
  einem Segementbügelgriff 200 mm,
  senkrecht, mit einem  Besteckeinsatz.

Unterschrank:  ca. 60/58/85 cm (B/T/H),
  3 Stck. Voll-Auszüge, von unten nach  oben Blendenhöhe ca. 35cm, 25cm und  15cm, 3 Segementbügelgriffe 200 mm,
  waagrecht montiert und gedämpftem  Selbsteinzug.

Arbeitsfläche:  ca. 240cm x 60 cm  inkl. dem  Spülenausschnitt, Höhe ca. 40mm
  mit integriertem Spülbecken

Hängeschrank:  ca. 120/36/60 cm (B/T/H),
  mit Drehtüren, 2-flg, abwechselnd  rechts/links angeschlagen, mitjeweils  einem höhenverstellbaren Einlegeboden  einer Mittelwand, 2 Segementbügelgriffe  200 mm, senkrecht montiert.

Hängeschrank:  ca. 60/36/30 cm
  mit Drehtür, 1-flg., DIN rechts, einem  Segementbügelgriff, 200 mm, senkrecht  montiert.

Hängeschrank mit
Mikrowellenfach:  Hängeschrank oben, ca. 60/36/60 cm,
  mit Drehtür, 1-flg., DIN-rechts, mit einem  Einlegeboden, 1 Stck.Segementbügelgriff  200 mm, senkrecht montiert.
  Mikrowellenfach mittig, offenca. 60/36/40,
  Offenes Regalfach unten, 1 Regalboden  ca. 20mm hoch, 19cm oberhalb der  Arbeitsplatte.

Passblende:  als seitlicher Abschluss, beidseitig,  ca. 210 cm hoch und ca. 8-25 cm breit.

Deckenblende:  als Deckenabschluss, dem Hochschrank-  und Hängeschrankverlauf folgend mit  einer Länge von ca. 2,50m + 0,25m +  1,20m, Höhe ca. 60cm.

Rückwandschutz:  HPL-Rückwand, über der Arbeitsfläche  je nach eigenem Detail.

Elektroausschnitt:  10-12  Ausschnitte für die  Elektroinstallationen vor Ort, gemäß  Planangaben.

Lichtblende:  unterhalb vom Hängeschrank, ca.  120 cm breit und ca. 6 cm hoch.

LED-Lichtleiste:  zur Beleuchtung der Arbeitsplatte, bis ca.  120 cm lang, einschl. einem Schalter,  vorbereitet zum bauseitigen Anschluss  durch einen Elektriker.

Zuluftgitter:  aus Edelstahl, ca. 6/50 cm
  zum Einbau im Sockelbereich zur
  Belüftung der Elektro-Einbaugeräte.

Abluftausschnitt:  Ausschnitt im Kopfboden vom Hochrank
  für die Abluftt vom Kühlschrank und der
  Mikrowelle, einschl. einer passenden
  Gitterabdeckung (Abfluftgitter), damit dort
  nichts hineinfallen kann!

Sonstiges:
Die Küchenunter- und Hochschränke werden untereinander fachmännisch verbunden.

Flügeltüren mit einer Kunststoff-Schlagleiste mit Dichtungslippe und verdeckter Befestigung.
Hinweis: Gilt hier generell bei allen Schränken!

Die einzeln gelistete Lichtblenden sollen, wenn die Möbel
zusammen stehen, möglichst ohne Unterteilung aus einem Stück gefertig, d.h. über alle Möbel hinweg hergestellt werden.

Bauseitig wurden Wandverstärkungen in den Trockenbauwänden gem. separaten Wandansichtsplänen eingebaut. Die Lage ist bei der WMP des AN zu beachten.

Küchenzeile als komplettes Element, einschl. aller notwendigen Zubehörteile und Verbindungsmittel liefern und betriebsbereit montieren, d.h. in fix und fertiger Arbeit.
Menge: 1 Stck

**41.22.0002 Spülbecken mit Abtropfblech, ca. 40/40 cm**
Einbauspülbecken mit Abtropfblech zum Einbau in die Küchen-Arbeitsfläche, einschl.  Befestigungsmittel liefern sowie absolut dicht vor Ort montieren, bei bauseitigem Sanitäranschluss, im Einzeln bestehend aus:

Einbauort:  Personal-Aufenthalt 2.01.01.032

Gemäß Zeichnung:
  ARC_DT_E2_0040_A_04_v_2.01.01.032,
  TIS_FE_E2_0001_A_00_f_KÜ03_2024-11-22

Material:  z.B. CNS (Chromnickelstahl)
  oder vergleichbar.

Größe:  ca. 40/40 cm

Zubehör:  Spülen-Ablaufgarnitur

angebotener Hersteller und Produkt: '..........'....................'

Hinweise:
Es muss vor der Bestellung noch geklärt werden, ob die bauseitige Standarmatur auf dem Becken, oder aber dahinter auf der Arbeitsplatte, bzw. evtl. sogar als Wandarmatur montiert wird.

Einbauspülbecken, einschl. Befestigungsmittel liefern und fachgerecht gem. Herstellerangabe in die Arbeitsplatte einbauen, d. h. in fix und fertiger Arbeit.
Menge: 1 Stck

**41.22.0003 Einbau-Kühlschrank mit Gefrierfach**
Einbau-Kühlschrank (Personal) mit möglichst vielen Fachböden zum Einbau in den Hochschrank, einschl. Mitholbeschlag oder Flachscharniertechnik und Befestigungsmittel liefern sowie mit den notwendigen Zu- und Abluftöffnungen vor Ort montieren, bei bauseitigem Elektroanschluß, im Einzeln bestehend aus:

Einbauort:  Personal-Aufenthalt 2.01.01.032

Gemäß Zeichnung:
  ARC_DT_E2_0040_A_04_v_2.01.01.032,
  TIS_FE_E2_0001_A_00_f_KÜ03_2024-11-22

Material:  Stahlblech, einbrennlackiert, weiß

Einbau:  integrierbar, z. b. mit Flachscharnierechnik

Türanschlag:  hier links, jedoch wechselbar

Einteilung:  mind. 4 Abstellfächen

Zubehör:  1 Stck. Flaschenkamm

Verbrauch:  Energielabel: EEK A +
  (ist nachzuweisen!)
  148 l / 117 kWh

Zwingend:  antibakterielle Ausrüstung sowie
  extrem leise

Größe:  ca. 56/55/121 cm (BxTxH)

angebotener Hersteller und Produkt: '..........'....................'

Einbau-Kühlschrank, einschl. Befestigungsmittel liefern und fachgerecht gem. Herstellerangabe in den Hochschrank der vorherigen Position einbauen, d.h. in fix und fertiger Arbeit.
Menge: 1 Stck

**41.22.0004 Unterbau-Geschirrspüler, Aluminium**
Einbau/Unterbau, bzw. voll integrierbare Spülmaschine mit einer Blende aus Aluminium, zum Einbau in den Unterschrank, einschl. Befestigungsmittel liefern sowie mit den notwendigen Zu- und Abluftöffnungen vor Ort montieren, bei bauseitigem Sanitär- und Elektroanschluß, im Einzeln bestehend aus:

Einbauort:  Personal-Aufenthalt 2.01.01.032

Gemäß Zeichnung:
  ARC_DT_E2_0040_A_04_v_2.01.01.032,
  TIS_FE_E2_0001_A_00_f_KÜ03_2024-11-22

Material:  Stahlblech, einbrennlackiert, weiß

Einbau:  voll integrierbar, d.h. mit einer
  Frontblende (passend zur Küchenzeile)
  abdeckbar.

Größe:  ca. 54,8/57/81-87 cm (BxTxH)

Türanschlag:  Klappe

Programme:  mind. 4

Zwingend:  Geräusch max. 47 dB sowie
  aquaStop

Energieeffizienzklasse:  A++:

angebotener Hersteller und Produkt: '..........'....................'

Unterbau, bzw. vollintegrierbare Einbau-Spülmaschine, einschl. Befestigungsmittel liefern und fachgerecht gem. Herstellerangabe in den Unterschrank aus der Vorposition einbauen, d. h. in fix und fertiger Arbeit.
Menge: 1 Stck

**41.22.0005 Einbau-Microwelle, Aluminium**
Microwelle zum Einbau in den Oberschrank 50 cm, einschl.  Einbaurahmen und Befestigungsmittel liefern sowie mit den notwendigen Zu- und Abluftöffnungen vor Ort montieren, bei bauseitigem Elektroanschluß, im Einzeln bestehend aus:

Einbauort:  Personal-Aufenthalt 2.01.01.032

Gemäß Zeichnung:
  ARC_DT_E2_0040_A_04_v_2.01.01.032,
  TIS_FE_E2_0001_A_00_f_KÜ03_2024-11-22

Material:  Aluminium, Farbe 17055 (Edelstahl)

Einbau:  in einem Hochschrank, 60 cm breit

Verbrauch:  900-W-Mikrowelle in 5 Leistungsstufen

Zwingend:  Drehtür DIN links mit Sichtfenster sowie
  Leicht-Bedien-Elektronik

Größe:  ca. 50-56/32/30-40 cm (BxTxH)

Fachgröße  ca. 56/58/40 cm (BxTxH)

angebotener Hersteller und Produkt: '..........'....................'

Einbau-Microwelle mit Einbaurahmen, einschl. Befestigungsmittel liefern und fachgerecht gem. Herstellerangabe in den Oberschrank aus der Vorposition einbauen, d.h. in fix und fertiger Arbeit.
Menge: 1 Stck

**41.22.0006 Dreifach-Abfallsammler**
Dreifach-Abfallsammler für Montage hinter Drehtüren liefern und vor Ort betriebsbereit montieren.

Einbauort:  Personal-Aufenthalt 2.01.01.032

Gemäß Zeichnung:
  ARC_DT_E2_0040_A_04_v_2.01.01.032,
  TIS_FE_E2_0001_A_00_f_KÜ03_2024-11-22

Grösse:  3 x 10 L

Material:  Gehäuse aus Edelstahl

angebotener Hersteller und Produkt: '..........'....................'

Dreifach-Abfallsammler, einschl. Befestigungsmittel liefern und fachgerecht gem. Herstellerangabe im Spülenunterschrank einbauen.
Menge: 1 Stck

**41.22.0007 LED-Küchenunterbauleuchte, ca. 120 cm**
Unterbauleuchte mit  LED-Warmtonleuchtstoffröhre und eingebautem Wippschalter zum Einbau unter die Hängeschränke, einschl.  Befestigungsmittel liefern sowie  montieren, bei bauseitigem Elektroanschluss, im Einzeln bestehend aus:

Einbauort:  Personal-Aufenthalt 2.01.01.032

Gemäß Zeichnung:
  ARC_DT_E2_0040_A_04_v_2.01.01.032,
  TIS_FE_E2_0001_A_00_f_KÜ03_2024-11-22

Länge:  ca. 120 cm

Leistung:  ca. 21,5 W

Schutzart:  IP20

Leuchtmittel:  LED

Lichtfarbe:  Warmweiß

Nennspannung:  230 V

Kabellänge:  ca. 180 cm

Ausstattung:  Ein-/Ausschalter

angebotener Hersteller und Produkt: '..........'....................'

Unterbauleuchte, einschl. Befestigungsmittel liefern und fachgerecht gem. Herstellerangabe unter den Hängeschränken einbauen, bei bauseitigem Elektroanschluss.
Menge: 2 Stck

#### 41.23 Lounge OG2 2.01.01.046

**41.23.0001 Küchenzeile, ca. 230/60/210 cm**
Schrankzeile, wie in der Leitbeschreibung bereits in vollem Wortlaut beschrieben, herstellen, liefern und vor Ort fertig montieren, jedoch als Küchenzeile, sowie:

Einbauort:  Personal-Aufenthalt 2.01.01.046

Gemäß Zeichnung:
  ARC_DT_E2_0017_A_03_f_2.01.01.046,
  TIS_FE_E2_0000_A_00_f_KÜ02_2024-11-22

Grösse:  ca. 230/60/210 cm (L/T/H)
  Arbeitsplattenhöhe bei ca. 90 cm

Oberfläche:  Vorderseite HPL- beschichtet nach HPL-  Farbfächer des AN, Auswahl durch den  AG.

Sichtkanten:  ABS-Anleimer, absolut passend zur  Oberfläche

Beanspruchung:  hochabriebfest für starke
  Beanspruchung (Krankenhaus)

Selbsttragende Schrankkonstruktion, vor einer Trockenbauwand mit bauseitigen Verstärkungseinlagen aufgebaut, beidseitig durch Trockenbauwände eingefasst, im Einzelnen bestehend aus:

Unterschrank:  ca. 40/58/86 cm (B/T/H),
  mit Drehtür, 1-flg.,
  DIN-rechts, 1 Segmentbügelgriff 180mm,  senkrecht montiert, 1 Stck. Einlegeboden.

Unterschrank:  ca. 60/58/86 cm (B/T/H),
  4 Stck. Voll-Auszüge, von unten nach  oben Blendenhöhe ca. 28 cm und
  3 x 16 cm, 4 Segementbügelgriffe 180  mm, waagrecht montiert, mit einem  Besteckeinsatz und gedämpftem  Selbsteinzug.

Spülenunterschrank  ca. 60/58/86 cm (B/T/H),
  mit Drehtür, 1-flg., DIN rechts,
  1 Segementbügelgriff 180 mm,
  senkrecht montiert, 1 Stck. feststehende  Spülenblende, Blendengröße ca. 60/15  cm, innen offen zum Einbau von einem
  Müllsammler gem. separater Position.

Kühlschrank-
Unterschrank:  ca. 60/58/86 cm,
  1 Stck. Drehtür, DIN links,
  1 Segementbügelgriff 180 mm,
  senkrecht montiert, zur Aufnahme eines  tablettbreiten Einbaukühlschranks.

Hängeschrank:  ca. 120/35/60 cm (B/T/H),
  mit Drehtüren, 2-flg, abwechselnd  rechts/links angeschlagen, mit jeweils  einem höhenverstellbaren Einlegeboden  und einer Mittelwand,
  2 Segementbügelgriffe 180 mm,
  senkrecht montiert.

Lichtblende:  unterhalb vom Hängeschrank, rechts  einseitig über Eck, d.h. in L-Form, ca.  120/35 cm und ca. 6 cm hoch.

LED-Lichtleiste:  zur Beleuchtung der Arbeitsplatte, bis ca.  120 cm lang, einschl. einem Schalter,  vorbereitet zum bauseitigen Anschluss  durch einen Elektriker.

Arbeitsfläche:  ca. 230cm x 60 cm  inkl. dem  Spülenausschnitt, Höhe ca. 40mm, mit  angeformter hinterer und  seitlicher  Aufkantung, beidseitig  ca. 4 cm hoch.

Passblende
Unterschrank:  als seitlicher Abschluss, beidseitig,  ca. 86 cm hoch und ca. 2-10 cm breit.

Passblende
Hängeschrank:  als seitlicher Abschluss, links,  ca. 66 cm hoch und ca. 5-10 cm breit.

Deckenblende:  als Deckenabschluss, dem Hängeschrankverlauf folgend mit einer Länge  von ca. 1,26 + 0,35m, ca. 60cm hoch.

Rückwandschutz:  HPL-Rückwand, über der Arbeitsfläche,  ca. 2,30m breit und ca. 60cm hoch  einschl. 10-12 Stck. Ausschnitte für die  Elektroinstallationen vor Ort, je nach  eigenem Detail.

Sonstiges:
Die Küchenunter- und Hochschränke werden untereinander fachmännisch verbunden.

Flügeltüren mit einer Kunststoff-Schlagleiste mit Dichtungslippe und verdeckter Befestigung.
Hinweis: Gilt hier generell bei allen Schränken!

Die einzeln gelistete Lichtblenden sollen, wenn die Möbel
zusammen stehen, möglichst ohne Unterteilung aus einem Stück gefertig, d.h. über alle Möbel hinweg hergestellt werden.

Bauseitig wurden Wandverstärkungen in den Trockenbauwänden gem. separaten Wandansichtsplänen eingebaut. Die Lage ist bei der WMP des AN zu beachten.

Küchenzeile als komplettes Element, einschl. aller notwendigen Zubehörteile und Verbindungsmittel liefern und betriebsbereit montieren, d.h. in fix und fertiger Arbeit.
Menge: 1 Stck

**41.23.0002 Spülbecken mit Abtropfblech, ca. 40/40 cm**
Einbauspülbecken mit Abtropfblech zum Einbau in die Küchen-Arbeitsfläche, einschl.  Befestigungsmittel liefern sowie absolut dicht vor Ort montieren, bei bauseitigem Sanitäranschluss, im Einzeln bestehend aus:

Einbauort:  Personal-Aufenthalt 2.01.01.046

Gemäß Zeichnung:
  ARC_DT_E2_0017_A_03_f_2.01.01.046,
  TIS_FE_E2_0000_A_00_f_KÜ02_2024-11-22

Material:  z.B. CNS (Chromnickelstahl)
  oder vergleichbar.

Größe:  ca. 40/40 cm

Zubehör:  Spülen-Ablaufgarnitur

angebotener Hersteller und Produkt: '..........'....................'

Hinweise:
Es muss vor der Bestellung noch geklärt werden, ob die bauseitige Standarmatur auf dem Becken, oder aber dahinter auf der Arbeitsplatte, bzw. evtl. sogar als Wandarmatur montiert wird.

Einbauspülbecken, einschl. Befestigungsmittel liefern und fachgerecht gem. Herstellerangabe in die Arbeitsplatte einbauen, d. h. in fix und fertiger Arbeit.
Menge: 1 Stck

**41.23.0003 Einbau-Kühlschrank, tablettbreit**
Einbau-Kühlschrank, einschl. Mitholbeschlag oder Flachscharniertechnik und Befestigungsmittel liefern sowie mit den notwendigen Zu- und Abluftöffnungen vor Ort montieren, bei bauseitigem Elektroanschluß, im Einzeln bestehend aus:

Einbauort:  Personal-Aufenthalt 2.01.01.046

Gemäß Zeichnung:
  ARC_DT_E2_0017_A_03_f_2.01.01.046,
  TIS_FE_E2_0000_A_00_f_KÜ02_2024-11-22

Material:  Stahlblech, einbrennlackiert, weiß

Einbau:  integrierbar, z. b. mit Flachscharnierechnik

Türanschlag:  hier links, jedoch wechselbar

Einteilung:  mind. 4 Abstellfächen

Zubehör:  1 Stck. Flaschenkamm

Verbrauch:  Energielabel: EEK A +
  (ist nachzuweisen!)
  148 l / 117 kWh

Zwingend:  antibakterielle Ausrüstung sowie
  extrem leise

Größe:  ca. 56/55/121 cm (BxTxH)

angebotener Hersteller und Produkt: '..........'....................'

Einbau-Kühlschrank, einschl. Befestigungsmittel liefern und fachgerecht gem. Herstellerangabe in den Hochschrank der vorherigen Position einbauen, d.h. in fix und fertiger Arbeit.
Menge: 1 Stck

**41.23.0004 Einfach-Abfallsammler**
Dreifach-Abfallsammler für Montage hinter Drehtüren liefern und vor Ort betriebsbereit montieren.

Einbauort:  Personal-Aufenthalt 2.01.01.046

Gemäß Zeichnung:
  ARC_DT_E2_0017_A_03_f_2.01.01.046,
  TIS_FE_E2_0000_A_00_f_KÜ02_2024-11-22

Grösse:  15 L

Material:  Gehäuse aus Edelstahl

angebotener Hersteller und Produkt: '..........'....................'

Dreifach-Abfallsammler, einschl. Befestigungsmittel liefern und fachgerecht gem. Herstellerangabe im Spülenunterschrank einbauen.
Menge: 1 Stck

**41.23.0005 LED-Küchenunterbauleuchte, ca. 120/35 cm**
Unterbauleuchte mit  LED-Warmtonleuchtstoffröhre und eingebautem Wippschalter zum Einbau unter die Hängeschränke, einschl.  Befestigungsmittel liefern sowie  montieren, bei bauseitigem Elektroanschluss, im Einzeln bestehend aus:

Einbauort:  Personal-Aufenthalt 2.01.01.046

Gemäß Zeichnung:
  ARC_DT_E2_0017_A_03_f_2.01.01.046,
  TIS_FE_E2_0000_A_00_f_KÜ02_2024-11-22

Länge:  ca. 120/35 cm

Leistung:  ca. 21,5 W

Schutzart:  IP20

Leuchtmittel:  LED

Lichtfarbe:  Warmweiß

Nennspannung:  230 V

Kabellänge:  ca. 180 cm

Ausstattung:  Ein-/Ausschalter

angebotener Hersteller und Produkt: '..........'....................'

Unterbauleuchte, einschl. Befestigungsmittel liefern und fachgerecht gem. Herstellerangabe unter den Hängeschränken einbauen, bei bauseitigem Elektroanschluss.
Menge: 2 Stck

#### 41.24 Essenswagen OG2 2.01.01.001

**41.24.0001 Küchenzeile, ca. 240/60/210 cm**
Schrankzeile, wie in der Leitbeschreibung bereits in vollem Wortlaut beschrieben, herstellen, liefern und vor Ort fertig montieren, jedoch als Küchenzeile, sowie:

Einbauort:  Essenswagen 2.01.01.001

Gemäß Zeichnung:
  ARC_DT_E2_0041_A_04_v_2.01.01.001,
  TIS_FE_E2_0000_A_00_f_KÜ02_2024-11-22

Grösse:  ca. 240/60/210 cm (L/T/H)
  Arbeitsplattenhöhe bei ca. 90 cm

Oberfläche:  Vorderseite HPL- beschichtet nach HPL-  Farbfächer des AN, Auswahl durch den  AG.

Sichtkanten:  ABS-Anleimer, absolut passend zur  Oberfläche

Beanspruchung:  hochabriebfest für starke
  Beanspruchung (Krankenhaus)

Selbsttragende Schrankkonstruktion, vor einer Trockenbauwand mit bauseitigen Verstärkungseinlagen aufgebaut, links an eine Trockenbauwand gebunden, rechts freistehend, im Einzelnen bestehend aus:

Unterschrank:  ca. 60/58/86 cm (B/T/H),
  4 Stck. Voll-Auszüge, von unten nach  oben Blendenhöhe ca. 28 cm und
  3 x 16 cm, 4 Segementbügelgriffe 180  mm, waagrecht montiert, mit einem  Besteckeinsatz und gedämpftem  Selbsteinzug.

Spülenunterschrank  ca. 60/58/86 cm (B/T/H),
  mit Drehtür, DIN rechts, 1-flg.,
  1 Segementbügelgriff 180 mm,
  senkrecht montiert,
  innen offen zum Einbau von einem
  Müllsammler gem. separater Position.

Kühlschrank-
Unterschrank:  ca. 60/58/86 cm, einschl.
  Sockelblende ca. 10 cm hoch,
  1 Stck. Drehtür, DIN links,
  1 Segementbügelgriff 180 mm,
  senkrecht montiert, zur Aufnahme eines  tablettbreiten Einbaukühlschranks.

Hochschrank:  ca. 60/70/210 cm (B/T/H),
  zur Aufnahme des Gastrogeschirrspülers  gem. separater Position, ca. 60/60/82cm.
  Unterteilt sich in
  Oberschrank ca. 60/70/60 cm (B/T/H),
  mit Drehtür, 1-flg, DIN-links, mit  einem höhenverstellbaren Einlegeboden.
  einem Segementbügelgriff 180 mm,
  senkrecht montiert.,
  Schrank für Gastrogeschirrspüler ca.  60/70/100 cm (B/T/H), und  Technikschrank unter dem  Geschirrspüler ca. 60/70/66 cm (B/T/H),
  mit Drehtür, DIN links, 1-flg.,
  1 Segementbügelgriff 180 mm,
  senkrecht montiert.

Hängeschrank:  ca. 60/35/60 cm (B/T/H),
  mit Drehtür, 1-flg, DIN-links, mit  einem höhenverstellbaren Einlegeboden.
  einem Segementbügelgriff 180 mm,
  senkrecht montiert.

Hängeschrank:  ca. 60/35/60 cm (B/T/H),
  mit Drehtür, 1-flg, DIN-rechts, mit  einem höhenverstellbaren Einlegeboden.
  einem Segementbügelgriff 180 mm,
  senkrecht montiert.

Lichtblende:  unterhalb vom Hängeschrank, rechts  einseitig über Eck, d.h. in L-Form, ca.  120/35 cm und ca. 6 cm hoch.

LED-Lichtleiste:  zur Beleuchtung der Arbeitsplatte, bis ca.  120 cm lang, einschl. einem Schalter,  vorbereitet zum bauseitigen Anschluss  durch einen Elektriker.

Arbeitsfläche:  Arbeitstischplatten aus Chromnickelstahl  18/10. Materialstärke min. 1,25 mm; matt  geschliffen; auf hoch wasser - und  desinfektionsmittelbeständiger  Spezialspanplatte.
  Alle Seiten (Unterseite und Ränder) sind  komplett mit CNS geschlossen. Die  Unterseite der Tischplatte ist mit einer  umlaufenden Tropfnase ausgestattet.

Passblende:  als seitlicher Abschluss, links,  ca. 210 cm hoch und ca. 5-10 cm breit.

Deckenblende:  als Deckenabschluss, einseitig rechts  über Eck, dem Hängeschrankverlauf  folgend, ca. 1,86m lang und ca. 40 cm  hoch.

Rückwandschutz:  HPL-Rückwand, über der Arbeitsfläche,  ca. 1,80m breit und ca. 60cm hoch  einschl. 10-12 Stck. Ausschnitte für die  Elektroinstallationen vor Ort, je nach  eigenem Detail.

Sonstiges:
Die Küchenunter- und Hochschränke werden untereinander fachmännisch verbunden.

Flügeltüren mit einer Kunststoff-Schlagleiste mit Dichtungslippe und verdeckter Befestigung.
Hinweis: Gilt hier generell bei allen Schränken!

Die einzeln gelistete Lichtblenden sollen, wenn die Möbel
zusammen stehen, möglichst ohne Unterteilung aus einem Stück gefertig, d.h. über alle Möbel hinweg hergestellt werden.

Bauseitig wurden Wandverstärkungen in den Trockenbauwänden gem. separaten Wandansichtsplänen eingebaut. Die Lage ist bei der WMP des AN zu beachten.

Küchenzeile als komplettes Element, einschl. aller notwendigen Zubehörteile und Verbindungsmittel liefern und betriebsbereit montieren, d.h. in fix und fertiger Arbeit.
Menge: 1 Stck

**41.24.0002 Spülbecken mit Abtropfblech, ca. 40/40 cm**
Einbauspülbecken mit Abtropfblech zum Einbau in die Küchen-Arbeitsfläche, einschl.  Befestigungsmittel liefern sowie absolut dicht vor Ort montieren, bei bauseitigem Sanitäranschluss, im Einzeln bestehend aus:

Einbauort:  Essenswagen 2.01.01.001

Gemäß Zeichnung:
  ARC_DT_E2_0041_A_04_v_2.01.01.001,
  TIS_FE_E2_0000_A_00_f_KÜ02_2024-11-22

Material:  z.B. CNS (Chromnickelstahl)
  oder vergleichbar.

Größe:  ca. 40/40 cm

Zubehör:  Spülen-Ablaufgarnitur

angebotener Hersteller und Produkt: '..........'....................'

Hinweise:
Es muss vor der Bestellung noch geklärt werden, ob die bauseitige Standarmatur auf dem Becken, oder aber dahinter auf der Arbeitsplatte, bzw. evtl. sogar als Wandarmatur montiert wird.

Einbauspülbecken, einschl. Befestigungsmittel liefern und fachgerecht gem. Herstellerangabe in die Arbeitsplatte einbauen, d. h. in fix und fertiger Arbeit.
Menge: 1 Stck

**41.24.0003 Gastrogeschirrspüler**
Einbau/Unterbau, bzw. voll integrierbare Gastrospülmaschine mit einer Blende aus Aluminium, zum Einbau in den Unterschrank, einschl. Befestigungsmittel liefern sowie mit den notwendigen Zu- und Abluftöffnungen vor Ort montieren, bei bauseitigem Sanitär- und Elektroanschluß, im Einzeln bestehend aus:

Einbauort:  Essenswagen 2.01.01.001

Gemäß Zeichnung:
  ARC_DT_E2_0041_A_04_v_2.01.01.001,
  TIS_FE_E2_0000_A_00_f_KÜ02_2024-11-22

Einbau:  voll integrierbar, d.h. mit einer
  Frontblende (passend zur Küchenzeile)
  abdeckbar.

Größe:  ca. 600/820/600 mm (BxHxT)

Elektrozuleitung:  3N PE 400V 50Hz
  Nominalleistung 6,7 kW
  Nominalstrom 15,5 A

Schutzart der
Maschine:  IP X4

Türanschlag:  Klappe

Programme:  mind. 3,
  90,120, 240 s

Boiler:  Inhalt 7,9 l
  Heizung 6,00 kW
  Temperatur 83°C
  Tank- und Boilerheizung verriegelt

Ausstattung:  Steuerung des Herstellers
  Bluethooth-Schnittstelle für drahtlose  Kommunikation
  Leckwassererkennung
  Temperaturabhänginge  Waschzeitverlängerung
  Automatische Selbstreinigung bei  Tankentleerung
  Anschluss-Set 1,8m

Klarspülerdosierung
und
Reinigerdosierung:  Schlauchpumpe (24V) mit Zeitsteuerung  und Sauglanze

Zwingend:  Geräusch max. 61 dB sowie
  aquaStop

Energieeffizienzklasse:  A++

angebotener Hersteller und Produkt: '..........'....................'

Unterbau, bzw. vollintegrierbare Einbau-Gastrospülmaschine, einschl. Befestigungsmittel liefern und fachgerecht gem. Herstellerangabe in den Unterschrank aus der Vorposition einbauen, d. h. in fix und fertiger Arbeit.
Menge: 1 Stck

**41.24.0004 Einbau-Kühlschrank, tablettbreit**
Einbau-Kühlschrank, einschl. Mitholbeschlag oder Flachscharniertechnik und Befestigungsmittel liefern sowie mit den notwendigen Zu- und Abluftöffnungen vor Ort montieren, bei bauseitigem Elektroanschluß, im Einzeln bestehend aus:

Einbauort:  Essenswagen 2.01.01.001

Gemäß Zeichnung:
  ARC_DT_E2_0041_A_04_v_2.01.01.001,
  TIS_FE_E2_0000_A_00_f_KÜ02_2024-11-22

Material:  Stahlblech, einbrennlackiert, weiß

Einbau:  integrierbar, z. b. mit Flachscharnierechnik

Türanschlag:  hier links, jedoch wechselbar

Einteilung:  mind. 4 Abstellfächen

Zubehör:  1 Stck. Flaschenkamm

Verbrauch:  Energielabel: EEK A +
  (ist nachzuweisen!)
  148 l / 117 kWh

Zwingend:  antibakterielle Ausrüstung sowie
  extrem leise

Größe:  ca. 56/55/121 cm (BxTxH)

angebotener Hersteller und Produkt: '..........'....................'

Einbau-Kühlschrank, einschl. Befestigungsmittel liefern und fachgerecht gem. Herstellerangabe in den Hochschrank der vorherigen Position einbauen, d.h. in fix und fertiger Arbeit.
Menge: 1 Stck

**41.24.0005 Einfach-Abfallsammler**
Dreifach-Abfallsammler für Montage hinter Drehtüren liefern und vor Ort betriebsbereit montieren.

Einbauort:  Essenswagen 2.01.01.001

Gemäß Zeichnung:
  ARC_DT_E2_0041_A_04_v_2.01.01.001,
  TIS_FE_E2_0000_A_00_f_KÜ02_2024-11-22

Grösse:  15 L

Material:  Gehäuse aus Edelstahl

angebotener Hersteller und Produkt: '..........'....................'

Dreifach-Abfallsammler, einschl. Befestigungsmittel liefern und fachgerecht gem. Herstellerangabe im Spülenunterschrank einbauen.
Menge: 1 Stck

**41.24.0006 LED-Küchenunterbauleuchte, ca. 120/35 cm**
Unterbauleuchte mit  LED-Warmtonleuchtstoffröhre und eingebautem Wippschalter zum Einbau unter die Hängeschränke, einschl.  Befestigungsmittel liefern sowie  montieren, bei bauseitigem Elektroanschluss, im Einzeln bestehend aus:

Einbauort:  Essenswagen 2.01.01.001

Gemäß Zeichnung:
  ARC_DT_E2_0041_A_04_v_2.01.01.001,
  TIS_FE_E2_0000_A_00_f_KÜ02_2024-11-22

Länge:  ca. 120/35 cm

Leistung:  ca. 21,5 W

Schutzart:  IP20

Leuchtmittel:  LED

Lichtfarbe:  Warmweiß

Nennspannung:  230 V

Kabellänge:  ca. 180 cm

Ausstattung:  Ein-/Ausschalter

angebotener Hersteller und Produkt: '..........'....................'

Unterbauleuchte, einschl. Befestigungsmittel liefern und fachgerecht gem. Herstellerangabe unter den Hängeschränken einbauen, bei bauseitigem Elektroanschluss.
Menge: 2 Stck

#### 41.25 Sonstiges

**41.25.0001 Werk-/Montagepläne erstellen und vorlegen**
Der Auftragnehmer hat vor Beginn der Baumaßnahme Montage-/Konstruktionszeichnungen für die Festeinbauten nach den Herstellerangaben und den Werkplanungsvorgaben sowie nach eigenem Aufmaß zu fertigen und  vor Produktionsbeginn zur Abstimmung und Freigabe vorzulegen. Unstimmigkeiten sind vorab mit dem Architekten abzustimmen.

Anmerkung:
Werkpläne und Türlisten des Architekten stehen  zum Abgleich digital dafür zur Verfügung und können per E-Mail zugeschickt werden.

Geeigneter Montage-/Konstruktionsplan komplett erstellen und abliefern, einschl. aller dafür erforderlichen Nebenarbeiten, d.h.komplett in fix und fertiger Arbeit.
Menge: 1 psch

#### 41.26 Stundensätze

**41.26.0001 Stundensatz Vorarbeiter**
Zusätzliche Maßnahmen sind auf Nachweis auszuführen,
d. h. diese Maßnahmen sind dann vorzusehen, wenn nur
durch besondere Maßnahmen die Planerfüllung oder die
Sicherheit für das Gewerk Festeinbauten gewährleistet werden kann. Sollten unvorhergesehen zusätzliche Maßnahmen erforderlich werden, so sind diese rechtzeitig dem Bauleiter
anzuzeigen und mit diesem vorab abzustimmen, d.h. evtl.
erforderliche Arbeiten, die nicht im
Leistungsverzeichnis erfaßt sind, können nur bei
vorheriger Anmeldung beim, und mit Genehmigung durch
den Bauleiter auf Nachweis verrechnet werden, hier für:

Vorarbeiter
Menge: 10 h

**41.26.0002 Stundensatz Facharbeiter**
Zusätzliche Maßnahmen, wie bereits in der Leitposition
in vollem Wortlaut beschrieben,  für für das Gewerk Festeinbauten, die nicht im Leistungsverzeichnis erfaßt sind und gegen Nachweis zur Ausführung kommen, werden verrechnet, hier für:

Facharbeiter
Menge: 15 h

**41.26.0003 Stundensatz Helfer**
Zusätzliche Maßnahmen, wie bereits in der Leitposition
in vollem Wortlaut beschrieben,  für das Gewerk Festeinbauten, die nicht im Leistungsverzeichnis erfaßt sind und gegen Nachweis zur Ausführung kommen, werden verrechnet, hier für:

Helfer
Menge: 10 h

USt %: 19
